# Neubau Helfenstein- Gymnasium
Angebotsaufforderung (GAEB DA XML 3.1, DA83)
Projekt: C24001
Währung: EUR
Ausführungsbeginn: 15.02.2027
Ausführungsende: 14.01.2028
Auftraggeber: Stadt Geislingen an der Steige, vertreten durch OBM Ignazio Ceffalia, Schlossgasse 7, 73312 Geislingen an der Steige, Deutschland, Telefon +49
Erstellt mit: NEVARIS/ GXML Toolbox V3.3 R20230503, NEVARIS 24.1.0, 10.08.2026

## 3.013 Rohbauarbeiten
Datum: 10.08.2026

### Titel 1 Vorbemerkungen

#### Untertitel 1.1 Vorbemerkungen allgemein

*Hinweis: Baubeschreibung*
Die Stadt Geislingen plant die Erweiterung des Helfenstein-Gymnasiums. Das Bauvorhabens liegt im Osten der Stadt Geislingen an der Steige, auf den Flst. 858 und 858/1. Diese liegen westlich des Bestandsgebäudes des Helfenstein Gymnasiums und nördlich des "Stadbad". Das Baufeld liegt im Bereich eines öffentlichen Sportplatzes auf einer Fläche von ca. 70 m x 60m.

Der kompakte, 4-geschossige Erweiterungsbau umfasst zwei Obergeschosse, ein Erdgeschoss und ein Hanggeschoss. Das Hanggeschoss schneidet an der Ostseite vollständig in das Gelände ein und läuft an der Westseite etwa geländegleich aus. In mittem des Grundrisses ist ein Gartenhof mit Abmessungen von ca. 10 m x 15 m geplant.

Der Neubau sieht eine Ausführung in zwei Bauabschnitten vor:
BA1: rechteckiger Baukörper mit den Abmessungen von ca. 46 m in Nord-Süd-Richtung und ca. 57 m in Ost-West-Richtung.
BA2: westliche Erweiterung um einen ca. 9 m breiten Gebäudeabschnitt.

--INHALT DER AUSSCHREIBUNG IST DER BAUABSCHNITT BA1--

Die Zufahrt des Baufelds erfolgt von der Kaiser-Wilhelmstraße aus. Mittels Baustraße ist eine Durchfahrt, westlich des Stadtbads, zur Parkstraße vorgesehen.

Baukonstruktion gemäß Entwurfsplanung der Tragwerksplanung:
- Fundamente, Pfahlgründungen und Bodenplatte: Stahlbeton
- Decken und Dach: Stahlbetonmassivdecken
- Außenwände: Wandscheiben, Brüstungen, Stürze und Stützen aus Stahlbeton
- Innenwände: Stahlbetonwände, Stahlbetonstützen/ Stahl-Verbundstützen, Trockenbauwände, Glaswände

Gebäudeklasse: 5

Abmessungen Gesamtbaukörper ca. 66,79m (1.+2.BA) (57,24m 1.BA) x 45,80m

Bruttogrundfläche BGF R:
Bauabschnitt BA1: 10.166 m²
Bauabschnitt BA2: 1.758 m²
Gesamt: 11.924 m²

Bruttorauminhalt BRI R:
Bauabschnitt BA1: 42.868 m³
Bauabschnitt BA2: 7.389 m³
Gesamt: 50.257 m³

Geschosshöhen:
a. Hanggeschoss: ca. 4,04 m
b. Erdgeschoss: ca. 4,04 m
c. 1. Obergeschoss: ca. 4,04 m
d. 2. Obergeschoss: ca. 4,04 m

*Hinweis: Anlagen zum LV*
vgl. Inhaltsverzeichnis vom 10.08.2026

*Hinweis: Kampfmittel im Untergrund*
Im Vorfeld der Baugrunduntersuchungen wurde eine Luftbildauswertung auf etwaige Kampfmittel für das Baufeld veranlasst (vgl. geotechnischer Bericht lt. Anlage). Nach dem Ergebnis der Luftbildauswertung sind keine weiteren Maßnahmen im Hinblick auf Kampfmittel erforderlich.

*Hinweis: Beweissicherung*
Eine Beiweissicherung für die angrenzenden Gebäude wurde bauseits durchgeführt. Die Unterlagen können nach Auftragsvergabe zur Verfügung gestellt werden.

*Hinweis: Arbeitseinschränkung Abiturprüfungen 2027*
Vom 15.04.2027 bis 05.05.2027 finden in Baden-Württemberg die schriftlichen Abiturprüfungen statt. Die mündlichen Abiturprüfungen vom 28.06.2027- 08.07.2027. In diesem Zeitraum dürfen keine lärmintensiven Arbeiten, wie z.B. Ramm-, Bohr, -Meisel-, oder Verdichtungsarbeiten ausgeführt werden. Diese Einschränkungszeiträume sind mit weniger lärmintensiven Arbeiten zu überbrücken. Abstimmung erfolgt über die Bauleitung. Dies ist in die nachfolgenden Positionen mit einzukalkulieren.

*Hinweis: Hinweis Geothermie*
Im Bereich der BE- Fläche oberhalb des Baufelds (vgl. BE-Plan/ Lageplan Geothermie) befinden sich Erdsonden im Untergrund. Grabarbeiten in diesem Bereich nur nach vorheriger Abstimmung mit der Bauleitung.

*Hinweis: Leistungsbeschrieb/ Bauablauf Rohbauarbeiten*
Folgender Bauablauf ist vorgesehen:
Rückbau der Freianlagen, Abtrag Oberboden und Oberbeläge, Zwischenlagern und beproben und nach Analyse.
Danach Baugrubenaushub bis auf eine Sohltiefe von ca. 454,77üNN.
Das Aushubmaterial ist gem. Gutachten (vgl. Anlage) voraussichtlich in Haufwerken von 250m³  zu lagern.
Auf dem Planung erfolgt die Verlegung eines Geotextils und Darauf der Einbau einer ca. 40cm starken Tragschicht als Fahrebene für das Rammgerät/ Bohrgerät für die Spezialtiefbauarbeiten.
Die Tragschicht mit OK von ca. 455,17üNN bildet die Leistunggrenze zwischen den Gewerken Erdbau- und Abbrucharbeiten und dem Spezialtiefbau.
Schnittstelle zum Gewerks Rohbau ist ebenfalls die vorbeschriebene Arbeitsebene inkl. der überstehenden Pfahlköpfe.

*Hinweis: Hinweis Bauausführung*
Es gelten die VOB/B und VOB/C zum Zeitpunkt des Abschlusses des Bauvertrages.
Soweit in der Leistungsbeschreibung auf Technische Spezifikationen, z.B. nationale Normen, mit denen Europäische Normen umgesetzt werden, europäische Zulassungen, gemeinsame technische Spezifikationen, Internationale Normen, Bezug genommen wird, werden auch ohne den ausdrücklichen Zusatz: "oder gleichwertig" immer gleichwertige Technische Spezifikationen in Bezug genommen.

Maßgebend für die Ausführung der Leistungen sind (ohne anspruch auf Vollständigkeit) insbesondere:
DIN 18 299 - Allgemeine Reglungen für Bauleistungen aller Art
DIN 18 300 - Erdarbeiten
DIN 18 305 - Wasserhaltungsarbeiten
DIN 18 306 - Entwässerungskanalarbeiten
DIN 18 308 - Drän- und Versickerarbeiten
DIN 18 318 - Verkehrswegebauarbeiten- Pflasterdecken in ungebundener Ausführung
DIN 18 323 - Kampfmittelräumarbeiten
DIN 18 330 - Mauerarbeiten
DIN 18 331 - Beton- und Stahlbetonarbeiten
DIN 18 335 - Stahlbauarbeiten
DIN 18 336 - Abdichtungsarbeiten
DIN 18 349 - Betonerhaltungsarbeiten

DIN 1048 - Bestimmungen für die Betonprüfung
DIN 4234 - Verdichten von Beton

ZTV´s Entwässerungs- und Kanalarbeiten gem. Vorbemerkungen Titel Grundleitungen/ Drainage/ Kontrollschächte.

Die anerkannten Regeln der Technik, die gesetzlichen und behördlichen Bestimmungen und gegebenenfalls Systembeschreibungen und Herstellervorgaben sind zu beachten und einzuhalten.

Bei der Auftragsausführung sind die staatlichen und berufsgenossenschaftlichen Vorschriften zum Arbeits- und Umweltschutz einzuhalten.
Für die Auftragsausführung sind die vom Gemeindeunfallversicherungsverband herausgegebenen Richtlinien und die in dessen Anhang angeführten Vorschriften und Regeln einzuhalten.

Die Koordinierung der erforderlichen Arbeiten nach §6 der Unfallverhütungsvorschrift VBG1 übernimmt der Fachbauleiter des AN.

Bei einem Verstoß gegen Arbeits- oder Umweltschutzgesetze gilt der Vertrag als nicht ordnungsgemäß erfüllt. Schadensersatzansprüche wegen sich daraus ergebenden Folgen bleiben vorbehalten. Hierzu gehören Ansprüche aus Sach- un Personenschäden, Schäden aus Terminüberschreitungen sowie erhöhte Folgekosten durch sicherheitstechnische Nachbesserungen an Bauausführung und Einrichtungen.

*Hinweis: Gerüste*
Nach Verfüllung der Arbeitsräume durch den AN wird bauseits ein Fassadengerüst zur Verfügung gestellt. Das bauseitige Fassadengerüst wird Zug um Zug entsprechend Baufortschritt Rohbau auf der Arbeitsraumverfüllung aufgebaut- vgl. Gerüstpläne lt. Anlage.
Weitere erf. Gerüste über 2 m Arbeitshöhe bzw. über 1m Standhöhe (insbesondere im Arbeitsraum zur Dämmung der Erdberührten Wände des HG, in den TRH oder im übrigen Innenbereich) sind nach Bedarf in ausreichender Anzahl und den Sicherheitsbestimmungen enstprechend vorzuhalten und in der Position Baustelleneinrichtung zu kalkulieren.

*Hinweis: Einlegearbeiten Elektro*
Die Einlegearbeiten erfolgen bauseits durch das Gewerk Elektro. Die Einlegearbeiten sind zwischen den Gewerken Elektro sowie Rohbau, sowie der Bauleitung zu  koordinieren. Vorlauf 3 Arbeitstagen .

*Hinweis: Höhenbolzen*
Vom Vermessungsingenieur werden nach Abschluß der Rohbauarbeiten pro Geschoß je Treppenhauskern 1 Stück Höhenbolzen angebracht. Jeder Auftragnehmer hat die für seine Arbeiten erforderlichen Höhenpunkte von diesen Höhenbolzen in Eigenverantwortung zu übertragen.

*Hinweis: Revisionsunterlagen*
Für das Gewerk Rohbau sind folgende Revisionsunterlagen zu übergeben (in Papierform sowie digital)- sofern hierfür keine separaten Pos. im LV enthalten sind ist dies einzukalkulieren:
Dies sind insbesondere:
-Bautagebuch
-Dokumentation WU
-Dokumentation Güteüberwachung Betonarbeiten
-Dokumentation der Drainage/ Grundleitungen/ Kanalbefahrung (z.T. gem. sep. Pos.)
-techn. Datenblätter von Einbauteilen wie z.B. Rinnen, Dach- und Bodeneinläufe, Rohrleitungen, Schächte, OS- Beschichtung, Dämmstoffe, o.Ä.

*Hinweis: Hinweis Planserver - Datenaustausch*
Sämtliche Ausführungsunterlagen werden dem AN ausschliesslich per virtuellem Projektraum zur V erfügung gestellt (i.d.R. dwg und pdf). Die Vervielfältigung der Unterlagen für die Baustelle ist Sache des AN.

Weiter sind sämtliche geforderte Unterlagen wie z.B. Werkstattzeichnungen, prüffähige Berechnungen, Nachweise, Revisionsunterlagen, über den Planserver des AG zu kommunizieren.
Zu erstellen sind die Unterlagen als dwg oder dxf, sowie pdf, damit ein Datenaustausch mit allen am Bau Beteiligten möglich ist.

Sämtliche erforderlichen Aufwendungen sind in den Angebotspreis einzukalkulieren.

*Hinweis: BBQ- Konzept*
Die seit August 2023 im Rahmen der DIN 1045 eingeführte Forderung nach der Umsetzung eines BBQ-Konzeptes wird nicht umgesetzt.
Eine entsprechende Freistellung des AG liegt vor.

*Hinweis: BE-Plan/ Lastangaben Kräne*
Dem Angebot ist ein BE-Plan für die geplante Bauausführung beizulegen. Für die vorgesehenen Kräne sind die Fundamentlasten auf OK Pfahl zu benennen bzw. die max. Pfahllast gem. Pos. "Kranfundamente" zu bestätigen.

*Hinweis: Baustrom/ Baustromverteiler*
Die Baustromverteilung wird bauseits eingerichtet und zur Nutzung vorgehalten.
Je Geschoss werden in möglichts gleichen Abständen drei Baustellenverteiler zu Verfügung gestellt.
Auf dem Baufeld sind in Bereich der vorgesehenen Kranstandorte je ein Verteiler mit 125A vorgesehen, ein weiterer wird zentral auf dem Baufeld eingerichtet.
Abrechnung des Baustroms erfolgt per prozentualer Umlage auf Basis der Schlussrechnungssumme.

*Hinweis: Kalkulationshinweis Nachhaltiges Bauen Baden- Württemberg (NBBW)*
vgl. Anlage 15

### Titel 2 Baustelleneinrichtung

#### Untertitel 2.1 Baustelleneinrichtung

*Hinweis: Hinweis Baustelleneinrichtung*
Der Auftragnehmer hat die gesamte erforderliche Baustelleneinrichtung für seine Leistung zu ermitteln. Dazu ist dem Leistungsverzeichnis ein Baustelleneinrichtungsplan bzw. Lageplan beigefügt.

Baustelle
Mit dem Baustelleneinrichtungspreis werden alle Kosten abgegolten, welche für die Baustelle erforderlich sind, wie Erschließung, Unterhaltung, komplette Räumung nach Fertigstellung, sowie die Beseitigung aller Abfallstoffe und Bauschutt. Hierzu gehören u.a. der An- und Abtransport, Einsatz und Vorhaltung, Auf-, Um- und Abbau sämtlicher Groß- und Kleingeräte, Baumaschinen, Hebegeräte, Bohrgeräte, Unterkunfts- und Lagermöglichkeiten usw. Evtl. erforderlicher Austausch von Geräten, sowie sämtliche Sicherungsmaßnahmen sind beinhaltet. Nach Abschluß der Baumaßnahmen ist die Baustelle wieder ordnungsgemäß zu räumen.

Disposition
Der Auftragnehmer muss die Anzahl und Größe der Einsatzgeräte entsprechend der Bauzeit eigenverantwortlich disponieren und vorhalten. Die Bautore sind ständig geschlossen zu halten. Die dauernde Sicherung der Baustelle und des Bauwerks gegen unbefugten Zutritt ist Sache des Auftragnehmers. Vorgenannte Punkte sind einzukalkulieren und werden nicht gesondert vergütet.

Grenzsteine, Festpunkte und Absteckpunkte sind vom AN vor Arbeitsbeginn zu sichern. Schutz benachbarter Grundstücke, Leitungen usw. Vorkehrungen gegen Beschädigungen und Schutz von benachbarten Grundstücken, Leitungen der Versorgungsunternehmen (Strom, Wasser, Kanal) der Telekom, Feuerwehr u.a. sind Sache des Auftragnehmers.

Baustellenpflege
Die Baustelle inkl. der Zufahrtstraßen ist während der ganzen Bauzeit aufzuräumen und sauber zu halten. Die Kosten der Reinigungsarbeiten während der Ausführung der Bauarbeiten trägt der Auftragnehmer und ist in die Einheitspreise einzukalkulieren.

Baustraße
Für den eigenen Ablauf erforderliche Baustraßen sind Sache des Auftragnehmers und sind in die EInheitspreise mit einzukalkulieren.

Baustelleneinrichtungsplan
Der Auftragnehmer ist verpflichtet, spätestens 1 Woche nach Auftragserteilung im Einvernehmen mit den Planern und dem AG den Baustelleneinrichtungsplan zu besprechen und ihn mit sich eventl. ergebenden Änderungen neu aufzuzeichnen und in 3-facher Ausfertigung zur Verfügung zu stellen.

UVV
Die einschlägigen Unfallverhütungsvorschriften usw. sind einzuhalten.

Betriebssicherheit
Für die Betriebssicherheit der Baustelle hat der Auftragnehmer selbst zu sorgen.

Verantwortung
Der Auftragnehmer übernimmt für evtl. Unfälle, Schäden, Verkehrssicherungspflichten die volle Verantwortung. Der Auftragnehmer stellt Auftraggeber und Bauleitung ausdrücklich frei von Schadenersatzansprüchen jeder Art, die auf seinen Handlungen oder Unterlassungen beruhen.

**2.1.10 Ausarbeitung Ausführungsterminplan**
*** Pauschalposition
Erstellen und Abstimmen im Projektteam des Bauzeitenplans (Gewerk Rohbau) in Abhängigkeit der Vorgaben aus dem Gesamtterminplan.
Der Ausführungstermin ist spätestens 14Tage nach Vergabe zur weiteren Abstimmung der örtlichen Bauleitung per .pdf vorzulegen.
Einschl. Überarbeitung des Terminplans bis zu einem einvernehmlich verabschiedeten Stand.
Menge: 1,000 psch

**2.1.20 Baustelleneinrichtung**
*** Pauschalposition
Inkl. Antransport, Aufbau aller für den Bauablauf erforderlichen Geräte einschl. Kräne, ggf. Betonpumpen, Werkzeuge, Gerüste (vgl. HInweis gem. Vorbemerkungen), Behelfsbautreppen, Maschinen, Unterkünfte, Magazine, WC- und Sanitärcontainer,(getrennt nach Damen und Herren) Doppelcontainer für Baustellenbesprechungen sowie sonstige Einrichtungen und Sicherheitsvorkehrungen, unter Einhaltung aller einschlägigen Vorschriften wie z.B. der Arbeitstättenrichlinien, UVV´s etc. Einschließlich betriebsbereiter Vorbereitung und Installationen. Die Mitbenutzung der WC-, und Sanitärcontainer durch Fremdgewerke ist für die Dauer der Rohbauarbeiten einzukalkulieren.
Inkl. Herrichten und Unterhaltung aller Wege, Stand- und Lagerplätze, die laut Baustelleneinrichtungsplan für einen reibungslosen Ablauf notwendig sind einschl. Zu- und Abfahrt innerhalb des Grundstücks bis zur Gesamtfertigstellung des Gebäudes. Inkl. Sicherung des Gehwegs- und Straßenbereichs sowie bedarfsweiser Einsatz einer Kehrsaugmaschine zur Reinigung von Fahrbahnen. Einsatz in Absprache mit der Bauleitung. Vorbemerkungen hinsichtlich Baustellenzufahrt, Verschmutzung umliegender Straßen und Lärmbelästigung sind zu beachten.
Inkl. sachgerechter Entsorgung von Baustellen- und Verpackungsabfällen. Inkl. weiterer Abschrankungen der Baugrube (sofern diese durch den Bauablauf erforderlich sind), Beleuchtung der Baustelle, Unterhalten der geforderten polizeilichen Verbots-, Gebots- und Hinweisschilder einschl. deren Beleuchtung und Überwachung, in Verantwortung des Unternehmers, bis zur Gesamtfertigstellung der Gebäude.

Inkl. Antransport, Aufbau, Vorhaltung und Unterhaltung sowie Abbau aller für den Bauablauf erforderlichen Schnurgerüste mit Laufbohlen, Schutzgeländer an allen Öffnungen, sowie Abdecken von Aussparungen in Böden und Decken sowie provisorische Geländer an Treppen, entsprechend den gültigen Vorschriften (z.B. UVV).
Vorhaltung und Unterhaltung bis zum Ende der Bauzeit, d.h. bis zur Gesamtfertigstellung. Geländeflächen, auf denen sich Baustelleneinrichtungen befunden haben, sind nach Abschluß der Leistung dem früheren Zustand entsprechend wieder herzustellen. Für Wege- oder Standplatzbefestigungen eingebrachtes Material ist nach der Gesamtfertigstellung zu beseitigen und abzufahren.

Verkehrsauflagen der Behörden sind einzuhalten. Ggf. erforderliche verkehrsrechtliche Anordnungen sind eigenverantwortlich durch den AN einzuholen.
Abdeckplanen für Haufwerke, Wind- und UV-beständig Liefern und Vorhalten über die gesamte Bauzeit sowie Ausbringen und Entsorgen inkl. erforderlicher Befestigungen. Warntafeln (40 x 30 cm) zur Sicherung hinsichtlich besonderer Gefahren und Markierung der Gefahrenbereiche inkl. Ständer, ca.1,70 -1,80 m Höhe. Liefern, Aufbauen und Vorhalten über die gesamte Bauzeit inkl. Abbau und Entfernen.
Menge: 1,000 psch

**2.1.30 Baustelleneinrichtung, Vorhaltung und Rückbau**
*** Pauschalposition
Baustelleneinrichtung wie vor, jedoch Vorhaltung und Unterhaltung über die gesamte Bauzeit, d.h. ca. 12 Monate bis zur Gesamtfertigstellung des Gebäudes (Rohbau), vgl. beiliegenden Terminplan. Inkl. Rückbau
Menge: 1,000 psch

**2.1.40 Kranfundamente**
Zur Aufstellung der Kräne sind gem. BE-Plan zwei Bereich definiert. Die Gründung ist mittels 4 bauseitiger Ortbetonrammpfähle vorgesehen.
Auf den Pfählen ist, durch den AN, die Herstellung eines Plattenfundaments inkl. der Einbauteile für den Kran vorgesehen.
Sämtliche Aufwendungen für Berechnung, Schalung, Beton, Bewehrung und Einbauteile sind in der Position zu kalkulieren.
Gleiches gilt für den Rückbau des Kranfundaments (bis auf OK Pfähle) nach Fertigstellung und Aufforderung durch die Bauleitung.

max. Bemessungsdrucklast von 3600 kN bei einer max. Bemessungshorizontallast von 40 kN
Vier Pfähle im Raster von ca. 6,00x 6,00m
Menge: 2,000 St

**2.1.50 Vorhaltung Sanitärcontainer für Fremdgewerke**
Vorhaltung der vorab beschriebenen Baustelleneinrichtung über die geplante Bauzeit hinaus von Sanitär- und WC-Container über die Rohbauzeit hinaus für Fremdgewerke
inkl. arbeitstäglicher Reinigung und Abfallentsorgung. Inkl. Bestückung mit Verbrauchsmaterial wie Seife, Toilettenpapier, Papierhandtücher.
Folgende Einrichtung ist zu kalkulieren:
WC Herren:
3x Handwaschgelegenheit (Warm- und Kaltwasser)
2X Dusche
4x Urinal
3x Toilette
WC Damen:
2x Handwaschbecken
1x Dusche
2x Toilette

Voraussichtliche Vorhaltungsdauer: ca. 24 Monate
Menge: 24,000 Mt

*Hinweis: Hinweis Aufstellung*
Die Container Bauleitung und Baubesprechung sind "doppelstöckig" übereinander Auszustellen. Der Treppenzugang ist einzukalkulieren.

**2.1.60 Container Bauleitung**
Liefern, aufstellen und vorhalten eines Containers für 2 Büroarbeitsplätze.
Inkl. 2 Tischen ca. 1,80x 0,9m+ 4 Stühle, sowie zwei Schränken ca.1,20x 2,00 m
Inkl. Strom-/ Breitbandanschluss (inkl. Gebühren)
Inkl. Klimatisierung.
Inkl. Kühlschrank

Grundfläche ca. 5,00 x 6,00m (Doppelcontainer)

Vorhaltung für ca. 36 Monate

Inkl. wöchentl. Reinigung
Menge: 36,000 Mt

**2.1.70 Container Bauleitung- verlängerte Vorhaltung**
Container Bauleitung
Verlängerte Vorhaltung über die Grundstandzeit hinaus.
Abrechnung je Verlängerungswoche.
Menge: 8,000 Wo

**2.1.80 Sanitärcontainer Bauleitung**
Liefern, aufstellen und vorhalten eines Sanitärcontainers
Inkl. 1 WC
inkl. Handwaschbecken

Vorhaltung für ca. 36 Monate

Inkl. wöchentl. Reinigung
Menge: 36,000 Mt

**2.1.90 Sanitärcontainer Bauleitung- verlängerte Vorhaltung**
Sanitärcontainer Bauleitung
Verlängerte Vorhaltung über die Grundstandzeit hinaus.
Abrechnung je Verlängerungswoche.
Menge: 8,000 Wo

**2.1.100 Container Baubesprechung**
Liefern, aufstellen und vorhalten eines Containers für Besprechungen mit ca. 16 Pers.
Inkl. 4 Tischen ca. 1,80x 0,8m+ 16 Stühle
Inkl. Strom-/ Breitbandanschluss (inkl. Gebühren)
Inkl. Klimatisierung.

Grundfläche ca. 5,00 x 6,00m (Doppelcontainer)

Vorhaltung für ca. 36 Monate

Inkl. wöchentl. Reinigung
Menge: 36,000 Mt

**2.1.110 Container Baubesprechung- verlängerte Vorhaltung**
Container Baubesprechung
Verlängerte Vorhaltung über die Grundstandzeit hinaus.
Abrechnung je Verlängerungswoche.
Menge: 8,000 Wo

**2.1.120 Sanitätscontainer**
Liefern, aufstellen und vorhalten eines Sanitätscontainers.
Einschl. aller erf. einschlägiger Ausstattung

Vorhaltung für ca. 30 Monate

Inkl. wöchentl. Reinigung
Menge: 30,000 Mt

**2.1.130 Sanitätscontainer- verlängerte Vorhaltung**
Sanitätscontainer
Verlängerte Vorhaltung über die Grundstandzeit hinaus.
Abrechnung je Verlängerungswoche.
Menge: 8,000 Wo

*Hinweis: Bauwasser*

**2.1.140 Baustellenverteiler Wasser**
Aufstellen, Vorhalten, Unterhalten und auf Abruf Abbauen von Baustellenverteilungen für Wasser in Absprache mit der Bauleitung. Im Mietpreis enthalten sind sämtliche Wartungs- und Nebenkosten. Verbrauchskosten werden vom Auftraggeber übernommen und entsprechend dem Umlagefaktor in Abzug gebracht. Vorhaltung und Unterhaltung bis zur Gesamtfertigstellung Rohbau.
Grundstandzeit ca. 11 Mon.

Der Hauptanschluss für Bauwasser befindet sich gem. BE- Plan am Trinkwasserschacht an der Kaiser-Wilhelm-Straße (Hahnanschluss DN 25, QN Zähler)
Gem. BE-Plan sind 3 Verteilerstellen inkl. Zuleitung herzustellen.
Je Verteilerstelle (3St.)  sind 2 Hähne 3/4" vorzusehen.
Insgesamt ca. 150lfm Schlauchleitungsmaterial, inkl. Begleitheizung
Menge: 3,000 St

**2.1.150 Baustellenverteiler Wasser, Vorhaltung für Fremdgewerke**
Baustellenverteiler Wasser für Fremdgewerke wie vor beschrieben, über die Grundvorhaltung von hinaus.

Voraussichtliche Vorhaltungsdauer: ca. 24 Monate
Menge: 24,000 Mt

**2.1.160 Absturzsicherung Aufzugschacht**
Herstellen und anbringen eines dreiteiligen Seitenschutzes in Holzkonstruktion, am Schachtzugang der einzelnen Geschosse.
Bitte zu beachten: sämtliche Laibungen und Schachtaussenseiten in Sichtbeton SB3- somit hier keine Bohrungen für z.B. Dübelbefestigung möglich.
Einbau in HG- OG2
inkl. Rückbau und Entsorgung nach Aufforderung durch die Bauleitung. Hierfür ist eine separater Einsatz ca. 12 Mon. nach Fertigstellung Rohbau, parallel zum bauseitigen Innenausbau einzukalkulieren.
Die Absturzsicherungen versehen sich nicht als "Mietobjekt". Somit wird auch bei längerer als der geplanten Standzeit, keine verlängerte Standzeit vergütet.
Menge: 4,000 St

*Hinweis: Herrichten Bereitstellungsfläche "Heidenheimer Straße"*
Die Fläche liegt in ca. 800m Entfernung zum Baugrundstück und wird zur Materialbeprobung von Haufwerken zur Verfügung gestellt. Die Fläche ist entsprechend der folgendne Pos. herzurichten und wieder zu räumen.

**2.1.170 Bauzaun, Drahtgitter, h=2,00m zur Absperrung Bereitstellungsfläche**
Bauzaun aus mobilen Stahlrahmenelementen mit Rundfüllstäben, Stützenfüßen aus Beton einschließlich sämtlicher Verbindungen (Elemente verschraubt), Kupplungen usw.. Liefern, aufstellen,
instandhalten, vorhalten über die gesamte Bauzeit, und abbauen nach Aufforderung durch die Bauleitung.

Zaunhöhe: 2,00 m

Grundstandzeit/ Vorhaltung: 4 Monate
Menge: 360,000 m

**2.1.180 Vorhaltung Bauzaun über die Grundstandzeit hinaus**
Mobiler Bauzaun wie vor beschrieben vorhalten über die beschr. Grundstandzeit hinaus. Abrechung je Woche
Vorhaltung ca. 4 Wochen
Menge: 1440,000 mWo

**2.1.190 Zulage Bauzaun Doppeltoranlage**
Herstellen, liefern und montieren von Bauzauntoren, zur Montage in oben beschriebenem Bauzaun

Ausführung wie oben beschrieben, als Drahtgitter

Ausführung: 2-flüglig
lichte Öffnungsbreite: ca. 7 m

Inklusive geeignetem Rollenfuß pro Flügel, sowie die Möglichkeit der Arretierung im geschlossenen, sowie im geöffneten Zustand.
Das Tor ist so anzubringen, dass ein Aufschlagen des Tores in Richtung Gehweg/ Straße nicht möglich ist.
Die Flügel müssen mittels Kette und Schloss zu verschließen sein.

Inklusive liefern und vorhalten einer Kette (Stahl, Materialstärke mind. 6mm) inkl. Zahlenschloss mit 4-stelligen Code, Materialstärke Bügel mind. 6mm. Der Zahlencode ist der Bauleitung zu übermitteln.

Die Tore sind ausschließlich für die Ein- und Ausfahrt zu öffnen und danach jeweils umgehend zu verschließen. Die Umsetztung und Einhaltung ist durch den AN sicherzustellen.

Die Höhensituation im Bereich des Einbauorts ist zu berücksichtigen.

Höhe: 2,00m

Vorhaltung während der Rohbauarbeiten (ca. 4 Monate); inklusive Rückbau
Menge: 2,000 St

**2.1.200 Vorhaltung Bauzaun Doppeltoranlage über die Grundstandzeit hinaus**
Mobile Bauzaun- Doppeltoranlage wie vor beschrieben vorhalten. Abrechung je Woche
Vorhaltung ca. 4 Wochen
Menge: 16,000 StWo

**2.1.210 Herstellung Durchfahrt**
*** Pauschalposition
Demontage, und Zwischenlagerung von ca. 10lfm Stabmattenzaun, inkl. Pfosten. Anrampen  des vorh. Höhenversatzes von ca. 50cm zwischen den beiden Grundstücken zur Schaffung einer Durchfahrt. Lieferung und Abrechnung Schottermaterial gem. gesonderter Pos. "Schottermaterial Bereitstellungsfläche"
Menge: 1,000 Psch

**2.1.220 Räumung und Wiederherstellung des Ausganszustand**
Räumung und Wiederherstellung des des ursprünglichen Zustands auf der "Bereitstellungsfläche" (Flurstück 976/4 und 1160/13).
Die Bereitstellungsfläche wird auch für bauseitigen Aushub durch z.B. das Gewerk Rohbau genutzt. Daher ist von einen Rückbau vorauss. Mitte 2027, bzw. nach Aufforderung durch die Bauleitung, auszugehen.

Die vorh. Oberfläche ist ca. 15cm stark abzutragen abzufahren und zu entsorgen. Danach ist die Fläche neu einzuschottern und zu verdichten.

Abrechnung Schottermaterial, sowie Abfuhr, und Materialentsorgung erfolgt separat über die vorh. LV-Positionen.
Menge: 3500,000 m2

**2.1.230 Schottermaterial Bereitstellungsfläche "Heidenheimer Straße"**
Liefern von Schottermaterial zur vorbeschriebenen Widerherstellung Herstellung der ursprünglichen Parkplatzfläche.
Schottermaterial STS 0-45mm. Abrechung nach Lieferscheinen.
Menge: 1000,000 t

*Hinweis: Umsetzung A+S- Plan für schadstoffbelastete Bereich (Erdrabeiten)*
Gem. orientierender Beprobung des Bodenmaterials (vgl. Anlage) ist von schadstoffbelastetem Aushubmaterial auszugehen.
Die nachfolgenden Positionen leiten sich aus dem A+S-Plan (vgl. Anlage) ab.

**2.1.240 Schwarz-Weis Anlage WC/ Dusche**
*** Pauschalposition
Liefern, aufstellen, vorhalten und warten, eines Schwarz-Weiß- Sanitärcontainers als "Dreiraumschleuse".
ca. (lxb) 6,00 x2,50m, mit Abwassertank

Ausstattung:
3x Heizung
1xDusche
1xWC
1xWaschbecken
Seifenspender
Papierhandtuschspender
Warmwasserspeicher
Stiefelwaschanlage

inkl. Herstellung Stromanschluss sowie Wasseranschluss (Anschlussmöglichkeit in ca. 60m Entfernung)
Inkl. Herrichtung der Standfläche
inkl. Abwassertank und dessen regelmäßige Leerung,  inkl. Abwasserentsorgung
inkl. arbeitstägliche Reinigung und Auffüllung der Verbrauchsmaterialien

Vorhaltung ca. 4,5 Monate bzw. bis zur Verfüllung der Arbeitsräume.

Beispielhafte Raumaufteilung:
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Menge: 1,000 psch

**2.1.250 Verlängerte Vorhaltung Schwarz-Weis Anlage WC/ Dusche**
Vorhaltung der vorbeschriebenen Schwarz-Weiss Anlage über die Grundstandzeit hinaus.
Die Pos. kommt nur zur Abrechnung sofern die Gründe der Verlängerung nicht durch den AN selbst zu vertreten sind.
Menge: 4,000 StWo

**2.1.260 PSA A+S Plan**
*** Pauschalposition
Die im A+S- Plan beschr. PSA in Form von Handschuhe, Atemmasken, und Schutzanzügen, Stiefel ist in Abhängigkeit der geplanten Personalstärke und der Bauzeit eigenverantwortlich zu kalkulieren.

-Schutzbekleidung EG KAT. III: Schutzanzug, KAT III TYP 5
-Schutzhandschuhe EG KAT. II/ III: EG- Kat. II, nitrilkautschukbeschichtet
-Fussschutz EG-Kat.I/II: S5 Gummistiefel
-Atemschutz: Vorhaltung FFP 3
Menge: 1,000 psch

**2.1.270 Beschilderung von kontaminierten Arbeitsbereichen**
Beschilderung von kontaminierten Arbeitsbereichen gem. Vorgabe A+S Plan. Witterungsbeständige Schilder in Normgröße, inkl. Montage

Abrechnung je komplettem Beschilderungssatz/ Arbeitsbereich- inkl. erf. Unterkonstruktion (z.B. Bauzaunelement/ Hozkonstruktion)
Menge: 3,000 St

**2.1.280 Absperrung von kontaminierten Arbeitsbereichen**
Absperrung von kontaminierten Arbeitsbereichen mittels Absperrkette (Kunststoff Rot Weiss) Materialstärke 8mm.
Inkl. Kettenpfosten alle ca. 2,5m, h= 1m über Gelände
Festlegung der Bereiche gem. Abstimmung und Festlegung mit den Koordinator nach TRGS 524 des Bauherrn
Menge: 250,000 m

### Titel 3 Erdarbeiten

*Hinweis: Allgemeines*
Herstellen der Baugrube gem. beiliegenden Baugrubenplan und unter Beachtung des geotechnischen Berichts, und der Schadstofferkundungen (vgl. Anlage).
Aushubtiefe bis ca. 4,15m unter OK Schottertragschicht (455,17 müNN). Einzelne Niveaus wie in den nachfolgenden Pos. beschrieben, bzw. gem. Baugrubenplan.
Böschungswinkel entsprechend angetroffenem Bodenmaterial 45° bzw. 60°- vgl. geotechnischer Bericht.
Inkl. Abdecken der Böschungen mit geeignetem Folienmaterial (sturmsicher und UV-beständig), inkl. regelmäßige Kontrolle und Wartung, inkl. Rückbau nach Aufforderung durch die Bauleitung.

*Hinweis: Leistungsbeschrieb Erdarbeiten*
Seitens Gewerk Erdbau (bauseits)  wird (vgl. Baugrubenplan) auf 454,77 ausgehoben. Auf dem Planunm wird ein Geotextil sowie eine Tragschicht aus Schotter STS 0/45 eingebaut. OK Tragschicht liegt auf 455,17 müNN. Die Tragschicht dient als Arbeitsebene für die Herstellung der Ortbeton- Rammpfähle. Nach Einbau der Rammpfähle wird die Fläche an das Gewerk Rohbau übergeben.

-Von dieser Ebene aus erfolgen die Entwässerungskanalarbeiten, die Drainagearbeiten, sowie der Einbau der erdverlegten Lüftungsleitungen.
Im ersten Schritt erfolgt der Aushub für die Lüftungsleitungen. Dabei ist das Tragschichtmaterial zu separieren und auf der Bereitstellungsfläche "WMF" zwischenzulagern (nach Abstimmung mit der Bauleitung).
Das darunterliegende Aushubmaterial ist gem. orientierender Beprobung als Schadtoffbelastet einzustufen. Entsprechend ist das Material auszuheben und auf die Bereitstellungsflächen "Heidenheimer Straße" abzufahren (nach Abstimmung mit der Bauleitung). Dort ist das Material in Haufwerken <250m³ auzuschichten, und nach vorliegender Analyse abzufahren. Die Beprobung erfolgt bauseits. Nach Verlegung Lüftungsleitungen werden die Gruben bis auf UK der Fundamentbalken verfüllt und verdichtet.
Nach den Lüftungsleitungen werden die Entwässerungskanalarbeiten ausgeführt. Darauf folgt der Fundamentaushub und die Freilegung der Pfahlköpfe.
Seitens Gewerks Spezialtiefbau werden die Pfähle auf der korrekten Höhe gekappt und deren Bewehrung freigelegt.
Es folgt nach Hertstellung der Fundamente bzw. Pfahlkopfbalken, der Einbau der Sohlfilterschicht, der Dämmung sowie der Bodenplatte. Nach Fertigstellung der Wände und Decke über HG erfolgt die Verfüllung und Verdichtung Arbeitsräume.

*Hinweis: Vorgesehner Bauablauf*
Übernahme des Baufelds nach Herstellung der Rammpfähle. Abtrag (und Zwischenlagern) der eingebauten Tragschicht im Bereich der Baugruben für die erdverlegten Luftleitungen (ca. DN 1000). Baugrubenaushub für die Lüftungsleitungen bis ca. 2-2,5m unterhalb der Baugrubensohle des Gewerks Erdbau im anstehenden, belasteten Bodenmaterial . Inkl. freilegen der Rammpfähle im betreffenden Bereich.

Verlegung der Luftleitungen. Nach Verlegung der Leitungen Auffüllen und Verdichten der Baugruben mit z.B. dem gelagerten Tragschichtmaterial, bis auf Unterkante der  Fundamentbalken.
Danach Herstellung der Kanalgrundleitungen/ Kontrollschächte. Grabentiefe bis ca. 1,5m unter der Arbeitsebene- d.h. ca. 60cm Aushub im anstehenden und belasteten Bodenmaterial. Verfüllung und Verdichtung der Gräben mit Fremdmaterial.

Flächiger Rückbau der übrigen Tragschicht bis auf eine Reststärke von ca. 15-20cm (Zwischenlagerung auf der Bereitstellungsfläche Heidenheimer Straße). Von dieser Ebene aus erfolgt der Aushub für die Fundamentbalken und die Freilegung der übrigen Pfahlköpfe. Im Wesentlichen greift der Fundamentaushub ca. 30cm tief in das anstehende, belastete Bodenmaterial ein. Im Bereich der "Frostschützen" (umlaufend um das Gebäude) werden die Fundamente aussenseitig geschalt hergestellt. Im übrigen Bereich wir nur der Teil oberhalb der Tragschicht geschalt. Unterhalb wird "gegen Grund" betoniert.
Nach Herstellung der Fundamente fogt er Einbau und die Verdichtung der Sohlfilterschicht, der Einbau der Dämmung und schlussendlich die Betonage der Bodenplatte. Mit Fertigstellung der Wände und Decke über HG erfolgten der Einbau der Drainage, die nördlichen Entwässerungsarbeiten (Stauraumkanal) und die Verfüllung der Arbeitsräume. Ab diesem Zeitpunkt sollten sämtliche Aushubsebenen mit unbelastetem Fremdmaterial überdeckt sein. Danach folgt der Rohbau der übrigen drei Geschosse.

*Hinweis: Hinweis Erdarbeiten Rohrleitungen*
Im Titel Erdarbeiten sind sämtliche Tiefbauarbeiten für die Luftleitungen, Entwässerungsleitungen Gebäude, Entwässerungsleitungen Freianlagen, Stauraumkanal, Versogungsleitungen, Drainage etc. erfasst.

#### Untertitel 3.1 Baugruben- und Fundamentaushub

*Hinweis: Aushub/ Teilaushub bauseitige Schottertragschicht*

**3.1.10 Freilegen Pfahlköpfe Tragschicht (Schottermaterial 0/45)**
Freilegen der Pfahlköpfe auf Höhe der Tragschicht von ca. 40cm bis auf OK Geotextil.
Rammpfähle d=ca. 500-650mm
In der Pos. ist lediglich der zeitliche Mehraufwand zur Freilegung der Pfahlkontur zu kalkulieren.
Die anfallenden Aushubsmengen werden über die beiden nachfolgenden Pos. abgerechnet.
Menge: 163,000 St.

**3.1.20 Aushub Tragschicht Schottermaterial 0/45 (Gruben für Luftleitungen/ Stauraumkanal)**
Aushub und Zwischenlagerung der vorh. Arbeitsebene aus Schottermaterial 0/45mm. Aushub im Bereich der Gruben für die Luftleitungen bis auf OK Geotextil.
Im betreffenden Bereich befinden sich ca. 60 Rammpfähle d= ca. 500-650mm- vgl. Planeintrag.
Deren Freilegung ist als Erschwernis einzukalkuliere. Ebenso einzukalkulieren ist die Einschränkung bei der Wahl des  Aushubgeräts, sowie der Fahrwege aufgrund des Vorhandensein der überstehenden Pfahlköpfe/ Pfahlbewehrung.
Tragschichtdicke: ca. d= 40cm.
Eine Vermischung mit Bodenmaterial ist auszuschließen
Menge: 1450,000 m²

**3.1.30 Aushub Tragschicht Schottermaterial 0/45 (Fundamente und Leitungsgräben)**
Aushub der Tragschicht wie vorhergehend, streifenförmig, im Bereich der Pfahlköpfe, Doppelpfahlköpfe, und Pfahlkopfbalken. Breite ca. 60-120cm.
mittlere Breite: ca. 1m, 400lfm
Tragschichtdicke: ca. d= 40cm
Im betreffenden Bereich befinden sich ca. 103 Rammpfähle d= ca. 500-650mm- vgl. Planeintrag.
Eine Vermischung mit Bodenmaterial ist auszuschließen
Menge: 400,000 m²

**3.1.40 Teilaushub Tragschicht Schottermaterial 0/45**
Teilaushub der vorh. Arbeitsebene aus Schottermaterial/ Schroppen. Aushub im Bereich der säteren Sohlfilterschicht/ Wärmedämmung.
Die Einschränkung bei der Wahl des  Aushubgeräts, sowie der Fahrwege aufgrund des Vorhandensein der überstehenden Pfahlköpfe/ Pfahlbewehrung ist einzukalkulieren
Aushubtiefe Tragschicht: ca. d= 20cm.
Eine Vermischung mit Bodenmaterial ist auszuschließen
Menge: 1200,000 m²

**3.1.50 Rückbau Geotextil Baugruben**
Rückbau und Entsorgung des freigelegten Geotextils (RK4) im Bereich der Gruben für z.B. die Luftleitungen und des Stauraumkanals.
Menge: 1450,000 m²

**3.1.60 Rückbau Geotextil Fundamente und Leitungsgräben**
Rückbau und Entsorgung des freigelegten Geotextils (RK4) im Bereich der Pfahlköpfe, Doppelpfahlköpfe, und Pfahlkopfbalken sowie Leitungsgräben
Menge: 400,000 m²

**3.1.70 Abfuhr- und Zwischenlagerung Schottermaterial auf Bereitstellungsfläche "WMF"**
Das gewonnene Schottermaterial ist auf die Bereitstellungsfläche in der Heidenheimer Straße abzufahren und möglichst platzsparend zwischenzulagern.
Das Material soll später zur Arbeitsraumverfüllung weiterverwendet werden.
Menge: 1000,000 m³

*Hinweis: Erdaushub Pfahlköpfe, Doppelpfahlköpfe, und Pfahlkopfbalken*
Erdaushub

**3.1.80 Freilegen Pfahlköpfe ca. 1,05- 1,25m**
Freilegen der Pfahlköpfe im Zuge des Aushubs für Pfahlköpfe, Doppelpfahlköpfe, und Pfahlkopfbalken
Rammpfähle d=ca. 500-650mm
Aushubtiefe ca. 1,05- 1,25m unter OK bauseitiger Schottertragschicht (455,17müNN).
In der Pos. ist lediglich der zeitliche Mehraufwand zur Freilegung der Pfahlkontur, inkl. sämtl. Erdanhaftungen, zu kalkulieren.
Die anfallenden Aushubsmengen werden über die nachfolgenden Pos. abgerechnet, das anfallende Schottermaterial über die vorhergehenden Pos.
Die Einschränkung bei der Wahl des  Aushubgeräts, sowie der Fahrwege aufgrund des Vorhandensein der überstehenden Pfahlköpfe/ Pfahlbewehrung ist einzukalkulieren
Menge: 103,000 St.

**3.1.90 Aushub Pfahlköpfe, Doppelpfahlköpfe, und Pfahlkopfbalken**
Aushub für Pfahlköpfe, Doppelpfahlköpfe, und Pfahlkopfbalken
Bodenklasse 3-5 nach DIN 18300
Homogenbereich 1: Auffüllungen;
Homogenbereich 2: Fließerde, Hangschutt, Verwitterungston
bzw. gem. geol. Gutachen gem. Anlage

Boden der Pfahlköpfe, Doppelpfahlköpfe, und Pfahlkopfbalken profilgerecht lösen und laden, sowie Herstellung des laut Plan geforderten Gründungsnienaus.
Aushubtiefe ca. 1,05- 1,25m unter OK bauseitiger Schottertragschicht (455,17müNN).
Einzelabmessungen (lxb) z.B.: 2,95x0,9m; 0,9x 0,9m; Balkenquerschnitt z.B. 0,4x 0,6m; 0,9x 0,6m

Aushub und Abtransport des Aushubmaterials zum Entsorger.
Auffüllplatz und Auffüllgebühren für nicht kontaminierten Bauschutt- bzw. Bodenbereich einschl. BM-0 (alt VwVBodenv. Z0) sind Sache des Auftragnehmers und sind einzukalkulieren.
Gemessen in gewachsenem Zustand.
Die Entsorgung von höher belastetem Material sowie die Bildung von Haufwerken wird gem. der vorgesehenen sep. Positionen abgerechnet.
Die Einschränkung bei der Wahl des  Aushubgeräts, sowie der Fahrwege aufgrund des Vorhandensein der überstehenden Pfahlköpfe/ Pfahlbewehrung ist einzukalkulieren
Menge: 140,000 m³

*Hinweis: Grubenaushub Luftleitungen/ Stauraumkanal*

**3.1.100 Freilagen Pfahlköpfe ca. 0,50- 3,00m**
Freilegen der Pfahlköpfe im Zuge des Grubenaushubs für die Luftleitungen.
ca. 60 Rammpfähle d=ca. 500-650mm
In der Pos. ist lediglich der zeitliche Mehraufwand zur Freilegung der Pfahlkontur zu kalkulieren.
Die anfallenden Aushubsmengen werden über die nachfolgenden Pos. abgerechnet.
Die Einschränkung bei der Wahl des  Aushubgeräts, sowie der Fahrwege aufgrund des Vorhandensein der überstehenden Pfahlköpfe/ Pfahlbewehrung ist einzukalkulieren
Die unterschiedlichen Pfahlhöhen ergeben sich aus dem Böschungsverlauf der Gruben
Menge: 105,000 lfm

**3.1.110 Aushub- Gruben für Luftleitungen/ Stauraumkanal, geböscht, Bodenklasse 3-5, Homogenbereich 1+2**
Baugrubenaushub Bodenklasse 3-5 nach DIN 18300
Homogenbereich 1: Auffüllungen;
Homogenbereich 2: Fließerde, Hangschutt, Verwitterungston
bzw. gem. geol. Gutachen gem. Anlage

Boden der Baugruben profilgerecht lösen und laden, sowie Herstellung des laut Plan geforderten Baugrubenniveaus.
Aushubtiefe bis ca. 4,15m unter OK bauseitiger Schottertragschicht (455,17müNN).
Die Baugrubensohle liegt in Süd-Nord Richtung im Gefälle von ca. 2%
Inkl Herstellung des Planum für das Sandbett (gem. sep. Pos.) der Rohrleitungen bzw. der Speicheranlagen

Baugrubenaushub und Abtransport des Aushubmaterials zum Entsorger.

Auffüllplatz und Auffüllgebühren für nicht kontaminierten Bauschutt- bzw. Bodenbereich einschl. BM-0 (alt VwVBodenv. Z0) sind Sache des Auftragnehmers und sind einzukalkulieren.
Gemessen in gewachsenem Zustand.
Die Entsorgung von höher belastetem Material sowie die Bildung von Haufwerken wird gem. der vorgesehenen sep. Positionen abgerechnet.

Entsprechend der Kapazitäten der Bereitstellungsflächen ist davon auszugehen dass die beiden Baugruben für die Luftleitungen nicht gleichzeitig hergestellt werden können.
Die Einschränkung bei der Wahl des  Aushubgeräts, sowie der Fahrwege aufgrund des Vorhandensein der überstehenden Pfahlköpfe/ Pfahlbewehrung ist einzukalkulieren
Menge: 2300,000 m³

**3.1.120 Rückbau Bestandskanal Beton DN 300, verdämmt**
In Teilbereichen quert ein stillgelegter und verdämmter Kanal die Gruben der Luftleitungen. Der Kanal ist über die betreffenden Teilstrecken rückzubauen. Inkl. Abfuhr und Entsorgung des Abbruchmaterials
Die Einschränkung bei der Wahl des  Aushubgeräts, sowie der Fahrwege aufgrund des Vorhandensein der überstehenden Pfahlköpfe/ Pfahlbewehrung ist einzukalkulieren
Menge: 15,000 m

#### Untertitel 3.2 Aushub Leitungsgräben, Kabeltrassen und Kontrollschächte, Luftleitungen

*Hinweis: Hinweis Pfahlköpfe/ Pfahlbewehrung*
Die Einschränkung bei der Wahl des  Aushubgeräts, sowie der Fahrwege aufgrund des Vorhandensein der überstehenden Pfahlköpfe/ Pfahlbewehrung ist einzukalkulieren

*Hinweis: Grabenverbau*
Sicherung offene Bauweisen mittels Verbau nach Wahl des AN (z.B. Verbauboxen)

 Auf DIN 4124 wird hingewiesen.

 Der Angebotspreis je m² Verbau ist ein Pauschalpreis, der alle Leistungen des Verbaus, einschl. Erschwernisse durch die Örtlichkeit, Konstruktion des Bauwerks, Bauverfahrens usw. enthält.

Der vorgeschriebene Stirnverbau ist immer einzubauen. Die Fläche des Stirnverbaus hängt von der Anzahl derhintereinander eingesetzten Verbaugeräte und der Baugeschwindigkeit ab. Der Aufwand für den Stirnverbau wird vom Auftragnehmer bestimmt. Der Stirnverbau ist daher in die Einheitspreise einzukalkulieren, eine gesonderte Vergütung dafür erfolgt nicht.

Einstufung:
"t" entspr. der Gesamttiefe OK Gelände bzw. OK Arbeitsebene (im Wesentlichen ca. 455,17müNN) bis Baugrubensohle/ Grabensohle.

 Aufmaß:
Tatsächlich verbaute Fläche: Die Fläche ermittelt sich aus der Länge des Verbaus in Verbauwandachse und Höhe des Verbaus von der planmäßigen Baugrubensohle bis zur vorgegebenen Oberseite des Verbaus.
Verbau für Gruben oder Aufweitungen (z.B. Kontrollschächte), der im Zuge oder in Verbindung mit Gräben hergestellt wird, wird wie der Grabenverbau vergütet.

**3.2.10 Verbau Gräben t<=1,75m, vollflächig zweiseitig**
Verbau Gräben t<=1,75m, vollflächig zweiseitig, nach Wahl AN gem. Vorbeschrieb
Menge: 210,000 m²

**3.2.20 Verbau Gräben t>1,75-3,00m vollflächig zweiseitig**
Verbau Gräben t>=1,75m- max. ca. 3m, vollflächig zweiseitig, nach Wahl AN gem. Vorbeschrieb
Menge: 550,000 m²

*Hinweis: Gräben SW/ RW, verbaut*

**3.2.30 Graben SW- Sammelleitung DN 125/DN150 inkl. Kontrollschächte DN 1000**
Baugrubenaushub Bodenklasse 3-5 nach DIN 18300
Homogenbereich 1: Auffüllungen;
Homogenbereich 2: Fließerde, Hangschutt, Verwitterungston
bzw. gem. geol. Gutachen gem. Anlage

Boden der Gräben profilgerecht lösen und laden, sowie Herstellung der lt. geforderten Grabensohle. Abtransport des Aushubmaterials zum Entsorger.

Grabenaushub für die SW-Sammelleitung DN150/ DN125 im Norden des Baufelds in Ost-Westrichtung.
Grabenverbau gem. separater Pos.
Grabenbreite ca. 1,20m, im Bereich der Kontrollschächte aufgeweitet auf ca. 2,50m.
Grabensohle auf ca. 2,10m- 3,50m ab OK Arbeitsebene (ca. 455,17müNN)

Auffüllplatz und Auffüllgebühren für nicht kontaminierten Bauschutt- bzw. Bodenbereich einschl. BM-0 (alt VwVBodenv. Z0) sind Sache des Auftragnehmers und sind einzukalkulieren.
Gemessen in gewachsenem Zustand.
Die Entsorgung von höher belastetem Material sowie die Bildung von Haufwerken wird gem. der vorgesehenen sep. Positionen abgerechnet.
Menge: 250,000 m3

**3.2.40 Graben RW- Sammelleitung DN 300 inkl. Kontrollschächte DN 1000**
Baugrubenaushub Bodenklasse 3-5 nach DIN 18300
Homogenbereich 1: Auffüllungen;
Homogenbereich 2: Fließerde, Hangschutt, Verwitterungston
wie vorhergehend beschrieben jedoch
für die RW-Sammelleitung DN150/ DN125 im Norden des Baufelds in Ost-Westrichtung.
Grabenverbau gem. separater Pos.
Grabenbreite ca. 1,20m, im Bereich der Kontrollschächte aufgeweitet auf ca. 2,50m.
Grabensohle auf ca. 1,00m- 2,00m ab OK Arbeitsebene (ca. 455,17müNN)
Boden der Gräben profilgerecht lösen und laden, sowie Herstellung der lt. geforderten Grabensohle. Abtransport des Aushubmaterials zum Entsorger.
Auffüllplatz und Auffüllgebühren für nicht kontaminierten Bauschutt- bzw. Bodenbereich einschl. BM-0 (alt VwVBodenv. Z0) sind Sache des Auftragnehmers und sind einzukalkulieren.
Gemessen in gewachsenem Zustand.
Die Entsorgung von höher belastetem Material sowie die Bildung von Haufwerken wird gem. der vorgesehenen sep. Positionen abgerechnet.
Menge: 160,000 m3

*Hinweis: Gräben SW/ RW, unverbaut in Baugrube*
Grabentiefe gemessen unter planmäßiger Baugrubensohle ca. 454,77 müNN (Erdplanum).
Die Grabenbreite ist so aushubsparend wie möglich, in Abhängigkeit zum Rohrdurchmesser vom AN zu wählen.
Rückbau bauseitige Schottertragschicht (OK auch ca. 455,17 müNN) + Geotextil gem. Titel 3.1
Aufweitungen für Schächte usw. werden, wenn sie mit dem Grabenaushub erfolgen können, wie der Grabenaushub vergütet.
Boden der Gräben profilgerecht lösen und laden, sowie Herstellung der lt. geforderten Grabensohle. Abtransport des Aushubmaterials zum Entsorger.
Auffüllplatz und Auffüllgebühren für nicht kontaminierten Bauschutt- bzw. Bodenbereich einschl. BM-0 (alt VwVBodenv. Z0) sind Sache des Auftragnehmers und sind einzukalkulieren.
Gemessen in gewachsenem Zustand.
Die Entsorgung von höher belastetem Material sowie die Bildung von Haufwerken wird gem. der vorgesehenen sep. Positionen abgerechnet.

**3.2.50 Grabenaushub senkr in Baugr t<=0,5m b<=0,5m**
t<=0,5m b<=0,5m
z.B. für SW/ RW Leitung DN100/ Versorgungsleitungen/ Drainageleitungen
Boden der Gräben profilgerecht lösen und laden, sowie Herstellung der lt. geforderten Grabensohle. Abtransport des Aushubmaterials zum Entsorger.
Auffüllplatz und Auffüllgebühren für nicht kontaminierten Bauschutt- bzw. Bodenbereich einschl. BM-0 (alt VwVBodenv. Z0) sind Sache des Auftragnehmers und sind einzukalkulieren.
Gemessen in gewachsenem Zustand.
Die Entsorgung von höher belastetem Material sowie die Bildung von Haufwerken wird gem. der vorgesehenen sep. Positionen abgerechnet.
Menge: 120,000 m3

**3.2.60 Grabenaushub senkr in Baugr t>0,5-1,0m b<=0,5m**
t>0,5-1,0m b<=0,5m
z.B. für SW/ RW Leitung DN100/ Versorgungsleitungen/ Drainageleitungen
Boden der Gräben profilgerecht lösen und laden, sowie Herstellung der lt. geforderten Grabensohle. Abtransport des Aushubmaterials zum Entsorger.
Auffüllplatz und Auffüllgebühren für nicht kontaminierten Bauschutt- bzw. Bodenbereich einschl. BM-0 (alt VwVBodenv. Z0) sind Sache des Auftragnehmers und sind einzukalkulieren.
Gemessen in gewachsenem Zustand.
Die Entsorgung von höher belastetem Material sowie die Bildung von Haufwerken wird gem. der vorgesehenen sep. Positionen abgerechnet.
Menge: 80,000 m3

**3.2.70 Grabenaushub senkr in Baugr t<=0,5m b >0,5m**
t<=0,5m b >0,5m
z.B. für SW/ RW Leitung DN125- DN 300/ Drainageleitungen
Boden der Gräben profilgerecht lösen und laden, sowie Herstellung der lt. geforderten Grabensohle. Abtransport des Aushubmaterials zum Entsorger.
Auffüllplatz und Auffüllgebühren für nicht kontaminierten Bauschutt- bzw. Bodenbereich einschl. BM-0 (alt VwVBodenv. Z0) sind Sache des Auftragnehmers und sind einzukalkulieren.
Gemessen in gewachsenem Zustand.
Die Entsorgung von höher belastetem Material sowie die Bildung von Haufwerken wird gem. der vorgesehenen sep. Positionen abgerechnet.
Menge: 45,000 m3

**3.2.80 Grabenaushub senkr in Baugr t>0,5-1,0m b >0,5m**
t>0,5-1,0m b >0,5m
z.B. für SW/ RW Leitung DN125- DN 300/ Drainageleitungen
Boden der Gräben profilgerecht lösen und laden, sowie Herstellung der lt. geforderten Grabensohle. Abtransport des Aushubmaterials zum Entsorger.
Auffüllplatz und Auffüllgebühren für nicht kontaminierten Bauschutt- bzw. Bodenbereich einschl. BM-0 (alt VwVBodenv. Z0) sind Sache des Auftragnehmers und sind einzukalkulieren.
Gemessen in gewachsenem Zustand.
Die Entsorgung von höher belastetem Material sowie die Bildung von Haufwerken wird gem. der vorgesehenen sep. Positionen abgerechnet.
Menge: 55,000 m3

*Hinweis: Gräben geböscht*

**3.2.90 Grabenaushub, geböscht, für Luftleitung d=1000mm inkl. Kontrollschacht**
Baugrubenaushub Bodenklasse 3-5 nach DIN 18300
Homogenbereich 1: Auffüllungen;
Homogenbereich 2: Fließerde, Hangschutt, Verwitterungston
bzw. gem. geol. Gutachen gem. Anlage

Boden der Gräben profilgerecht lösen und laden, sowie Herstellung der lt. geforderten Grabensohle. Abtransport des Aushubmaterials zum Entsorger.

Grabenaushub für die Luftleitung DN 1000 im Osten des Baufelds.
Grabenwände geböscht
Grabenbreite (Sohle) ca. 2,10m
Grabensohle im Gefälle von 2% auf ca. 2,50m- 3,10m ab OK Gelände (ca. 458,80- 459,19 müNN)

Auffüllplatz und Auffüllgebühren für nicht kontaminierten Bauschutt- bzw. Bodenbereich einschl. BM-0 (alt VwVBodenv. Z0) sind Sache des Auftragnehmers und sind einzukalkulieren.
Gemessen in gewachsenem Zustand.
Die Entsorgung von höher belastetem Material sowie die Bildung von Haufwerken wird gem. der vorgesehenen sep. Positionen abgerechnet.
Menge: 270,000 m3

#### Untertitel 3.3 Verfüllarbeiten Leitungsgräben und Gruben, und Leitungsbettung

*Hinweis: Hinweis Pfahlköpfe/ Pfahlbewehrung*
Die Einschränkung bei der Wahl des  Aushubgeräts, sowie der Fahrwege aufgrund des Vorhandensein der überstehenden Pfahlköpfe/ Pfahlbewehrung ist einzukalkulieren

*Hinweis: Arbeitsraumverfüllung/ Grubenverfüllung*

**3.3.10 Arbeitsraumverfüllung- zwischengelagertes Verfüllmaterial**
Laden, Zufuhr ab Zwischenlager, Einbau und Verdichtung von gelagertem Schottermaterial 0/45
ca. 750m3
Abrechnung nach m3 verfülltem Querschnitt
Auffüllung bis OK Erdplanunm (454,77müNN) bzw. nach Angabe der Bauleitung
Verdichtungsgrad DPr  >/= 100 % (bzw. Ev2 >/= 45 MN/m²
Menge: 850,000 m3

**3.3.20 Arbeitsraumverfüllung- RC-Material güteüberwacht**
Lieferung, Einbau und Verdichtung von güteüberwachtm RC- Material (RC1 nach ErsatzbaustoffV)
ca. 850m3
Abrechnung nach Lieferschein
Auffüllung bis OK Erdplanunm (454,77müNN) bzw. nach Angabe der Bauleitung
Verdichtungsgrad DPr  >/= 100 % (bzw. Ev2 >/= 45 MN/m²
Körnung 0/45 (frostsicher)
Menge: 1700,000 t

**3.3.30 Seitenverfüllung/ Deckschicht Luftleitungen**
Lieferung, Einbau und Verdichtung Sand/ Splittgemisch
ca. 600m3
Körnung und Eignung gemäß DIN EN 1610
Abrechnung nach Lieferschein
Menge: 1200,000 t

**3.3.40 Sandbett Luftleitungen**
Lieferung, Einbau und Verdichtung Sand/ Splittgemisch
ca. 150m3
Körnung und Eignung gemäß DIN EN 1610
Abrechnung nach Lieferschein
Menge: 300,000 t

*Hinweis: Herstellung Grabensohle im Bereich der Arbeitsräume im Zuge der Verfüllung*
Die Verlegung der Leitungen erfolgt in Zuge der Arbeitsraumverfüllung von den jeweiligen Zwischenniveaus aus.

**3.3.50 Herstellung der Grabensohle für Rohr, DN/OD 1000**
Herstellung der Grabensohle für Rohr DN/OD 1000 (Luftleitungen) ausgehend vom jeweiligen Auffüllniveau der Arbeitsräume. Sohle leicht geneigt bis ca. 3% Längsgefälle.
Grabtiefe bis ca. 30cm.
Das erf. Sandbett/ Seitenverfüllung und Deckschicht wird über die betreffenden separaten Positionen abgerechnet.
Das gewonnene Aushubmaterial wird seitlich gelagert zur weiteren Auffüllung nach Leitungsverlegung weiter verwendet.
Verdichtungsgrad DPr  >/= 100 % (bzw. Ev2 >/= 45 MN/m²
Menge: 25,000 m

**3.3.60 Herstellung der Grabensohle für Rohr, DN/OD 100**
Herstellung der Grabensohle für Rohr DN/OD 100 (Luftleitungen) ausgehend vom jeweiligen Auffüllniveau der Arbeitsräume. Sohle leicht geneigt bis ca. 3% Längsgefälle.
Grabtiefe bis ca. 30cm.
Das erf. Sandbett/ Seitenverfüllung und Deckschicht wird über die betreffenden separaten Positionen abgerechnet.
Das gewonnene Aushubmaterial wird seitlich gelagert zur weiteren Auffüllung nach Leitungsverlegung weiter verwendet.
Verdichtungsgrad DPr  >/= 100 % (bzw. Ev2 >/= 45 MN/m²
Menge: 13,000 m

**3.3.70 Herstellung der Grabensohle für Rohr, DN/OD 200**
Herstellung der Grabensohle für Rohr DN/OD 200 (Luftleitungen) ausgehend vom jeweiligen Auffüllniveau der Arbeitsräume. Sohle leicht geneigt bis ca. 3% Längsgefälle.
Grabtiefe bis ca. 30cm.
Das erf. Sandbett/ Seitenverfüllung und Deckschicht wird über die betreffenden separaten Positionen abgerechnet.
Das gewonnene Aushubmaterial wird seitlich gelagert zur weiteren Auffüllung nach Leitungsverlegung weiter verwendet.
Verdichtungsgrad DPr  >/= 100 % (bzw. Ev2 >/= 45 MN/m²
Menge: 13,000 m

*Hinweis: Verfüllung von Leitungsgräben*
Bettung bzw. Verfüllung Leitungen/Kabel/Rohre
Sand/ Splittgemisch
Körnung und Eignung gemäß DIN EN 1610
Abrechnung nach Lieferschein

**3.3.80 Sandbett Rohrleitungen/ Leitungen**
Lieferung, Einbau und Verdichtung Sand/ Splittgemisch
ca. 125m3
Körnung und Eignung gemäß DIN EN 1610
Abrechnung nach Lieferschein
Menge: 250,000 t

**3.3.90 Seitenverfüllung/ Deckschicht Leitungen**
Lieferung, Einbau und Verdichtung Sand/ Splittgemisch
ca. 375m3
Körnung und Eignung gemäß DIN EN 1610
Abrechnung nach Lieferschein
Menge: 750,000 t

**3.3.100 Grabenverfüllung**
Lieferung, Einbau und Verdichtung Güteüberwachtes RC- Material
ca. 750m3
abrechnung nach Lieferschein
Auffüllung bis OK Erdplanunm (454,77müNN) bzw. nach Angabe der Bauleitung
Verdichtungsgrad DPr  >/= 100 % (bzw. Ev2 >/= 45 MN/m²
Menge: 1500,000 t

**3.3.110 Schotter Auflager Schächte einbauen verdichten D 15cm,**
Schotter 0/32, liefern, für Auflager Schächten, profilgerecht einbauen und verdichte, D: 15 cm
maximale Grabentiefe: 150 cm
Menge: 6,000 m3

#### Untertitel 3.4 Material- und Aushubentsorgung

*Hinweis: Hinweis Haufwerksbildung*
Entsprechend der orienteirenden Untersuchungen auf Schadstoffe (vgl. Anlage)  ist voraussichtlich der Großteil des Aushubsmaterials als Haufwerk von max. 250m³ bereitzustellen und darf erst mit vorliegender Analyse abgefahren werden.
Abrechnung für den Mehraufwand der Haufwerksbildung erfolgt über gemäss der nachfolgenden Positionen.
Zur Bereitstellung des Aushubmaterial stehen die beiden Flächen "WMF" und "Heidenheimer Straße" zur Verfügung. Alle Flächen sind so platzsparend wie möglich, voll auszunutzen um einen möglichst durchgängigen um zügigen Bauablauf zu gewährleisten. Die Haufwerke sind stehts unmittelbar nach vorliegen der abfalltechnischen Deklaration (bauseits) abzufahren. Die Belegung der Bereitstellungsflächen erfolgt in Abstimmung mit den Schadstoffkoordinator sowie der örtlichen Bauleitung des AG.
Die folgenden Positionen kommen für sämtliches Aushubmaterial wie Baugruben-, Fundament-, Leitungsgrabenaushub, sowie für sonstiges Aushubmaterial zur Abrechnung

**3.4.10 Haufwerksbildung Aushubmaterial auf Bereitstellungsfläche "WMF"**
Bildung von Haufwerken aufgrund beengter Platzverhältnisse in definiertem Querschnitt. Aufschütten mittels Bagger, Radlader, o.Ä. Inkl. Quertransport z.B. per LKW auf die Bereitstellungsfläche "WMF" (Süd-westlicher Baufeldbereich).
inkl. profilgerechter Modellierung der Böschungen. Böschung der Haufwerke unter ca, 50-45°.
Inkl. Abdecken der Haufwerke (arbeitstäglich bzw. unmittelbar nach Aufschichtung)) mit geeignetem Folienmaterial (sturmsicher und UV-beständig), um Auswaschungen von Schadstoffen zu verhindern, inkl. Rückbau und Entsorgung.

Grundfläche der Haufwerke ca. 8x16m, h=ca. 3m

Inkl. Verladen der Haufwerke nach Analyse und Abfuhr.

Für die Herstellung und Verladung der Haufwerke sind eigens Geräte und Personal einzusetzen. Der Baugrubenaushub läuft parallel.

Gemessen im aufgeschichteten Zustand
Menge: 1000,000 m3

**3.4.20 Haufwerksbildung Aushubmaterial auf Bereitstellungsfläche "Heidenheimer Straße"**
Haufwerksbildung wie vorhergehend beschrieben jedoch mit LKW-Transport des Aushubmaterials auf eine "Bereitstellungsfläche" ausserhalb des Baufelds . Die Bereitstellungsfläche liegt an der Heidenheimer-Straße in Geislingen a. d .S (Flurstück 976/4 und 1160/13), ca. 800m vom Baugrundstück entfernt.

inkl. profilgerechter Modellierung der Böschungen. Böschung der Haufwerke unter ca, 50-45°.
Inkl. Abdecken der Haufwerke (arbeitstäglich bzw. unmittelbar nach Aufschichtung) mit geeignetem Folienmaterial (sturmsicher und UV-beständig), um Auswaschungen von Schadstoffen zu verhindern, inkl. Rückbau und Entsorgung.

Grundfläche der Haufwerke ca. 8x16m, h=ca. 3m

Inkl. Verladen der Haufwerke nach Analyse und Abfuhr.

Für die Herstellung und Verladung der Haufwerke sind eigens Geräte und Personal einzusetzen. Der Baugrubenaushub läuft parallel.

Gemessen im aufgeschichteten Zustand
Menge: 2500,000 m3

**3.4.30 Bauzaun für Haufwerke "Heidenheimer Straße"**
Menge: 200,000 m²

*Hinweis: Material- und Aushubentsorgung*
Sofern in den vorhergehenden Einzelpositionen nicht anders beschrieben erfolgt die Abrechnung der Materialentsorgung über die untenstehenden Positionen. Die Abrechnung erfolgt auf Grundlage von Wiegescheinen und Entsorgungsnachweisen.
Die nachfolgend angebotenen Preise werden mengenunabhängig fest vereinbart.
Die nachfolgenden Zulagepositionen beziehen sich auf die jeweils oben stehende Aushub-Grundpositionen.
Die Analyse des Aushubmaterials erfolgt bauseits über das IB Beer- die erf. Beprobungen sind, insbesondere hinsichtlich der Haufwerke, mit einem Vorlauf von 5 AT anzukündigen.

*Hinweis: Entsorgung Bodenmaterial nach ErsatzbaustoffV*

**3.4.40 Zulage für ErsatzbaustoffV Klassifikation BM-0***
Zulage ErsatzbaustoffV -Klassifikation BM-0*  (alt VwVBodenv. Z0*/ Z0*IIIA).
Mehraufwand gegenüber "Aushubgrundposition" für Aushub, Separierung, Abtransport und Entsorgung.
Menge: 250,000 t

**3.4.50 Zulage für ErsatzbaustoffV Klassifikation BM-F0***
Zulage für VwVBodenv.-Klassifikation BM-F0* (alt VwVBodenv. Z1.1).
Mehraufwand gegenüber "Aushubgrundposition" für Aushub, Separierung, Abtransport und Entsorgung.
Menge: 250,000 t

**3.4.60 Zulage für ErsatzbaustoffV Klassifikation BM-F1/ F2**
Zulage für VwVBodenv.-Klassifikation BM-F1/ F2 (alt VwVBodenv. Z1.2).
Mehraufwand gegenüber "Aushubgrundposition 4.1.10/ 4.1.20" für Aushub, Separierung, Abtransport und Entsorgung.
Menge: 100,000 t

**3.4.70 Zulage für ErsatzbaustoffV Klassifikation BM-F3**
Zulage für VwVBodenv.-Klassifikation BM-F3 (alt VwVBodenv. Z2).
Mehraufwand gegenüber "Aushubgrundposition" für Aushub, Separierung, Abtransport und Entsorgung.
Menge: 150,000 t

*Hinweis: Entsorgung Bodenmaterial Deponiverordnung*

**3.4.80 Zulage DepV DK 0**
Zulage für DK 0 nach DepV
Mehraufwand gegenüber "Aushubgrundposition" für Aushub, Separierung, Abtransport und Entsorgung.
Menge: 250,000 t

**3.4.90 Zulage DepV DK I**
Zulage für DK I nach DepV
Mehraufwand gegenüber "Aushubgrundposition" für Aushub, Separierung, Abtransport und Entsorgung.
Menge: 500,000 t

**3.4.100 Zulage DepV DK II**
Zulage für DK II nach DepV
Mehraufwand gegenüber "Aushubgrundposition" für Aushub, Separierung, Abtransport und Entsorgung.
Menge: 1000,000 t

**3.4.110 Zulage DepV DK II -Zusatz gefärhlicher Abfall**
Zulage für DK II nach DepV - Zusatz gefährlicher Abfall aufgrund erhöhter MKW- Konzentration.
Mehraufwand gegenüber "Aushubgrundposition" für Aushub, Separierung, Abtransport und Entsorgung.
Menge: 1500,000 t

**3.4.120 Zulage DepV DK II -erhöhter organischer Anteil**
Zulage für DK II nach DepV mit dem Zusatz erhöhter organischer Anteil (TOC)
Mehraufwand gegenüber "Aushubgrundposition" für Aushub, Separierung, Abtransport und Entsorgung.
Menge: 500,000 t

**3.4.130 Zulage DK III**
Zulage für DK III nach DepV
Mehraufwand gegenüber "Aushubgrundposition" für Aushub, Separierung, Abtransport und Entsorgung.
Menge: 1000,000 t

**3.4.140 Zulage DK III -Zusatz gefärhlicher Abfall**
Zulage für DK III nach DepV- Zusatz gefährlicher Abfall aufgrund stark erhöhter MKW- Konzentration.
Mehraufwand gegenüber "Aushubgrundposition" für Aushub, Separierung, Abtransport und Entsorgung.
Menge: 250,000 t

#### Untertitel 3.5 Verfüllungarbeiten Arbeitsraum Baurube

*Hinweis: Hinweis Arbeitsraumverfüllung*
Wegen Schadstoffbelastung der des angernzenden Baugrunds bzw. der Böschungen ist der Arbeitsraum unmittelbar nach Betonage der Decke über HG zu verfüllen.
Weiter erfolgt der Aufbau des bauseitigen Fassadengerüsts auf dem verfüllten Arbeitsraum.

Durchführung von Eigenüberwachungsprüfungen (Verdichtungsnachweise) des AN in erforderlichem Umfang. Die Kosten hierfür sind in die Einheitspreise einzurechnen.
Zeitnahe Vorlage der Ergebnisse der Eigenüberwachungsprüfungen bei der Bauüberwachung. Unabhängig von den Eigenüberwachungsprüfungen des AN wird der AG Kontrollprüfungen durch den Baugrundgutachter durchführen lassen.

*Hinweis: Schnittstelle Gewerk Freianlagen*
Die Arbeitsraumverfüllung durch das Gewerk Rohbau erfolgft bis auf ca. 80cm unter Fertiggelände.

**3.5.10 Arbeitsraumverfüllung Schottermaterial 0/45**
Liefern und Lagenweise verdichteter Einbau von mäßig durchlässigem Verfüllmaterial entsprechend der geologischen Gutachten
sowie ZTV E-StB 17 und RStO12, mit geeignetem Gerät, Verdichtungsgrad DPr  >/= 100 % (bzw. Ev2 >/= 45 MN/m²
Schottermaterial STS 0/45.

Die Pos. gilt auch für "Kleinbereichen" innerhalb der Gebäudekontur wie z.B. Aufzugsunterfahrten und Versätze in Bodenplatten.
Menge: 2000,000 t

**3.5.20 Arbeitsraumverfüllung RC-Material, güteüberwacht**
Lieferung, Einbau und Verdichtung von güteüberwachtm RC- Material (RC1 nach ErsatzbaustoffV)
ca. 425m3
Abrechnung nach Lieferschein
Verdichtungsgrad DPr  >/= 100 % (bzw. Ev2 >/= 45 MN/m²
Körnung 0/45 (frostsicher)
Menge: 850,000 t

**3.5.30 Arbeitsraumverfüllung gelagertes Schottermaterial 0/45**
wie vorhergehend beschrieben jedoch Verfüllung mittels gelagertem Schottermaterial.
Inkl. laden und Zufuhr ab Zwischenlager.
Abrechnung nach m3 verfülltem Querschnitt
Menge: 500,000 m3

### Titel 4 Luftleitungen (erdverlegt)

*Hinweis: Hinweis Erdarbeiten*
Die Erdarbeiten/ Verfüllarbeiten sind im Titel 3 enthalten

#### Untertitel 4.1 Luftleitungen (erdverlegt)

*Hinweis: Hinweis Kalkulation*
Alle Preise verstehen sich einschließlich liefern und montieren bzw. verlegen.

Alle in den technischen Vorbemerkungen gemachten Forderungen sind einzuhalten. Alle sich daraus ergebenden Leistungen und Lieferungen sind zu erbringen. Die Kosten hierfür sind in die Einheitspreise einzurechnen. Eine besondere Vergütung erfolgt nicht.

Erzeugnisse gleichwertiger Art:
Sind in den einzelnen Positionen Erzeugnisse, Verfahren oder Markennamen benannt, so kann der AN Erzeugnisse in gleichwertiger Art anbieten. Er hat dies unter Angabe aller geforderten Details in den ausgeschriebenen Positionen unter "Angebotenes Fabrikat / Typ" zu benennen.
Werden vom AN keine Fabrikats- und Typangaben benannt, sind die Erzeugnisse gemäß Richtqualität zu erbringen. Den Nachweis der Gleichwertigkeit obliegt dem Bieter.

*Hinweis: Anlagenbeschreibung*
Für die Klassen- und Aufenthaltsräume ist eine Hybridlüftung, eine Kombination der natürlichen Be- und Entlüftung mit Unterstützung einer mechanischen Kleinstventilation, vorgesehen.
Frischluft strömt dabei über je sechs Ansaugtürme (Kamine) bzw. Erdrohre DN/ID 1000 (je ca. 15.000 m³/h) ins Gebäude, wird über diese unterirdischen Rohre und deren Wegstrecke im Erdreich - sowie im Heizfall über zusätzliche elektrische Erhitzer (6 x ca. 15 kW) - vortemperiert und über Auslässe im Bereich der Halle und des westlichen Flures abgegeben.
Es folgt eine Verteilung über die westlichen Treppenhäuser und des Luftraumes der Halle im gesamten Gebäude sowie eine Nachströmung in die Klassenräume. Hierbei werden die klassische Thermik und die Sogwirkung des Gebäudes ausgenutzt.
Für die im Hanggeschoss gelegenen Musikräume ist eine RLT-Anlage mit hocheffizienter Wärmerückgewinnung vorgesehen, die im Veranstaltungsbetrieb die Halle und den Sitzstufenbereich mit Frischluft versorgt.
Aussenluft strömt hierzu über einen Ansaugturm bzw. ein Erdrohr DN/ID 700 (ca. 4.700 m³/h) ins Gebäude und versorgt mittels eines RLT-Gerätes die zugehörigen Räume. Die dort verbrauchte Abluft strömt zum RLT-Gerät zurück und wird anschließend durch ein weiteres Erdrohr DN/ID 700 aus dem Gebäude geführt, wobei die Fortluft innerhalb des Lichthofes im Freien mündet.

Hinweis:
Eine Luft-Erdwärmetauscheranlage wird gemäß VDI 4640 als Raumlufttechnische Anlage gesehen und muss als solche auch behandelt und abgenommen werden.
Nach Abschluss der Verlegung sind daher geeingente Maßnahmen, Untersuchungen und/oder Prüfungen zum Schutz und zur Kontrolle der Anlage durchzuführen. Die aktuell geltenden Normen, Richtlinien und Vorschriften sind hierbei zu beachten und einzuhalten.
Die Herstellung der Hybridlüftung muss baulich bedingt in mehreren Abschnitten durchgeführt werden. Als erster Schritt erfolgt im Zuge der Rohbauarbeiten der hier beschriebene Einbau der Erdrohre.

Die weiteren Montageschritte bei der Raumlufttechnischen Anlage bzw. der Ansaug-/ Fortlufttürme können erst zu einem späteren Zeitpunkt durch das Gewerk Lüftung erfolgen.

Der zeitliche Abstand zwischen dem Einbau der Erdrohre und der Lüftungsmontage beträgt gemäß Terminplan
ca. 1,5 bis 2 Jahre.

Die jeweiligen Erdrohre enden innerhalb des Gebäudes mit den Wanddurchführungen bzw. im Bereich der Bodenplatte mit den Mauerkragen.
Außerhalb des Gebäudes enden die Erdrohre oberhalb des künftigen Geländeniveaus mit den Anschlußstutzen der einzelnen Ansaug-/Fortlufttürme inkl. den jeweils zugehörigen Revisionsschächten.

Am Ende des ersten Montageschrittes erfolgt eine Sichtprüfung der inneren und äußeren Rohroberflächen. Sie wird nach Abschluss der Verlegearbeiten aber noch vor der endgültigen Verfüllung durchgeführt.

Nach der Sichtprüfung erfolgt eine Endreinigung (feucht) der innenseitigen Erdrohre.

Zum Schutz sind die Erdrohre an deren jeweiligen Strangenden im Bereich der Wanddurchführungen, Mauerkragen, Anschlußstutzen und Revisionsschächten dauerhaft über die gesamte Bauzeit bzw. bis zur Montage des Lüftungsgewerkes staub- und wasserdicht sowie überfahrbar zu verschließen.

*Hinweis: Erdverlegtes antimikrobielles Lüftungsrohr*
Coextrudiertes Profilrohr mit homogener Rohrwand nach DIN 16961, als antimikrobielles LEWT-Großrohrsystem.

Verbindung mittels Doppeldichtung für Dichtheit bis mind. 0,5 bar gemäß EN 476.
Innenseitig glatte Oberfläche mit nachgewiesener antimikrobieller Wirkung durch anorganische (Ag+)-Verbindung.
Dauerhaft feste Verbindung zwischen Material mit antimikrobiellem Wirkstoff und Rohrwandmaterial.

Für Reinigung mit Wasserhochdruck geeignet.

Für Herstellung von erdverlegten Lüftungssystemen nach VDI 6022 Blatt 1 geeignet.

Rohrverbindungen und Formteile passend zum System, Abrechnung gesondert.

Ringsteifigkeit SN:8 kN/m2
Werkstoff: PP
Farbe: gem. Lieferprogramm Hersteller

Einschließlich Verteilrohre und Formstücke im Rohrgraben verbinden und ausrichten, komplett in fertiger Arbeit.

Die Verlegerichtlinien A18100/2 DE und technischen Informationen der Systemkomponenten des Herstellers sowie geltende Normen und Richtlinien sind zu beachten bzw. einzuhalten.

Hinweis:
Eine Luft-Erdwärmetauscheranlage wird gemäß VDI 4640 als Raumlufttechnische Anlage gesehen und muss als solche auch behandelt und abgenommen werden.

Richtqualität z. B.:Fabrikat Rehau, LEWT-Großrohr oder gleichwertig

angebotenes Fabrikat '....................................................' bitte angeben

**4.1.10 Verteilerrohr Lüftung DN/ID 1000, Baulänge 6 m, A4**
wie vor beschrieben, Ausführung mit Spitzende und integrierter Steckmuffe, inkl. 2 Dichtringe aus EPDM für Spitzende lose beiliegend.
Rohrenden mit Schmutzschutz.

Artikelnummer: 13136011001 - Bauteil A4 (gem. schematischer Verlegeplan) oder gleichwertig
Menge: 17,000 Stk

**4.1.20 Verteilerrohr Lüftung DN/ID 1000, Baulänge 4 m, A14**
wie vor beschrieben, Ausführung mit Spitzende und integrierter Steckmuffe, inkl. 2 Dichtringe aus EPDM für Spitzende lose beiliegend.
Rohrenden mit Schmutzschutz.

Artikelnummer: 13136001001 - Bauteil A14 (gem. schematischer Verlegeplan)  oder gleichwertig
Menge: 2,000 Stk

**4.1.30 Verteilerrohr Lüftung DN/ID 1000, Baulänge 1650 mm, A2**
wie vor beschrieben, Ausführung mit Spitzende und integrierter Steckmuffe, inkl. 2 Dichtringe aus EPDM für Spitzende lose beiliegend.
Rohrenden mit Schmutzschutz.

Artikelnummer: 11994951002 - Sonderbauteil A2 (gem. schematischer Verlegeplan)  oder gleichwertig
Menge: 1,000 Stk

**4.1.40 Verteilerrohr Lüftung DN/ID 1000, Baulänge 1540 mm, A5**
wie vor beschrieben, Ausführung mit Spitzende und integrierter Steckmuffe, inkl. 2 Dichtringe aus EPDM für Spitzende lose beiliegend.
Rohrenden mit Schmutzschutz.

Artikelnummer: 11994951002 - Sonderbauteil A5 (gem. schematischer Verlegeplan)  oder gleichwertig
Menge: 1,000 Stk

**4.1.50 Verteilerrohr Lüftung DN/ID 1000, Baulänge 2320 mm, A7**
wie vor beschrieben, Ausführung mit Spitzende und integrierter Steckmuffe, inkl. 2 Dichtringe aus EPDM für Spitzende lose beiliegend.
Rohrenden mit Schmutzschutz.

Artikelnummer: 11994951002 - Sonderbauteil A7 (gem. schematischer Verlegeplan)  oder gleichwertig
Menge: 1,000 Stk

**4.1.60 Verteilerrohr Lüftung DN/ID 1000, Baulänge 2040 mm, Muffe/Glattende, A9**
wie vor beschrieben, Ausführung mit integrierter Steckmuffe und dem Glattende mit verschlossenem Profil.
Rohrenden mit Schmutzschutz.

Artikelnummer: 11994951002 - Sonderbauteil A9 (gem. schematischer Verlegeplan)  oder gleichwertig
Menge: 6,000 Stk

**4.1.70 Verteilerrohr Lüftung DN/ID 1000, Baulänge 3620 mm, A10**
wie vor beschrieben, Ausführung mit Spitzende und integrierter Steckmuffe, inkl. 2 Dichtringe aus EPDM für Spitzende lose beiliegend.
Rohrenden mit Schmutzschutz.

Artikelnummer: 11994951002 - Sonderbauteil A10 (gem. schematischer Verlegeplan)  oder gleichwertig
Menge: 1,000 Stk

**4.1.80 Verteilerrohr Lüftung DN/ID 1000, Baulänge 2800 mm, A12**
wie vor beschrieben, Ausführung mit Spitzende und integrierter Steckmuffe, inkl. 2 Dichtringe aus EPDM für Spitzende lose beiliegend.
Rohrenden mit Schmutzschutz.

Artikelnummer: 11994951002 - Sonderbauteil A12 (gem. schematischer Verlegeplan)  oder gleichwertig
Menge: 1,000 Stk

**4.1.90 Verteilerrohr Lüftung DN/ID 1000, Baulänge 4530 mm, A13**
wie vor beschrieben, Ausführung mit Spitzende und integrierter Steckmuffe, inkl. 2 Dichtringe aus EPDM für Spitzende lose beiliegend.
Rohrenden mit Schmutzschutz.

Artikelnummer: 11994951002 - Sonderbauteil A13 (gem. schematischer Verlegeplan) oder gleichwertig
Menge: 1,000 Stk

**4.1.100 Verteilerrohr Lüftung DN/ID 1000, Baulänge 2050 mm, A15**
wie vor beschrieben, Ausführung mit Spitzende und integrierter Steckmuffe, inkl. 2 Dichtringe aus EPDM für Spitzende lose beiliegend.
Rohrenden mit Schmutzschutz.

Artikelnummer: 11994951002 - Sonderbauteil A15 (gem. schematischer Verlegeplan)  oder gleichwertig
Menge: 1,000 Stk

**4.1.110 Verteilerrohr Lüftung DN/ID 1000, Baulänge 3730 mm, A16**
wie vor beschrieben, Ausführung mit Spitzende und integrierter Steckmuffe, inkl. 2 Dichtringe aus EPDM für Spitzende lose beiliegend.
Rohrenden mit Schmutzschutz.

Artikelnummer: 11994951002 - Sonderbauteil A16 (gem. schematischer Verlegeplan)  oder gleichwertig
Menge: 1,000 Stk

**4.1.120 Verteilerrohr Lüftung DN/ID 1000, Baulänge 2060 mm, A17**
wie vor beschrieben, Ausführung mit Spitzende und integrierter Steckmuffe, inkl. 2 Dichtringe aus EPDM für Spitzende lose beiliegend.
Rohrenden mit Schmutzschutz.

Artikelnummer: 11994951002 - Sonderbauteil A17 (gem. schematischer Verlegeplan)  oder gleichwertig
Menge: 1,000 Stk

**4.1.130 Verteilerrohr Lüftung DN/ID 1000, Baulänge 3390 mm, A18**
wie vor beschrieben, Ausführung mit Spitzende und integrierter Steckmuffe, inkl. 2 Dichtringe aus EPDM für Spitzende lose beiliegend.
Rohrenden mit Schmutzschutz.

Artikelnummer: 11994951002 - Sonderbauteil A18 (gem. schematischer Verlegeplan)  oder gleichwertig
Menge: 1,000 Stk

**4.1.140 Verteilerrohr Lüftung DN/ID 1000, Baulänge 2150 mm, A19**
wie vor beschrieben, Ausführung mit Spitzende und integrierter Steckmuffe, inkl. 2 Dichtringe aus EPDM für Spitzende lose beiliegend.
Rohrenden mit Schmutzschutz.

Artikelnummer: 11994951002 - Sonderbauteil A19 (gem. schematischer Verlegeplan)  oder gleichwertig
Menge: 1,000 Stk

**4.1.150 Verteilerrohr Lüftung DN/ID 1000, Baulänge 3510 mm, A20**
wie vor beschrieben, Ausführung mit Spitzende und integrierter Steckmuffe, inkl. 2 Dichtringe aus EPDM für Spitzende lose beiliegend.
Rohrenden mit Schmutzschutz.

Artikelnummer: 11994951002 - Sonderbauteil A20 (gem. schematischer Verlegeplan) oder gleichwertig
Menge: 1,000 Stk

**4.1.160 Verteilerrohr Lüftung DN/ID 1000, Baulänge 3070 mm, A21**
wie vor beschrieben, Ausführung mit Spitzende und integrierter Steckmuffe, inkl. 2 Dichtringe aus EPDM für Spitzende lose beiliegend.
Rohrenden mit Schmutzschutz.

Artikelnummer: 11994951002 - Sonderbauteil A21 (gem. schematischer Verlegeplan)  oder gleichwertig
Menge: 1,000 Stk

**4.1.170 Verteilerrohr Lüftung DN/ID 1000, Baulänge 5460 mm, A22**
wie vor beschrieben, Ausführung mit Spitzende und integrierter Steckmuffe, inkl. 2 Dichtringe aus EPDM für Spitzende lose beiliegend.
Rohrenden mit Schmutzschutz.

Artikelnummer: 11994951002 - Sonderbauteil A22 (gem. schematischer Verlegeplan)  oder gleichwertig
Menge: 1,000 Stk

**4.1.180 Verteilerrohr Lüftung DN/ID 1000, Baulänge 3830 mm, A23**
wie vor beschrieben, Ausführung mit Spitzende und integrierter Steckmuffe, inkl. 2 Dichtringe aus EPDM für Spitzende lose beiliegend.
Rohrenden mit Schmutzschutz.

Artikelnummer: 11994951002 - Sonderbauteil A23 (gem. schematischer Verlegeplan)  oder gleichwertig
Menge: 1,000 Stk

**4.1.190 Verteilerrohr Lüftung DN/ID 700, Baulänge 6 m, B5**
wie vor beschrieben, Ausführung mit Spitzende und integrierter Steckmuffe, inkl. 2 Dichtringe aus EPDM für Spitzende lose beiliegend.
Rohrenden mit Schmutzschutz.

Artikelnummer: 13135951001 - Bauteil B5 (gem. schematischer Verlegeplan)  oder gleichwertig
Menge: 3,000 Stk

**4.1.200 Verteilerrohr Lüftung DN/ID 700, Baulänge 3675 mm, B3**
wie vor beschrieben, Ausführung mit Spitzende und integrierter Steckmuffe, inkl. 2 Dichtringe aus EPDM für Spitzende lose beiliegend.
Rohrenden mit Schmutzschutz.

Artikelnummer: 11994951002 - Sonderbauteil B3 (gem. schematischer Verlegeplan) oder gleichwertig
Menge: 1,000 Stk

**4.1.210 Verteilerrohr Lüftung DN/ID 700, Baulänge 3455 mm, B4**
wie vor beschrieben, Ausführung mit Spitzende und integrierter Steckmuffe, inkl. 2 Dichtringe aus EPDM für Spitzende lose beiliegend.
Rohrenden mit Schmutzschutz.

Artikelnummer: 11994951002 - Sonderbauteil B4 (gem. schematischer Verlegeplan)  oder gleichwertig
Menge: 1,000 Stk

**4.1.220 Verteilerrohr Lüftung DN/ID 700, Baulänge 2810 mm, B10**
wie vor beschrieben, Ausführung mit Spitzende und integrierter Steckmuffe, inkl. 2 Dichtringe aus EPDM für Spitzende lose beiliegend.
Rohrenden mit Schmutzschutz.

Artikelnummer: 11994951002 - Sonderbauteil B10 (gem. schematischer Verlegeplan)  oder gleichwertig
Menge: 1,000 Stk

**4.1.230 Verteilerrohr Lüftung DN/ID 700, Baulänge 1560 mm, Spitzende/Glattende, B7**
wie vor beschrieben, Ausführung mit Spitzende und dem Glattende mit verschlossenem Profil, inkl. 2 Dichtringe aus EPDM für Spitzende lose beiliegend.
Rohrenden mit Schmutzschutz.

Artikelnummer: 11994951002 - Sonderbauteil B7 (gem. schematischer Verlegeplan)  oder gleichwertig
Menge: 1,000 Stk

**4.1.240 Bogen Lüftung DN/ID 1000, 90 Grad, A3**
wie vor beschrieben, konfektionierter Bogen aus Wickelrohr nach DIN 16961, mit Spitzende und integrierter Steckmuffe, inkl. 2 Dichtringen aus EPDM für Spitzende lose beiliegend.
Rohrenden mit Schmutzschutz.

Bestehend aus 3 Segmenten.
Ausführung mit lagebedingt angeordneten Transportösen.
Achsmaße: 1600 mm (Spitzende)
1600 mm (Muffe)
Abwinklung: 90 Grad

Artikelnummer: 13136111001 - Bauteil A3 (gem. schematischer Verlegeplan)  oder gleichwertig
Menge: 3,000 Stk

**4.1.250 Bogen Lüftung DN/ID 1000, 45 Grad, A6**
wie vor beschrieben, konfektionierter Bogen aus Wickelrohr nach DIN 16961, mit Spitzende und integrierter Steckmuffe, inkl. 2 Dichtringen aus EPDM für Spitzende lose beiliegend.
Rohrenden mit Schmutzschutz.

Bestehend aus 2 Segmenten.
Ausführung mit lagebedingt angeordneten Transportösen.
Achsmaße: 750 mm (Spitzende)
750 mm (Muffe)
Abwinklung: 45 Grad

Artikelnummer: 13136121001 - Bauteil A6 (gem. schematischer Verlegeplan)  oder gleichwertig
Menge: 9,000 Stk

**4.1.260 Bogen Lüftung DN/ID 1000, 90 Grad, inkl. Mauerkragen, A1**
wie vor beschrieben, konfektionierter Bogen aus Wickelrohr nach DIN 16961, Ausführung mit Spitzende und glattem Rohrende für Gebäudeeintritt, inkl.
2 Dichtringen aus EPDM für Spitzende lose beiliegend.
Rohrenden mit Schmutzschutz.

Bestehend aus 3 Segmenten.
Ausführung mit vormontiertem Mauerkragen.
Druckwasserdicht: bis 10 mWs
Position des
Mauerkragens: 500 mm vom Glattende
Ausführung mit lagebedingt angeordneten Transportösen.
Achsmaße: 1600 mm (Spitzende)
2575 mm (Glattende)
Abwinklung: 90 Grad

Artikelnummer: 11994951002 - Sonderbauteil A1 (gem. schematischer Verlegeplan)  oder gleichwertig
Menge: 2,000 Stk

**4.1.270 Bogen Lüftung DN/ID 1000/800, 90 Grad, inkl. Mauerkragen, A11**
wie vor beschrieben, konfektionierter Bogen aus Wickelrohr nach DIN 16961, Ausführung mit Spitzende DN/ID 1000 und glattem Rohrende DN/ID 800 für Gebäudeeintritt, inkl. 2 Dichtringen aus EPDM für Spitzende lose beiliegend.
Rohrenden mit Schmutzschutz.

Bestehend aus 3 Segmenten.
Ausführung mit vormontiertem Mauerkragen.
Druckwasserdicht: bis 10 mWs
Position des
Mauerkragens: 500 mm vom Glattende
Ausführung mit lagebedingt angeordneten Transportösen.
Achsmaße: 1600 mm (Spitzende)
2575 mm (Glattende)
Abwinklung: 90 Grad

Artikelnummer: 11994951002 - Sonderbauteil A11 (gem. schematischer Verlegeplan)  oder gleichwertig
Menge: 4,000 Stk

**4.1.280 Bogen Lüftung DN/ID 700, 90 Grad, B9**
wie vor beschrieben, konfektionierter Bogen aus Wickelrohr nach DIN 16961, mit Spitzende und integrierter Steckmuffe, inkl. 2 Dichtringen aus EPDM für Spitzende lose beiliegend.
Rohrenden mit Schmutzschutz.

Bestehend aus 3 Segmenten.
Ausführung mit lagebedingt angeordneten Transportösen.
Achsmaße: 1600 mm (Spitzende)
2575 mm (Muffe)
Abwinklung: 90 Grad

Artikelnummer: 11994951002 - Sonderbauteil B9 (gem. schematischer Verlegeplan)  oder gleichwertig
Menge: 1,000 Stk

**4.1.290 Bogen Lüftung DN/ID 700, 45 Grad, B2**
wie vor beschrieben, konfektionierter Bogen aus Wickelrohr nach DIN 16961, mit Spitzende und integrierter Steckmuffe, inkl. 2 Dichtringen aus EPDM für Spitzende lose beiliegend.
Rohrenden mit Schmutzschutz.

Bestehend aus 2 Segmenten.
Ausführung mit lagebedingt angeordneten Transportösen.
Achsmaße: 750 mm (Spitzende)
750 mm (Muffe)
Abwinklung: 45 Grad

Artikelnummer: 13136061001 - Bauteil B2 (gem. schematischer Verlegeplan)  oder gleichwertig
Menge: 2,000 Stk

**4.1.300 Wanddurchführung Lüftung DN/ID 700, Baulänge 1 m, Muffe/Glattende, B1**
wie vor beschrieben, konfektionierte Wanddurchführung aus glattem Wickelvollwandrohr nach DIN 16961, Ausführungen einseitig mit integrierter Muffe und glattem Rohrende für Gebäudeeintritt.
Rohrenden mit Schmutzschutz.

Ausführung mit vormontiertem Mauerkragen.
Druckwasserdicht: bis 10 mWs
Position des
Mauerkragens: 500 mm vom Glattende

Artikelnummer: 13136281001 - Bauteil B1 (gem. schematischer Verlegeplan)  oder gleichwertig
Menge: 1,000 Stk

**4.1.310 Wanddurchführung Lüftung DN/ID 700, Baulänge 1 m, Spitzende/Glattende, B8**
wie vor beschrieben, konfektionierte Wanddurchführung aus glattem Wickelvollwandrohr nach DIN 16961,
Ausführungen einseitig mit Spitzende und glattem Rohrende für Gebäudeeintritt, 2 Dichtringe aus EPDM für Spitzende lose beigelegt.
Rohrenden mit Schmutzschutz.

Ausführung mit vormontiertem Mauerkragen.
Druckwasserdicht: bis 10 mWs
Position des
Mauerkragens: 500 mm vom Glattende

Artikelnummer: 13137211001 - Bauteil B8 (gem. schematischer Verlegeplan)  oder gleichwertig
Menge: 1,000 Stk

**4.1.320 Wanddurchführung Lüftung DN/ID 700, Baulänge 1 m, Muffe/Glattende, B11**
wie vor beschrieben, konfektionierte Wanddurchführung aus glattem Wickelvollwandrohr nach DIN 16961, Ausführungen einseitig mit integrierter Muffe und glattem Rohrende für Gebäudeeintritt.
Rohrenden mit Schmutzschutz.

Ausführung mit vormontiertem Mauerkragen.
Druckwasserdicht: bis 10 mWs
Position des
Mauerkragens: 150 mm vom Glattende

Artikelnummer: 11994951002 - Sonderbauteil B11 (gem. schematischer Verlegeplan)  oder gleichwertig
Menge: 1,000 Stk

**4.1.330 T-Stück Lüftung DN/ID 1000, Baulänge 2000 mm, Abgang Spitzende, A8**
wie vor beschrieben, konfektioniertes T-Stück aus Wickelrohr nach DIN 16961,
Baulänge 2000 mm, Eintritt mit Muffe DN/ID 1000, 90-Grad-Austritt mit sohlgleicher Reduzierung mit AWADUKT Thermo Rohr DN 630.
Ausführung mit Spitzende am Abgang DN/ID 1000,
Länge 1500 mm, inkl. 2 Dichtringe aus EPDM für Spitzende lose beiliegend.
Rohrenden mit Schmutzschutz.

Artikelnummer: 11994951002 - Sonderbauteil A8 (gem. schematischer Verlegeplan)  oder gleichwertig
Menge: 6,000 Stk

**4.1.340 T-Stück Lüftung DN/ID 700, Baulänge 2000 mm, Abgang Muffe, B6**
wie vor beschrieben, konfektioniertes T-Stück aus Wickelrohr nach DIN 16961,
Baulänge 2000 mm, Eintritt mit Spitzende DN/ID 700,
90-Grad-Austritt mit sohlgleicher Reduzierung mit AWADUKT Thermo Rohr DN 630.
Ausführung mit Muffe am Abgang DN/ID 700,
Länge 650 mm, inkl. 2 Dichtringe aus EPDM für
Spitzende lose beiliegend.
Rohrenden mit Schmutzschutz.

Artikelnummer: 11994951002 - Sonderbauteil B6 (gem. schematischer Verlegeplan)  oder gleichwertig
Menge: 1,000 Stk

**4.1.350 PP Überschiebmuffe DN 630**
als PP-Kanalrohr Formteil nach DIN EN 1852,
Steckmuffe mit formschlüssig fixierten Dichtungen aus EPDM, Dichtheit bis mind. 2,5 bar nachgewiesen,
hochabriebfest.
Nachgewiesene
Ringsteifigkeit: min. 16 kN/m2
Material: Polypropylen ohne Zusatz von Füllstoffen

Artikelnummer: 11154811001oder gleichwertig
Menge: 7,000 Stk

**4.1.360 Thermo Revisionsschacht Lüftung DN 1000, mit Abgang 630**
Revisionsschacht aus Polypropylen DN 1000,
mit luftdicht verschlossener Revisionsöffnung und Kondensatsammelfunktion, zum Anschluss an Awadukt Thermo-Rohrsysteme oder LEWT-Großrohrsysteme,
bestehend aus vollwandigen Fertigteilen,
12 mm Wanddicke, mit außenliegenden Verstärkungsrippen, auftriebssicher, Ringsteifigkeit von mindestens SN4,

Mit Schachtring für Anschluss des Stutzens und Schachtboden, inkl. integrierten, korrosionsfesten, rutschhemmenden Steigstufen aus GFK, gemäß Anforderungen der Berufsgenossenschaft, innenliegenden Auflager- / Steckkonsolen im zylindrischen Bereich.

Belastbarkeit SLW 60, statisch nachgewiesen, Schachtring mit eingeschweißtem Anschlussrohr aus
PP DN/OD 630, inkl. Abdeckung zum luftdichten Verschluss, freier Auslauf DN 40, Kondensatfalle unter freiem Auslauf, Schachtelementverbindung über lastentkoppelte Lippendichtung nach DIN 4060 und EN-681-1.

Artikelnummer: 11049701001 oder gleichwertig
Menge: 7,000 Stk

**4.1.370 Schachtring PP DN 1000, Nutzhöhe 1000 mm**
aus Polypropylen, mit 12 mm Wanddicke und außenliegenden Verstärkungsrippen, auftriebssicher, mit glatter Innenwandung, Ringsteifigkeit von mindestens
SN4 (4 kN/m²), mit integrierten, korrosionsfesten,
rutschhemmenden Steigstufen aus GFK, Stufenabstand
25 cm, gemäß Anforderung der Berufsgenossenschaft.
Schachtelementverbindung über Lippendichtung nach
DIN 4060 und EN 681-1.
Nutzhöhe: 1000 mm

Artikelnummer: 11922231001 oder gleichwertig
Menge: 12,000 Stk

**4.1.380 Schachtring PP DN 1000, Nutzhöhe 750 mm**
wie vor beschrieben, jedoch
Nutzhöhe: 750 mm

Artikelnummer: 11922251001 oder gleichwertig
Menge: 1,000 Stk

**4.1.390 Schachtring PP DN 1000, Nutzhöhe 250 mm**
wie vor beschrieben, jedoch
Nutzhöhe: 250 mm

Artikelnummer: 11922331001 oder gleichwertig
Menge: 6,000 Stk

**4.1.400 Schachtelementdichtung DN 1000**
als lastentkoppelte Lippendichtung nach DIN 4060
und EN 681-1.

Artikelnummer: 11915581001 oder gleichwertig
Menge: 19,000 Stk

**4.1.410 Schachtkonus PP, DN 1000/625, Nutzhöhe 570-820 mm**
aus Polypropylen, mit 12 mm Wanddicke, mit integrierten, korrosionsfesten, rutschhemmenden Steigstufen aus GFK, Stufenabstand 25 cm, gemäß Anforderung der Berufsgenossenschaft; mit horizontalen und vertikalen Profilrippen für optimale Lastabtragung,
mit innenliegenden Auflager- / Steckkonsolen im zylindrischen Bereich.
Schachtelementverbindung über Lippendichtung nach
DIN 4060 und EN 681-1.
Belastbarkeit: SLW 60,
statisch nachgewiesen
Nutzhöhe: 570-820 mm

Artikelnummer: 11904001100 oder gleichwertig
Menge: 7,000 Stk

**4.1.420 Dichtung DN 625 Konus - Betonring / Gussabdeckung**
als lastentkoppelte Lippendichtung für Konus - Betonring / Gussabdeckung nach DIN 4060 und EN 681-1.

Artikelnummer: 11906451001 oder gleichwertig
Menge: 7,000 Stk

**4.1.430 Gussabdeckung DN 625**
Tagwasserdicht, Kl. B125 mit Betongussdeckel nach
DIN 19584 EN 124, zur direkten Auflage auf Konus 1000/625, Betonauflagering nicht notwendig.
Farbe: Schwarz / Grau
Typ:B 125 TGW

Artikelnummer: 11902581001 oder gleichwertig
Menge: 7,000 Stk

**4.1.440 Gleitmittel 1000 g für Steckmuffenverbindungen**
Gleitmittel zur Verbindung von der vorbeschriebenen Rohre
Gewicht: 1,0 kg

Artikelnummer: 11787501001
Menge: 7,000 Stk

**4.1.450 Druckprüfung erdverlegte Luftleitungsrohre Vorprüfung**
*** Pauschalposition
Die Prüfung der Dichtheit des gesamten Systems erfolgt gem. DIN EN 1610 mit Luftdruck mit dem in dieser Norm festgelegten Prüfdruck und -dauer.

Bei offenem Graben ohne Seitenverfüllung.

Erstellung eines Protokolls.

Die Art der Dichtheitsprüfung ist vorab mit dem Auftraggeber abzustimmen.
Menge: 1,000 Psch

**4.1.460 Druckprüfung erdverlegte Luftleitungsrohre Abnahmeprüfung**
*** Pauschalposition
Die Prüfung der Dichtheit des gesamten Systems erfolgt gem. DIN EN 1610 mit Luftdruck mit dem in dieser Norm festgelegten Prüfdruck und -dauer.

Erstellung eines Protokolls.

Die Art der Dichtheitsprüfung ist vorab mit dem Auftraggeber abzustimmen.
Menge: 1,000 Psch

**4.1.470 Sichtprüfung erdverlegte Luftleitungsrohre**
*** Pauschalposition
Die innere und äußere Sichtprüfung der Bauteile umfasst:
- Richtung und Höhenlage
- Verbindungen
- Beschädigung oder ungleichmäßige Deformation in den
  Bauteilen
- Anschlüsse (insbesondere bei den Verteilerbalken)
- Auskleidungen und Beschichtungen

Die Sichtprüfung wird nach Abschluss der Verlegearbeiten aber noch vor der endgültigen Verfüllung durchgeführt. Die Sichtprüfung kann auch strang- bzw. abschnittsweise je nach Baufortschritt durchgeführt werden. Die Ergebnisse der Sichtprüfung sind entsprechend in einem Protokoll zu dokumentieren.

Vor der Sichtprüfung sind die Oberflächen der Erdrohre mit einem Besen oder einer Bürste zu reinigen.

Die Sichtprüfung ist vorab mit dem Auftraggeber abzustimmen.

Hinweis:
Eine Luft-Erdwärmetauscheranlage wird gemäß VDI 4640 als Raumlufttechnische Anlage gesehen und muss als solche auch behandelt und abgenommen werden.
Menge: 1,000 Psch

**4.1.480 Endreinigung (feucht)**
*** Pauschalposition
der innenseitigen Oberflächen sämtlicher Erdrohre nach Abschluss der Verlegearbeiten sowie der Sicht- und Druckprüfungen.

Die Reinigung ist entsprechend in einem Protokoll zu dokumentieren.
Menge: 1,000 Psch

**4.1.490 Schutz der Erdrohre vor Verschmutzung**
*** Pauschalposition
Nach Abschluss der Verlegearbeiten inkl. Sichtprüfung und Endreinigung (feucht) sind die Erdrohre dauerhaft über die gesamte Rohbauzeit, bzw. bis zum Montagebeginn des Lüftungsgewerkes, vor Verschmutzung zu schützen.
Hierzu sind die Erdrohre an deren jeweiligen Rohr- bzw. Strangenden im Bereich der Wanddurchführungen, Mauerkragen, Anschlußstutzen und Revisionsschächten, staub- und wasserdicht sowie überfahrbar zu verschließen, z. B. mittels Abdeckplatten (Schaltafeln) und verschweißten Dachdeckerfolien.

Es handelt sich dabei um
- sechs Erdrohrstränge DN/ID 1000 und
- zwei Erdrohrstränge DN/ID 700
Menge: 1,000 Psch

### Titel 5 Grundleitungen/ Drainage/ Kontrollschächte/ Entwässerung

#### Untertitel 5.1 Regen/ Schmutzwasser

*Hinweis: Hinweis geologisches Gutachten*
-------------------------------------------------------
Das Bau- und Gründungsgutachten vom 30.09 2024 ist zu beachten und bei der Kalkulation zu berücksichtigen!
-------------------------------------------------------

*Hinweis: Hinweis*
Alle Preise verstehen sich einschließlich liefern und montieren bzw. verlegen.

Alle in den technischen Vorbemerkungen gemachten Forderungen sind einzuhalten. Alle sich daraus ergebenden Leistungen und Lieferungen sind zu erbringen. Die Kosten hierfür sind in die Einheitspreise einzurechnen.
Eine besondere Vergütung erfolgt nicht.

Erzeugnisse gleichwertiger Art:
Sind in den einzelnen Positionen Erzeugnisse, Verfahren oder Markennamen benannt, so kann der AN Erzeugnisse in gleichwertiger Art anbieten. Er hat dies unter Angabe aller geforderten Details in den ausgeschriebenen Positionen unter "Angebotenes Fabrikat / Typ" zu benennen.
Werden vom AN keine Fabrikats- und Typangaben benannt, sind die Erzeugnisse gemäß Richtqualität zu erbringen.
Den Nachweis der Gleichwertigkeit obliegt dem Bieter.

*Hinweis: Hinweis Verlegung*
Lieferung, Verlegung und Prüfung von Abwasserleitungen und -kanälen.

DIN 4060:
Rohrverbindungen von Abwasserkanälen und -leitungen mit Elastomerdichtungen  Anforderungen und Prüfungen an Rohrverbindungen, die Elastomerdichtungen enthalten

DIN EN 681-1:
Elastomer-Dichtungen Werkstoff-Anforderungen für Rohrleitungs-Dichtungen für Anwendungen in der Wasserversorgung und Entwässerung

DIN EN 476:
Allgemeine Anforderungen an Bauteile für Abwasserkanäle für Abwasserkanäle und -leitungen für Schwerkraftentwässerungssysteme.

Die Entwässerungskanalarbeiten sind gemäß den Herstellervorschriften auszuführen. Desweiteren ist das geologischen Gutachten (gem. Anhang) zu beachten.

a) Rohrleitungen, getrennt nach Nennweiten und Rohrarten, nach Längenmaß (m), gerechnet in der Achslinie der Rohrleitung.Rohrverbindungen, Formstücke und Armaturen werden durchgerechnet.
b)  Formstücke, getrennt nach Nennweiten und Arten, nach Anzahl (Stück), als Zulage.

Bei der Auswahl des Einbettungsmaterials für Kanalrohrsysteme <DN 200 sind nach DIN EN1610 nur Körnungsgrößen bis 5/20, also auch 5/8, 5/16 zulässig.

*Hinweis: PP-Vollwand-Kanalrohre für Grundleitungen*
nach DIN EN 14758-1, mit Steckmuffe und 4-fach Dichtlippen-System, Hochabriebfest, mit Ringsteifigkeit mind. 10kN/m² nach DIN EN ISO 9969 (SN10),
Farbe: gem Lieferprogramm Hersteller
Höhen- und fluchtgerecht in vorhandene Gräben fachgerecht nach DIN EN 1610 und Verlegerichtlinien verlegen.

**5.1.10 Vollwand-PP-Kanalrohre DN 100**
Liefern und Verlegen gem. Vorbeschrieb.
Menge: 580,000 m

**5.1.20 Vollwand-PP-Kanalrohre DN 125**
Liefern und Verlegen gem. Vorbeschrieb.
Menge: 115,000 m

**5.1.30 Vollwand-PP-Kanalrohre DN 150**
Liefern und Verlegen gem. Vorbeschrieb.
Menge: 100,000 m

**5.1.40 Vollwand-PP-Kanalrohre DN 300**
Liefern und Verlegen gem. Vorbeschrieb.
Menge: 1,000 m

**5.1.50 Bogen DN 45° DN 100**
Liefern und Verlegen gem. Vorbeschrieb.
Menge: 420,000 Stk

**5.1.60 Bogen DN 45° DN 125**
Liefern und Verlegen gem. Vorbeschrieb.
Menge: 32,000 Stk

**5.1.70 Bogen DN 45° DN 150**
Liefern und Verlegen gem. Vorbeschrieb.
Menge: 7,000 Stk

**5.1.80 Abzweig DN 100**
Liefern und Verlegen gem. Vorbeschrieb.
Menge: 65,000 Stk

**5.1.90 Abzweig DN 125**
Liefern und Verlegen gem. Vorbeschrieb.
Menge: 23,000 Stk

**5.1.100 Abzweig DN 150**
Liefern und Verlegen gem. Vorbeschrieb.
Menge: 10,000 Stk

**5.1.110 Muffenstopfen DN 100**
Liefern und Verlegen gem. Vorbeschrieb.
Menge: 106,000 Stk

**5.1.120 Muffenstopfen DN 125**
Liefern und Verlegen gem. Vorbeschrieb.
Menge: 4,000 Stk

**5.1.130 Muffenstopfen DN 150**
Liefern und Verlegen gem. Vorbeschrieb.
Menge: 2,000 Stk

**5.1.140 Überschiebmuffe DN 100**
Liefern und Verlegen gem. Vorbeschrieb.
Menge: 4,000 Stk

**5.1.150 Überschiebmuffe DN 125**
Liefern und Verlegen gem. Vorbeschrieb.
Menge: 4,000 Stk

**5.1.160 Überschiebmuffe DN 150**
Liefern und Verlegen gem. Vorbeschrieb.
Menge: 3,000 Stk

**5.1.170 Reduzierstück DN 125**
Liefern und Verlegen gem. Vorbeschrieb.
Menge: 6,000 Stk

**5.1.180 Reduzierstück DN 150**
Liefern und Verlegen gem. Vorbeschrieb.
Menge: 2,000 Stk

**5.1.190 Reduzierstück DN 300**
Liefern und Verlegen gem. Vorbeschrieb.
Menge: 1,000 Stk

**5.1.200 Rohrhülse DN 100**
zum Einbau in Streifenfundamenten, in Form von PVC-Rohren in Einzellängen zwischen ca. 0,50-1,00 m, zur Drainage bzw. Durchführung von Grundleitungen.
Menge: 25,000 Stk

**5.1.210 Rohrhülse DN 150**
Liefern und Verlegen, wie vor beschrieben
Menge: 45,000 Stk

**5.1.220 Rohrdurchführungselemente DN 100**
für Bodenplatte, liefern und einbauen von Rohrdurchführungselementen mit mittig aufgebrachter Dichtscheibe,
Länge bis 50 cm.
Bemerkung:
Rohrdurchführungselemente mit bedarfsweise ein- bzw. zweiseitig angeformten Steckmuffen, so dass Entwässerungsrohre direkt angeschlossen werden können.

angebotenes Fabrikat '....................................................' bitte angeben
Menge: 12,000 Stk

**5.1.230 EPDM-Mauerkrägen für Rohr DN 100**
Liefern und montieren von EPDM-Mauerkrägen, einschl. Montagezubehör.
Die Mauerkrägen dienen zur Abdichtung der Schwindfugen zwischen einbetonierten Rohren und WU-Beton.

angebotenes Fabrikat '....................................................' bitte angeben
Menge: 12,000 Stk

**5.1.240 Anschluss herstellen an Entwässerungsrinne**
mit Vollwand-PP-Kanalrohre DN 100, einschl. Zubehör, komplett in fertiger Arbeit.
Menge: 8,000 Stk

**5.1.250 SW-Anschluss herstellen an Regenwasserleitung DN 300**
zur gemeinsamen MW-Einleitung in den öffentlichen Abwasserkanal DN 400, mit Vollwand-PP-Kanalrohre, einschl. Zubehör,
RW-/MW-Leitung: DN 300
SW-Anschlussleitung: DN 150
komplett in fertiger Arbeit, bestehend aus:
- Orten, Einmessen und Freilegen der Bestandsleitung,
  Grabentiefe ca. 3,70 m.
- Anschluss an vorhandene Regenwasserleitung herstellen

Die dafür benötigten Massen sind in den jeweiligen LV-Positionen enthalten.

Hinweis:
Die Massen der Regen- und Mischwasserleitungen sowie das Herstellen des MW-Anschlusses an den vorhandenen öffentlichen Abwasserkanal sind im Leistungsumfang des Freianlagenplaners WGF enthalten.
Menge: 1,000 Stk

#### Untertitel 5.2 Schachtbauwerke

*Hinweis: Schachtbauwerke*

**5.2.10 Schachtfutter DN 100**
Liefern und in Schachtwandung einbauen
Menge: 1,000 Stk

**5.2.20 Schachtfutter DN 125**
Liefern und in Schachtwandung einbauen
Menge: 3,000 Stk

**5.2.30 Schachtfutter DN 150**
Liefern und in Schachtwandung einbauen
Menge: 7,000 Stk

**5.2.40 Zuschlag Leitungs-Absturz DN 150**
Mehraufwand für die Herstellung eines Leitungsabsturzes
innerhalb oder außerhalb eines Schachtbauwerkes.
Die Leitungen sowie die Formteile werden wie vorbeschrieben einzeln aufgemessen.
Die oberen Durchführungen durch die Schachtwand sind einzukalkulieren.
Menge: 1,000 Stk

**5.2.50 Hinterfüllbeton im Bereich des Absturzes, C12/15**
Beton liefern und einbringen
Beton C12/15
Menge: 1,000 m³

*Hinweis: Schachtunterteile D= 1,0 m*
rund, lichte Weite 1,0 m. Werkstoff: Beton C40/50 wasserundurchlässig mit Anschlüssen für gelenkige Einbindung der Rohre, Wandhöhe über tiefstem Punkt der Rinnensohle: 30 cm
Auskleidung Gerinne und Auftritt mit Zementestrich ZE 20 DIN 18 560.

**5.2.60 Gerinneführung abgewinkelt DN 125**
Schachtunterteil mit Gerinneführung abgewinkelt, 90°,
Zulauf DN 125, Ablauf DN 125
Menge: 1,000 Stk

**5.2.70 Gerinneführung abgewinkelt DN 150**
Schachtunterteil mit Gerinneführung abgewinkelt, 90°,
Zulauf DN 150, Ablauf DN 150
Menge: 1,000 Stk

**5.2.80 Gerinneführung mit seitlichem Zulauf DN 150, 125-150-150**
Gerinneführung dem Einsatzfall angepasst abgewinkelt
Zulauf DN 125, Zulauf DN 150, Ablauf DN 150
Menge: 1,000 Stk

**5.2.90 Gerinneführung mit seitlichem Zulauf DN 150, 150-125-150**
Gerinneführung dem Einsatzfall angepasst abgewinkelt
Zulauf DN 150, Zulauf DN 125, Ablauf DN 150
Menge: 1,000 Stk

**5.2.100 Schachtring D= 1000 mm, H= 0,5 m mit Dichtung**
aus Beton C40/50, H= 0,50 m, mit Steigeisen
Menge: 3,000 Stk

**5.2.110 Schachtring D= 1000 mm, H= 0,75 m mit Dichtung**
aus Beton C40/50, H= 0,75 m, mit Steigeisen
Menge: 2,000 Stk

**5.2.120 Schachtring D= 1000 mm, H= 1,0 m, mit Dichtung**
aus Beton C40/50, H= 1,00 m mit Steigeisen
Menge: 5,000 Stk

**5.2.130 Konischer Schachtring D= 1000 / 625 mm, H= 300 mm**
Fertigteil, Beton C40/50 wasserundurchlässig,
Ø 1000 mm / 625 mm, Bauhöhe 300 mm. Steigeisen
DIN 1211-A, Steigmass 333 mm. Fugendichtung mit Zementmörtel DIN 1045 und Dichtstoff DIN 4062
Menge: 1,000 Stk

**5.2.140 Konischer Schachtring D= 1000 / 625 mm, H= 600 mm**
Fertigteil, Beton C40/50 wasserundurchlässig,
Ø 1000 mm / 625 mm, Bauhöhe 600 mm. Steigeisen
DIN 1211-A, Steigmass 333 mm. Fugendichtung mit Zementmörtel DIN 1045 und Dichtstoff DIN 4062
Menge: 3,000 Stk

**5.2.150 Ausgleichsringe**
Liefern und loses auflegen von Ausgleichsringen aus Stahlbeton, verschiebesicher, mit Falz,
LW-Durchmesser 60 - 80 cm, h= 6 - 10 cm.
Menge: 15,000 Stk

**5.2.160 Schachtabdeckung Klasse D / DN 600 geschlossen**
DIN 1229, lichte Weite 600 mm,
Rahmen und Deckel rund aus Gusseisen mit Beton, ohne Lüftungsöffnungen, auf vorläufige Höhe lose auflegen.
Menge: 4,000 Stk

#### Untertitel 5.3 Drainage

*Hinweis: Ausführungsbeschrieb*

*Hinweis: Anschlussleitungen Drainage/ Übergabeschacht*
PP-Vollwand-Kanalrohre für Grundleitungen.
Nach DIN EN 14758. mit Steckmuffe und 4-fach Dichtlippensystem, hochabriebfest, mit Ringsteifigkeit von mind. 10kN nach ISO 9969 (SN10).
Farbe: Nach Lieferprogramm Hersteller
Höhen und fluchtgerecht in vorh. Gräben fachgerecht nach DIN ERN1610 und Verlegerichtlinien verlegen.

**5.3.10 Vollwand-PP- Kanalrohre DN 150**
lt. Vorbeschrieb,
Liefern und in vorbereitetem Grabenbett verlegen.
Menge: 10,000 m

**5.3.20 Vollwand-PP- Kanalrohre DN 150- Bogen 45°**
lt. Vorbeschrieb,
Liefern und in vorbereitetem Grabenbett verlegen.
Menge: 4,000 St

**5.3.30 Vollwand-PP- Kanalrohre DN 150- Überschiebemuffe**
lt. Vorbeschrieb,
Liefern und in vorbereitetem Grabenbett verlegen.
Menge: 2,000 St

**5.3.40 Schachtfutter DN 150**
Liefern und Schachtwandung einbauen
Menge: 4,000 St

*Hinweis: Schachtunterteile D = 1,0 m,*
Schachtunterteil
rund, lichte Weite 1,0 m. Werkstoff: Beton C 40/50,
wasserundurchlässig mit Anschlüssen für gelenkige Einbindung der Rohre, Wandhöhe über dem tiefsten Punkt der Rinnensohle dem Einsatzfall angepasst,
Auskleidung, Gerinne und Auftritt mit Zementstrich ZE 20 DIN 18 560

**5.3.50 Schachtunterteil, Gerinneführung abgewinkelt DN 150**
Gerinneführung abgewinkelt DN 160
Menge: 1,000 St

**5.3.60 Schachtunterteil, ohen Gerinne**
Schachtunterteil, d=1000mm, h=530mm
wasserdurchlässig
als Schachtunterteil ohne Gerinne,
mit 2 Kernbohrungen DN 150, einschl. Mehrlippendichtung für PP- Rohr
Menge: 1,000 St

**5.3.70 Schachtring D=1000mm, h=500mm mit Dichtung**
Liefern und fachgerecht einbauen.
Fertigteil, Beton C 40/50-WU
D=1000mm, Bauhöhe 500mm. Steigeisen nach DIN 1211-A. Steigmass 333mm.
Fugendichtung mit Zementmörtel nach DIN 1045 und Dichtstoff nach DIN 4062
Menge: 1,000 St

**5.3.80 Schachtring, konisch, D=1000/ 625mm, h=300mm**
Liefern und fachgerecht einbauen.
Fertigteil, Beton C 40/50-WU
D=1000mm/625mm, Bauhöhe 300mm. Steigeisen nach DIN 1211-A. Steigmass 333mm.
Fugendichtung mit Zementmörtel nach DIN 1045 und Dichtstoff nach DIN 4062
Menge: 1,000 St

**5.3.90 Schachtring, konisch, D=1000/ 625mm, h=600mm**
Liefern und fachgerecht einbauen.
Fertigteil, Beton C 40/50-WU
D=1000mm/625mm, Bauhöhe 600mm. Steigeisen nach DIN 1211-A. Steigmass 333mm.
Fugendichtung mit Zementmörtel nach DIN 1045 und Dichtstoff nach DIN 4062
Menge: 1,000 St

**5.3.100 Ausgleichsringe**
Liefern und verlegen von Ausgleichsringen aus Stahlbeton.
Verschiebesicher, mit Falz.
LW- Durchmesser 600-800mm
h=6-10cm
Menge: 9,000 St

**5.3.110 Schachtabdeckung Klasse D/ DN600 offen**
Liefern und Einbauen. Schachtabdeckung nach DIN 1229, lichte Weite 600mm.
Rahmen und Deckel rund, aus Gusseisen mit Beton. Mit Lüftungsöffnungen und Laub-/ Schmutzfangkorb, auf vorläufige Höhe lose Auflegen.
Menge: 2,000 St

*Hinweis: Drainageleitungen Ausführungsbeschrieb*
Ausführung und Verlegung entsprechend DIN 4095 als Dränleitung um das Gebäude und unter der Bodenplatte. PVC-U Stangendrähnrohr, Einzellänge 2,50m mit einseitig aufgesteckter Muffe
liefern, höhen und fluchtgerecht verlegen.
Mindestgefälle 0,5%
Mindestwassereintritsfläche 80cm²/m

angebotenes Fabrikat '....................................................' bitte angeben

**5.3.120 PVC-(U) Stangendränrohre, geschlitzt, DN 100**
lt. Ausführungsbeschrieb liefern und verlegen.
PVC-U
Nennweite: DN 100 außer- und innerhalb des Gebäudes
Menge: 350,000 m

**5.3.130 PVC-(U) Stangendränrohre, geschlitzt, DN 160**
lt. Ausführungsbeschrieb liefern und verlegen.
Nennweite: DN 100außer und innerhalb des Gebäudes
Menge: 270,000 m

*Hinweis: Spühschächte Ausführungsbeschrieb*
Spül-, Kontroll- und Sammelschacht DA 315 aus PVC-U
nach DIN 4095
Farbe orange, mit 3 Stück Anschlussstutzen DN 200,
3 Stück Blindstopfen,
mit arretierbarer und trittfester Schachtabdeckung (PP),
mit füllbarem Doppelboden zur Verbesserung der
Stand- und Auftriebssicherheit (siehe nachfolgende Position "Beton-, Kies- Sandfüllung")

angebotenes Fabrikat '....................................................' bitte angeben

**5.3.140 Spül-, Kontroll- und Sammelschacht DA 315 ohne Sandfang, h= ca. 1,00m**
Spül-, Kontroll- und Sammelschacht DA 315 aus PVC-U, bestehend aus:
-1 Stück Schachtunterteil mit 3 Abgängen DN 200
-2 Stück Reduzierung DN 200/160
-1 Stück Reduzierung DN 200/100
-Schachtverlängerungen inkl. Muffen nach Erfordernis (Gesamthöhe)

Nennweite: DN 315
Schachthöhe bis ca.1,00m
Menge: 2,000 St

**5.3.150 Spül-, Kontroll- und Sammelschacht DA 315 ohne Sandfang, h= ca. 1,5m**
Spül-, Kontroll- und Sammelschacht DA 315 aus PVC-U, bestehend aus:
-1 Stück Schachtunterteil mit 2 Abgängen DN 200
-2 Stück Reduzierung DN 200/160
-Schachtverlängerungen inkl. Muffen nach Erfordernis (Gesamthöhe)

Nennweite: DN 315
Schachthöhe bis ca. 1,50m
Menge: 1,000 St

**5.3.160 Spül-, Kontroll- und Sammelschacht DA 315 ohne Sandfang, h= ca. 1,50m**
Spül-, Kontroll- und Sammelschacht DA 315 aus PVC-U, bestehend aus:
-1 Stück Schachtunterteil mit 3 Abgängen DN 200
-2 Stück Reduzierung DN 200/160
-1 Stück Reduzierung DN 200/100
-Schachtverlängerungen inkl. Muffen nach Erfordernis (Gesamthöhe)

Nennweite: DN 315
Schachthöhe bis ca.1,50m
Menge: 10,000 St

**5.3.170 Spül-, Kontroll- und Sammelschacht DA 315 ohne Sandfang, h= ca. 1,5m**
Spül-, Kontroll- und Sammelschacht DA 315 aus PVC-U, bestehend aus:
-1 Stück Schachtunterteil mit 3 Abgängen DN 200
-3Stück Reduzierung DN 200/160
-Schachtverlängerungen inkl. Muffen nach Erfordernis (Gesamthöhe)

Nennweite: DN 315
Schachthöhe bis ca. 1,50m
Menge: 2,000 St

**5.3.180 Spül-, Kontroll- und Sammelschacht DA 315 ohne Sandfang, h= ca. 2,00m**
Spül-, Kontroll- und Sammelschacht DA 315 aus PVC-U, bestehend aus:
-1 Stück Schachtunterteil mit 2 Abgängen DN 200
-2 Stück Reduzierung DN 200/160
-Schachtverlängerungen inkl. Muffen nach Erfordernis (Gesamthöhe)

Nennweite: DN 315
Schachthöhe bis ca. 2,00m
Menge: 1,000 St

**5.3.190 Spül-, Kontroll- und Sammelschacht DA 315 ohne Sandfang, h= ca. 5,00m**
Spül-, Kontroll- und Sammelschacht DA 315 aus PVC-U, bestehend aus:
-1 Stück Schachtunterteil mit 2 Abgängen DN 200
-2 Stück Reduzierung DN 200/160
-Schachtverlängerungen inkl. Muffen nach Erfordernis (Gesamthöhe)

Nennweite: DN 315
Schachthöhe bis ca. 5,00m
Menge: 2,000 St

**5.3.200 Spül-, Kontroll- und Sammelschacht DA 315 ohne Sandfang, h= ca. 5,50m**
Spül-, Kontroll- und Sammelschacht DA 315 aus PVC-U, bestehend aus:
-1 Stück Schachtunterteil mit 2 Abgängen DN 200
-2 Stück Reduzierung DN 200/160
-Schachtverlängerungen inkl. Muffen nach Erfordernis (Gesamthöhe)

Nennweite: DN 315
Schachthöhe bis ca. 5,50m
Menge: 1,000 St

**5.3.210 Spül-, Kontroll- und Sammelschacht DA 315 ohne Sandfang, h= ca. 5,50m**
Spül-, Kontroll- und Sammelschacht DA 315 aus PVC-U, bestehend aus:
-1 Stück Schachtunterteil mit 3 Abgängen DN 200
-2 Stück Reduzierung DN 200/160
-1 Stück Reduzierung DN 200/100
-Schachtverlängerungen inkl. Muffen nach Erfordernis (Gesamthöhe)

Nennweite: DN 315
Schachthöhe bis ca. 5,50m
Menge: 1,000 St

**5.3.220 Spül-, Kontroll- und Sammelschacht DA 315 ohne Sandfang, h= ca. 5,50m**
Spül-, Kontroll- und Sammelschacht DA 315 aus PVC-U, bestehend aus:
-1 Stück Schachtunterteil mit 3 Abgängen DN 200
-3 Stück Reduzierung DN 200/160
-Schachtverlängerungen inkl. Muffen nach Erfordernis (Gesamthöhe)

Nennweite: DN 315
Schachthöhe bis ca. 5,50m
Menge: 2,000 St

**5.3.230 Schachtabdeckung aus Guss, Klasse B, LW 305 mm, ohne Lüftungsöffnungen**
Schachtabdeckung aus Guss, Klasse B 125, LW 305 mm,
ohne Lüftungsöffnungen
Schachtabdeckung aus Guss, Klasse B (Prüfkraft 125 kN), LW 305 mm, bestehend aus Gussrahmen und -abdeckung, für Schachtrohre DA 315
liefern und einbauen.

Hersteller: FRÄNKISCHE
System: opti-control
Produkt: Schachtabdeckungen oder gleichwertig
Menge: 11,000 St

**5.3.240 Schachtabdeckung aus PP m. Arretierung**
Schachtabdeckung aus PP m. Arretierung

Schachtabdeckung aus PP mit Arretierung

liefern und versetzen.

Hersteller: FRÄNKISCHE

System: opti-control

Produkt: Schachtabdeckungen

oder gleichwertig
Menge: 11,000 St

**5.3.250 Rückstauverschluß**
Liefern und einbauen eines Rückstauverschlusses für fäkalienfreies Abwasser (Drainage).
Einbau in Kontrollschacht, in freiliegenden Rohrleitungen
DN150
Fabrikat ACO Triplex-k-1, DN 150 oder gleichwertig
angebotenes Fabrikat '....................................................' bitte angeben
Menge: 1,000 St

**5.3.260 Kiesfüllung für Spül-, Kontroll- und Sammelschacht**
Hohlraumverfüllung PVC Schacht
Befüllen des Hohlraums zwischen Bodenteil und
Innenboden des Spül-, Kontroll- und Sammelschachtes
DN 315, Höhe ca. 15 cm, mit Kies zur Erhöhung der Stand- und Auftriebsicherheit.
Abrechnung je Stück Schachtunterteil
Menge: 23,000 St

*Hinweis: Filterpackung*

**5.3.270 Filtervlies, Rollenbreite 2,50 m**
Filtervlies, Rollenbreite 2,50m

Filtervlies, Rollenbreite 2,50m, als filterstabile Trennschicht zwischen der Sickerschicht um die Dränleitung, und dem anstehendem Boden bzw. dem
Verfüllmaterial nach DIN 4095 allseitig mit ausreichender Überlappung (mind. 10 cm) liefern und nach Planung verlegen.
liefern, zuschneiden und verlegen
Technische Daten:
Gewicht: 125 g/m²
Dicke: mind. 1,1 mm
Geotextilrobustheitsklasse: 2

Stempeldurchdrückkraft: 1,3 KN
Charakteristische Öffnungsweite: 0,08 mm
Wasserdurchlässigkeit: 90 l/(s x m²)
angebotenes Fabrikat '....................................................' bitte angeben
Menge: 1550,000 m2

**5.3.280 Sandiges, kiesiges Filtermaterial für Leitungszone**
Sandiges, kiesiges Filtermaterial für Leitungszone
Abgestuftes Filtermaterial entsprechend RAS-Ew
(Filterkriterien nach Cistin/Ziems) und DIN EN 1610
liefern und in Rohrgraben (Mindestabmessungen
B/H = 0,30/040 m) als Auflager (mind. 0,10 m),seitlich
des Rohres zur Rohrgrabenwandung bzw. zum Verbau
und als Rohrüberdeckung (mind. 0,20 m) einbauen.
Die Verdichtung  der Abdeckung und seitlich des
Rohres hat bis zu 30 cm über dem Rohrscheitel von Hand
zu erfolgen; darüber ist entsprechend DIN EN 1610 ein
leichtes mechanisches  Verdichtungsgerät zu verwenden.
Abrechnung nach Lieferschein
Menge: 300,000 t

#### Untertitel 5.4 Boden- und Dacheinläufe

**5.4.10 Bodenablauf DN 100 für Technik**
Kompaktablaufkörper 1-teilig, Stutzenneigung 90°, aus Edelstahl, Werkstoff 1.4301, ohne Geruchsverschluss, geprüft nach DIN EN 1253, mit Dünnbettflansch, mit Bauzeitschutzdeckel.
Einschl. folgendem Zubehör:
- 1x Geruchsverschluss, aus Edelstahl,
  Werkstoff 1.4301, Art.-Nr. 9579.13.15
- 1x Haltering für Geruchsverschluss,
  Art.-Nr. 9579.13.26
- 1x Gitterrost, aus Edelstahl, Werkstoff 1.4301, lose
  zum Einlegen, LxB= 168x168 mm, rutschhemmend,
  Belastungsklasse L15, Art.-Nr. 9579.92.20

Richtqualität z. B.:Fabrikat ACO Passavant,
Modell Variant-CR 142,
Art.-Nr. 9519.00.91 oder gleichwertrig

angebotenes Fabrikat '....................................................' bitte angeben
Menge: 3,000 Stk

**5.4.20 Dach-/Bodenablauf DN 100 für Gartenhof**
Stutzenneigung 90°, aus Gußeisen, mit Anstrich, ohne Geruchsverschluss, mit Pressdichtungsflansch nach
DIN EN 1253-2, nicht brennbar gem. Baustoffklasse A1, natürlicher, recyclebarer Werkstoff, mit Sickeröffnung, mit Bauzeitschutzdeckel, zur Flachdachentwässerung.
Ablaufleistung: 6,3 l/s (mit Kugelrost).
Einschl. folgendem Zubehör:
- 1x Höhenverstellring, aus Gußeisen, mit Anstrich,
  Belastungsklasse M125, H= 25-40 mm,
  Art.-Nr. 7000.05.02
- 1x Höhenverstellring, aus Gußeisen, mit Anstrich,
  Belastungsklasse M125, H= 45-60 mm,
  Art.-Nr. 7000.06.02
- 1x Aufsatzrahmen mit Flachrost, aus Gußeisen, mit
  Anstrich, Belastungsklasse M125, LxB=  200x200 mm,
  Art.-Nr. 7000.44.02

Richtqualität z. B.:Fabrikat ACO Passavant,
Modell Spin,
Art.-Nr. 7034.10.12 oder gleichwertig

angebotenes Fabrikat '....................................................' bitte angeben
Menge: 2,000 Stk

**5.4.30 Not-Dach-/Bodenablauf DN 100 für Gartenhof**
wie vor beschrieben, zusätzlich jedoch mit
- 1x Gußrohr DN 100 als Anstauelement für Notüberlauf,
  zum Einstecken in den Ablauf, Länge ca. 75 mm
Menge: 2,000 Stk

**5.4.40 Dach-/Bodenablauf DN 100 für Lichthof**
Stutzenneigung 90°, aus Gußeisen, mit Anstrich, ohne Geruchsverschluss, mit Pressdichtungsflansch nach
DIN EN 1253-2, nicht brennbar gem. Baustoffklasse A1, natürlicher, recyclebarer Werkstoff, mit Sickeröffnung, mit Bauzeitschutzdeckel, zur Flachdachentwässerung.
Ablaufleistung: 6,3 l/s (mit Kugelrost).
Einschl. folgendem Zubehör:
- 1x Kugelrost, aus Gußeisen, mit Anstrich,
  Belastungsklasse H1,5, D=  215 mm,
  Art.-Nr. 7000.10.02

Richtqualität z. B.:Fabrikat ACO Passavant,
Modell Spin,
Art.-Nr. 7034.10.12 oder gleichwertig

angebotenes Fabrikat '....................................................' bitte angeben

Angebotenes
Fabrikat:

Typ:
(vom Bieter einzutragen)
Menge: 1,000 Stk

**5.4.50 Not-Dach-/Bodenablauf DN 100 für Lichthof**
wie vor beschrieben, jedoch mit
- 1x Staurohr, aus Gußeisen, für Notüberlauf mit
  geschlossenem Kugelrost und Abdichtring,
  D=  215 mm, Art.-Nr. 7033.10.52
Menge: 1,000 Stk

**5.4.60 Bodenablauf DN 100 für Putzraum HG**
Stutzenneigung 90°, aus Gußeisen, weiß epoxiert, ohne Geruchsverschluss, mit Pressdichtungsflansch und Erdungsanschluß, mit Sickeröffnungen, geprüft nach
DIN EN 1253, nicht brennbar gem. Baustoffklasse A1, natürlicher, recyclebarer Werkstoff, integrierter Schallschutz, mit Bauzeitschutzdeckel.
Ablaufleistung: 2,0 l/s.
Einschl. folgendem Zubehör:
- 1x Zwischenstück mit seitlichem Zulauf DN 50, aus
  Kunststoff, H= 150 mm, Art.-Nr. 5171.84.20
- 1x Geruchsverschluss, Art.-Nr. 5128.10.55
- 1x Aufsatzrahmen mit Gitterrost, aus Edelstahl,
  Werkstoff 1.4301mit, mit Abdichtring,
  LxB=  150x150 mm, H= 50-100 mm,
  Belastungsklasse L15, Art.-Nr. 9406.92.22

Richtqualität z. B.:Fabrikat ACO Passavant,
Art.-Nr. 5571.60.20 oder gleichwertig

angebotenes Fabrikat '....................................................' bitte angeben
Menge: 1,000 Stk

**5.4.70 Bodenablauf DN 100 für Dusche Beh.-WC HG**
Stutzenneigung 90°, aus Gußeisen, weiß epoxiert, ohne Geruchsverschluss, mit Pressdichtungsflansch und Erdungsanschluß, mit Sickeröffnungen, geprüft nach
DIN EN 1253, nicht brennbar gem. Baustoffklasse A1, natürlicher, recyclebarer Werkstoff, integrierter Schallschutz, mit Bauzeitschutzdeckel.
Ablaufleistung: 2,0 l/s.
Einschl. folgendem Zubehör:
- 2x Verlängerung, aus Edelstahl, Werkstoff 1.4301,
  H= 35-90 mm, Art.-Nr. 5145.50.50
- 1x Geruchsverschluss, Art.-Nr. 5128.10.55
- 1x Aufsatzrahmen mit Flachrost, aus Edelstahl,
  Werkstoff 1.4301mit, mit Abdichtring,
  LxB=  148x148 mm, H= 35-65 mm,
  Belastungsklasse L15, Art.-Nr. 9406.89.33

Richtqualität z. B.:Fabrikat ACO Passavant
Art.-Nr. 5571.60.20 oder gleichwertig

angebotenes Fabrikat '....................................................' bitte angeben
Menge: 1,000 Stk

#### Untertitel 5.5 sonstiges

**5.5.10 Spülen/Kamerabefahrung nach den Verfüllarbeiten**
*** Pauschalposition
Nach dem Verfüllarbeiten ist die Entwässerungsanlage durch den Auftragnehmer bzw. vom Auftragnehmer beauftragte Spezialfirma zu spülen und mit einer Kamera zu befahren. Die Befahrung ist auf dem Projektserver im pdf-Format einzustellen sowie auf einer CD/einem Stick zu dokumentieren und den Revisionsunterlagen beizulegen. Werden Mängel am Kanalsystem festgestellt müssen diese vom Auftragnehmer, sofern kein Fremdverschulden nachgewiesen werden kann, kostenlos beseitigt werden.
Menge: 1,000 Psch

**5.5.20 Spülen/Kamerabefahrung nach Fertigstellung Rohbau**
*** Pauschalposition
Nach Fertigstellung des Rohbaus ist die Entwässerungsanlage durch den Auftragnehmer bzw. vom Auftragnehmer beauftragte Spezialfirma zu spülen und mit einer Kamera zu befahren. Die Befahrung ist auf dem Projektserver im pdf-Format einzustellen sowie auf einer CD/einem Stick zu dokumentieren und den Revisionsunterlagen beizulegen. Werden Mängel am Kanalsystem festgestellt müssen diese vom Auftragnehmer, sofern kein Fremdverschulden nachgewiesen werden kann, kostenlos beseitigt werden.
Menge: 1,000 Psch

**5.5.30 Spülen/Kamerabefahrung nach Fertigstellung des BV**
*** Pauschalposition
Nach Fertigstellung des gesamten Bauvorhabens ist die Entwässerungsanlage durch den Auftragnehmer bzw. vom Auftragnehmer beauftragte Spezialfirma zu spülen und mit einer Kamera zu befahren. Die Befahrung ist auf dem Projektserver im pdf-Format einzustellen sowie auf einer CD/einem Stick zu dokumentieren und den Revisionsunterlagen beizulegen. Werden Mängel am Kanalsystem festgestellt müssen diese vom Auftragnehmer, sofern kein Fremdverschulden nachgewiesen werden kann, kostenlos beseitigt werden.
Menge: 1,000 Psch

**5.5.40 Kanal-Wasserdichtheitsprüfung Vorprüfung**
*** Pauschalposition
von Grundleitungen für Schmutz- und Regenwasser nach DIN EN 1610 bei offenem Graben ohne Seitenverfüllung.
Erstellung eines Protokolls.
Die Art der Dichtheitsprüfung ist vorab mit dem Auftraggeber abzustimmen.
Inkl. Liefern und Ableiten des für die Prüfung auf Wasserdichtheit notwendigen Füllstoff.
Menge: 1,000 Psch

**5.5.50 Kanal-Wasserdichtheitsprüfung Abnahmeprüfung**
*** Pauschalposition
von Grundleitungen für Schmutz- und Regenwasser nach DIN EN 1610. Erstellung eines Protokolls.
Die Art der Dichtheitsprüfung ist vorab mit dem Auftraggeber abzustimmen.
Inkl. Liefern und Ableiten des für die Prüfung auf Wasserdichtheit notwendigen Füllstoff.
Menge: 1,000 Psch

**5.5.60 Bautagesberichte**
*** Pauschalposition
Der Auftragnehmer erstellt Bautagesberichte die Angaben enthalten, die für die Ausführung und Abrechnung des Auftrages von Bedeutung sein können. Die Bautagesberichte müssen folgenden Angaben enthalten,
- Wetter
- Temperaturen
- Zahl und Art der auf der Baustelle beschäftigten
  Arbeitskräfte,
- Zahl und Art der eingesetzten Großgeräte,
- Zu- und Abgang von Hauptbaustoffen und Großgeräten,
- Art, Umfang und Ort der geleisteten Arbeiten mit den  wesentlichen Angaben über den Baufortschritt (Beginn  und Ende von Leistungen größeren Umfanges,
  Betonierungszeiten und dgl.),
- Abnahmen nach §§ 4 Nr. 10 und 12 Nr. 2,
- Behinderung und Unterbrechung der Ausführung,
  Arbeitseinstellung, Unfälle und sonstige wichtige
  Vorkommnisse. Bei Behinderung und Unterbrechung der
  Ausführung sowie Arbeitseinstellung sind auch die
  Gründe hierfür anzugeben.

Bautagesberichte sind wöchentlich abzugeben
Menge: 1,000 Psch

*Hinweis: Hinweis Kernbohrungen*
Kernbohrungen dürfen nur nach Rücksprache mit der örtlichen Bauleitung sowie schriftlicher Freigabe seitens Tragwerkslaner ausgeführt werden!

**5.5.70 Kernbohrung D = 200 mm Beton bis d= 50 cm**
durch ein Fundament oder eine Wand aus Beton
abrechnung
Menge: 1,000 Stk

**5.5.80 Kernbohrung D = 250 mm Beton bis d= 50 cm**
durch ein Fundament oder eine Wand aus Beton
Menge: 1,000 Stk

**5.5.90 Dokumentation der Rohrleitungsführung**
*** Pauschalposition
durch digitale Aufnahmen, bezeichnen der Bilder und Übergabe dieser, je 3-fach - sowie auf Datenträger, an das Planungsbüro bzw. als Anlage zu den Revisionsunterlagen.
Menge: 1,000 Psch

**5.5.100 Revisionsunterlagen**
*** Pauschalposition
Anfertigen der Revisionszeichnungen der im Erdreich verlegten Entwässerungs-, Trinkwasser- und Luftleitungssysteme, in 2-facher Ausfertigung, (Revisionspläne farbig angelegt) und in Ordner einsortiert, sowie Dokumentationen der Kamerabefahrungen des Kanalsystems.

Die Revisionszeichnungen sind zusätzlich auf CD
-im dxf-/dgw-/pdf-Format- den Revisionsunterlagen 3-fach beizulegen, ebenso die Videoaufzeichnungen der Kamerabefahrung des Kanalsystems.
Menge: 1,000 Psch

### Titel 6 Entwässerungsarbeiten in Freianlagen

*Hinweis: Hinweis Objektüberwachung*
Die Bauleitung und Objektüberwachung der im Titel "Entwässerungsarbeiten in Freianlagen" enth. Leistungen erfolgt durch den Freianlagenplaner zusammen mit der Objektüberwachung des Gebäudes

*Hinweis: HInweis Erdarbeiten*
Sämtliche Erd- und Verfüllarbeiten sind im Titel 3 enthalten. Die Leitungsverlegung erfolgt teils in gemeinsamen Gräben mit der Gebäudeentwässerung

#### Untertitel 6.1 Leitungen

*Hinweis: Regenwasserleitung*
Beim Aufmaß der Rohrleitungen werden die Formstücke übermessen. Für Formstücke wird der aufgemessenen Länge der zugehörigen Rohrleitung je Formstück 0,5 m Rohrlänge zugeschlagen. Bei unterschiedlichen Rohrdurchmessern am Formstück wird der Rohrleitung mit dem größeren Durchmesser 0,5 m Rohrlänge zugeschlagen.
Als Formstücke zählen: Abzweige, Bögen, Verschlussteller und Übergangsstücke.

Bei Rohrleitungen mit Böschungsstücken werden die Rohrleitungen bis zur unteren Vorderkante des Böschungsstückes durchgemessen.

**6.1.10 Abwasserkanal PP Regenwasser ID DN100 SN16**
Abwasserkanal aus PP (Polypropylen)-Rohren, mit allgemeiner bauaufsichtlicher Zulassung, für Regenwasser, DN/ID 100, Nenn-Ringsteifigkeit SN 16 DIN EN ISO 9969, Bettung wird gesondert vergütet.
inkl. Rohrschnitt und Anfasen
Menge: 86,000 m

**6.1.20 Abwasserkanal PP Regenwasser ID DN125 SN16**
Abwasserkanal aus PP (Polypropylen)-Rohren, mit allgemeiner bauaufsichtlicher Zulassung, für Regenwasser, DN/ID 100, Nenn-Ringsteifigkeit SN 16 DIN EN ISO 9969, Bettung wird gesondert vergütet.
inkl. Rohrschnitt und Anfasen
Menge: 28,000 m

**6.1.30 Abwasserkanal PP Regenwasser ID DN200 SN16**
Abwasserkanal aus PP (Polypropylen)-Rohren, mit allgemeiner bauaufsichtlicher Zulassung, für Regenwasser, DN/ID 200, Nenn-Ringsteifigkeit SN 16 DIN EN ISO 9969, Bettung wird gesondert vergütet.
inkl. Rohrschnitt und Anfasen
Menge: 17,000 m

**6.1.40 Abwasserkanal PP Regenwasser ID DN300 SN16**
Abwasserkanal aus PP (Polypropylen)-Rohren, mit allgemeiner bauaufsichtlicher Zulassung, für Regenwasser, DN/ID 300, Nenn-Ringsteifigkeit SN 16 DIN EN ISO 9969, Bettung wird gesondert vergütet.
inkl. Rohrschnitt und Anfasen
Menge: 120,000 m

**6.1.50 Abwasserkanal PP Regenwasser ID DN400 SN16**
Abwasserkanal aus PP (Polypropylen)-Rohren, mit allgemeiner bauaufsichtlicher Zulassung, für Regenwasser, DN/ID 400, Nenn-Ringsteifigkeit SN 16 DIN EN ISO 9969, Bettung wird gesondert vergütet.
inkl. Rohrschnitt und Anfasen
Menge: 4,000 m

*Hinweis: Abwasserleitung*

**6.1.60 Abwasser Vollwand-PP-Kanalrohr Mischwasser DN 300**
Abwasser Vollwand-PP-Kanalrohr nach DIN EN 14758, mit Steckmuffe und 4-fach Dichtlippen-System, Hochabriebfest, mit Ringsteifigkeit mind. 16 kN/m2 nach ISO 9969 (SN16), höhen- und fluchtgerecht in vorhandenen Graben fachgerecht nach DIN EN 1610 und Verlegerichtlinien verlegen
Menge: 6,000 m

#### Untertitel 6.2 Schächte

*Hinweis: Revisionsschächte Beton*

*Hinweis: Schachtunterteile D = 1000 mm*
Schachtunterteil D = 1,0 m,
rund, lichte Weite 1,0 m. Werkstoff: Beton C 40/50,
wasserundurchlässig mit Anschlüssen für gelenkige Einbindung der Rohre, Wandhöhe über dem tiefsten Punkt der Rinnensohle dem Einsatzfall angepasst,
Auskleidung, Gerinne und Auftritt mit Zementstrich ZE 20 DIN 18 560

**6.2.10 Schachtunterteil mit Gerinneführung mit seitlichem Zulauf DN 100, 300-100-100-300**
Schachtunterteil mit Gerinneführung dem Einsatzfall angepasst abgewinkelt
Zulauf 300, Zulauf DN 100, Zulauf DN 100, Ablauf DN 300
Menge: 1,000 St

**6.2.20 Schachtunterteil mit Gerinneführung mit seitlichem Zulauf DN 100, 300-100-300**
Schachtunterteil mit Gerinneführung dem Einsatzfall angepasst abgewinkelt
Zulauf 300, Zulauf DN 100, Ablauf DN 300
Menge: 1,000 St

**6.2.30 Schachtunterteil mit Gerinneführung mit seitlichem Zulauf DN 100, 100-100-125**
Schachtunterteil mit Gerinneführung dem Einsatzfall angepasst abgewinkelt
Zulauf DN 100, Zulauf 100, Ablauf DN 125
Menge: 1,000 St

**6.2.40 Schachtunterteil mit Gerinneführung mit seitlichem Zulauf DN 300, 300-300-400**
Schachtunterteil mit Gerinneführung dem Einsatzfall angepasst abgewinkelt
Zulauf DN 300, Zulauf 300, Ablauf DN 400
Menge: 1,000 St

**6.2.50 Schachtunterteil mit Gerinneführung für Drosselschacht**
Schachtunterteil mit Schachtunterteil für Regenwasserschachtohne Gerinneführung für Drosselschacht
Menge: 1,000 St

**6.2.60 Schachtunterteil mit Gerinneführung mit seitlichem Zulauf DN 150, 300-150-300**
Schachtunterteil mit Gerinneführung dem Einsatzfall angepasst abgewinkelt
Zulauf 300, Zulauf DN 150, Ablauf DN 300
Menge: 1,000 St

**6.2.70 Schachtunterteil mit Gerinneführung abgewinkelt DN 300**
Schachtunterteil mit Gerinneführung abgewinkelt, 90°,
Zulauf DN 300, Ablauf DN 300
Menge: 1,000 St

**6.2.80 Schachtunterteil mit Gerinneführung mit seitlichem Zulauf DN 150, 300-200-300**
Schachtunterteil mit Gerinneführung dem Einsatzfall angepasst abgewinkelt
Zulauf 300, Zulauf DN 200, Ablauf DN 300
Menge: 1,000 St

**6.2.90 Schachtunterteil mit Gerinneführung mit seitlichem Zulauf DN 100, 150-100-150**
Schachtunterteil mit Gerinneführung dem Einsatzfall angepasst abgewinkelt
Zulauf 150, Zulauf DN 100, Ablauf DN 150
Menge: 1,000 St

*Hinweis: Schachtringe*

**6.2.100 Schachtring D = 1000 mm, H 0,25m mit Dichtungen**
Schachtring D = 1000 mm aus Beton C40/50, H = 0,25 m, mit Steigeisen
Menge: 1,000 St

**6.2.110 Schachtring D = 1000 mm, H 0,5 m mit Dichtungen**
Schachtring D = 1000 mm aus Beton C40/50, H = 0,5 m, mit Steigeisen
Menge: 3,000 St

**6.2.120 Schachtring D = 1000 mm, H 0,75 m mit Dichtungen**
Schachtring D = 1000 mm aus Beton C40/50, H = 0,75 m, mit Steigeisen
Menge: 2,000 St

**6.2.130 Schachtring D = 1000 mm, H 1,0 m mit Dichtungen**
Schachtring D = 1000 mm aus Beton C40/50, H = 1,0 m, mit Steigeisen
Menge: 4,000 St

**6.2.140 Konischer Schachtring D = 1000 mm / 625 mm, H = 600 mm**
Fertigteil, Beton C 40/50, wasserundurchlässig, D = 1000 mm / 625 mm, Bauhöhe 600 mm, mit  Steigeisen DIN 1211-A, Steigma0 333 mm, Fugendichtung mit Zementmörtel DIN 1045 und Dichtstoff DIN 4062
Menge: 9,000 St

*Hinweis: Schachtfutter*

**6.2.150 Schachtfutter DN 100**
Schachtfutter DN 100
liefern und in Schachtwand einbauen
Menge: 7,000 St

**6.2.160 Schachtfutter DN 125**
Schachtfutter DN 125
liefern und in Schachtwand einbauen
Menge: 1,000 St

**6.2.170 Schachtfutter DN 200**
Schachtfutter DN 200
liefern und in Schachtwand einbauen
Menge: 1,000 St

**6.2.180 Schachtfutter DN 300**
Schachtfutter DN 300
liefern und in Schachtwand einbauen
Menge: 14,000 St

**6.2.190 Schachtfutter DN 400**
Schachtfutter DN 400
liefern und in Schachtwand einbauen
Menge: 1,000 St

*Hinweis: Absturz*

**6.2.200 Zuschlag Leitungs-Absturz DN 100**
Mehraufwand für die Herstellung eines Leitungsabsturzes DN 100 innerhalb oder außerhalb eines Schachtbauwerkes, die Leitungen, Formteile und obere Durchführung durch die Schachtwand sind einzukalkulieren.
Menge: 3,000 St

**6.2.210 Zuschlag Leitungs-Absturz DN 300**
Mehraufwand für die Herstellung eines Leitungsabsturzes DN 300 innerhalb oder außerhalb eines Schachtbauwerkes, die Leitungen, Formteile und obere Durchführung durch die Schachtwand sind einzukalkulieren.
Menge: 4,000 St

*Hinweis: Kontrollschacht PP*

**6.2.220 Schachtboden PP DN/OD 110**
Schachtboden aus PP für Schachtsystem DN/OD 400 gemäß DIN EN13598-2, mit angeformten KG-Anschlussmuffen und eingelegtem Lippendichting je Muffe, zum Anschließen von Rohren aus PP, Anschlüsse DN/OD 110, das Schachtsystem ist unter Beachtung der DIN EN 1610 und den Herstellervorgaben zu verlegen.
Menge: 2,000 St

**6.2.230 PP-Steigrohr DN/OD 400 5000 mm**
Vollwand-Steigrohr für Schachtsystem aus KG2000 SN2 DIN EN 14758-2 DN/OD 400, Länge 5000 mm,
das Schachtsystem ist unter Beachtung der DIN EN 1610 und den Herstellerangaben zu verlegen.
Menge: 2,000 St

*Hinweis: Drossel*

**6.2.240 Wirbeldrossel**
Wirbeldrossel zur gedrosselten Abgabe von Regenwasser mit 60 l/s, bestehend aus
einem Gehäuse aus Edelstahl V2A, mit Vollnahtverschweißung, Drosselleistung ohne mechanische Bauteile
basierend auf dem Hydromechanischen Prinzip des verstärkten Wirbels (Zyklon). Mit integrierter Bypass-Vorrichtung zur Notentleerung, Bypassfunktion außerhalb des Schachtes aktivier- und bedienbar. Automatische Schließung des Bypass mittels Schwimmersteuerung.
Zum Einbau in bauseitigen Betonschacht, aus gesonderter Position.
Menge: 1,000 St

#### Untertitel 6.3 Speicheranlagen

*Hinweis: Rückhaltebecken Regenwasser*

**6.3.10 Rigolen-Grundelement PP**
Riollenfüllkörper aus PP, 1200 x 600 x 457 mm, für die Rückhaltung von Regenwasser, dreidimensionale Durchströmbarkeit, Hohlraumgehalt 97 %, Verlegen im Verband, Sicherung mit Verbindern und über Zapfen-/Zapfenaufnahmesystem, geeignet für SLW 60 bis BK3.2, Einbau in 1,5 Lagen, Maße ca. 4,2 x 8,4 x 1,4 m
liefern, Einbau nach Vorgaben des Herstellers
Menge: 158,000 St

**6.3.20 Rigolen-Seitenelement PP**
Rigolen-Seitenelement aus PP, 104 x 592 x 907, zum seitlichen Verschließen der Rigolenanlage, inkl Anschlussmöglichkeiten für Rohradapter bis DN 400, liefern, Einbau nach Vorgaben des Herstellers
Menge: 44,000 St

**6.3.30 Rigolen-Seitenelement für halbe Höhe PP**
Rigolen-Seitenelement für halbe Höhe aus PP, 40 x 592 x 450, zum seitlichen Verschließen der Rigolenanlage, liefern, Einbau nach Vorgaben des Herstellers
Menge: 44,000 St

**6.3.40 Rigolen-Abdeckplatte PP**
Rigolen-Abdeckplatte PP, 1200 x 600 x 94, zum Abdecken einer halben Lage der Rigolenanlage, liefern, Einbau nach Vorgaben des Herstellers
Menge: 51,000 St

**6.3.50 Blockverbinder Rigolensystem**
Blockverbinder PP für das Rigolensystem, für den verschiebesicheren Einbau der Blockrigolen, liefern, Einbau nach Vorgaben des Herstellers
Menge: 53,000 St

**6.3.60 Rigolen Rohradapter DN/OD 110 PEHD**
Rigolen Rohradapter PEHD DN/OD 110 mit angeschweißtem Flansch zur Befestigung an eine Seitenwand und / oder Schachtunter-/Schachtzwischenteil und Grundelement, sohlgleicher Anschluss zur Inspektion, Spülbarkeit und Entlüften, Rohrstutzen mit einer Länge von 20 cm für einfachen Anschluss einer Muffe eines DN/OD 160 KG-Rohres.
liefern, fachgerechter Einbau ist entsprechend der Einbauanleitung des Herstellers auszuführen.
Maße Rohranschluss (LxBxH): 200 x 260 x 260 mm
Menge: 2,000 St

**6.3.70 Rigolen Rohradapter DN/OD 400 PEHD**
Rigolen Rohradapter PEHD DN/OD 400 mit angeschweißtem Flansch zur Befestigung an eine Seitenwand und / oder Schachtunter-/Schachtzwischenteil und Grundelement, sohlgleicher Anschluss zur Inspektion, Spülbarkeit und Entlüften, Rohrstutzen mit einer Länge von 22 cm für einfachen Anschluss einer Muffe eines DN/OD 400 KG-Rohres.
liefern, fachgerechter Einbau ist entsprechend der Einbauanleitung des Herstellers auszuführen.
Maße Rohranschluss (LxBxH): 220 x 550 x 600 mm
Menge: 1,000 St

**6.3.80 Rigolen Schachtunterteil PP**
Rigolen Schachtunterteil PP, Maße 594 x 594 x 497 mm, für Revisionsschacht der Rigole, liefern, fachgerechter Einbau ist entsprechend der Einbauanleitung des Herstellers auszuführen.
Menge: 2,000 St

**6.3.90 Rigolen Schachtaufbau ohne Stutzen PP**
Rigolen Schachtaufbau PP, ohne Stutzen, Höhe ca 35 cm, Einsteckmaß 270 +/- 30 mm, liefern, fachgerechter Einbau ist entsprechend der Einbauanleitung des Herstellers auszuführen.
Menge: 6,000 St

**6.3.100 Rigolen Schachtaufbau mitStutzen PP**
Rigolen Schachtaufbau PP, mit Stutzen, Höhe ca 35 cm, Einsteckmaß 280 +/- 10 mm, liefern, fachgerechter Einbau ist entsprechend der Einbauanleitung des Herstellers auszuführen.
Menge: 2,000 St

**6.3.110 Rigole Adapter für Schachtaufbau PP**
Adapter für Schachtaufbau
Adapter aus Kunststoff zur Erstellung eines Revisionsschachtes innerhalb des Rigolensystems,
mit Öffnung zum Aufsetzen eines runden Schachtaufbaus DN 400
für Schachtaufbau an beliebiger Position innerhalb des Rigolensystem (Achtung: Am Rand ist das ACO Stormbrixx Schachtunter- bzw. zwischenteil einzusetzen),
für Inspektion und Spülung der Rigole sowie Entlüftung,
Je Lage ist ein Adapter erforderlich. Die Ränder des Adapters liegen auf den Rändern der ACO Stormbrixx Grundelemente auf.
Maße (LxBxH) 653 x 653 x 120 mm,
liefern, nach Einbauanleitung des Herstellers verlegen.
Menge: 4,000 St

**6.3.120 Rigolen Schachtabdeckung mit Lüftungsöffnung D400**
Schachtabdeckung Ø 400, D400, mit Lüftungsöffnungen,
Schachtabdeckung Klasse D 400 entsprechend DIN EN 124/E DIN 1229
lichte Weite Ø 400 mm,
Bauhöhe 110 mm
Vollguss-Rahmen mit Flanschfuß
Vollguss-Deckel mit Lüftungsöffnungen
liefern, nach Herstellerangaben fachgerecht einbauen
Menge: 2,000 St

**6.3.130 Dichtungsbahn PE-HD 2mm**
Dichtungsbahn aus PE-HD, Stärke 2 mm, zur Abdichtung des Rigolensystems, liefern, nach Herstellerangaben fachgerecht einbauen
Menge: 130,000 m2

**6.3.140 Filtervlies GRK 4 400 g/m2**
Schutzvlies, GRK 4, 400 g/m2, für beidseitigen Schutz der Dichtungsbahn,
liefern, nach Herstellerangaben fachgerecht einbauen
Menge: 260,000 m2

*Hinweis: Rückhaltebecken Notentwässerung*

**6.3.150 Rigolen-Grundelement PP**
Riollenfüllkörper aus PP, 1200 x 600 x 457 mm, für die Rückhaltung von Regenwasser, dreidimensionale Durchströmbarkeit, Hohlraumgehalt 97 %, Verlegen im Verband, Sicherung mit Verbindern und über Zapfen-/Zapfenaufnahmesystem, geeignet für SLW 60 bis BK3.2, Einbau in 1,5 Lagen, Maße ca. 4,2 x 8,4 x 1,4 m
liefern, Einbau nach Vorgaben des Herstellers
Menge: 12,000 St

**6.3.160 Rigolen-Seitenelement PP**
Rigolen-Seitenelement aus PP, 104 x 592 x 907, zum seitlichen Verschließen der Rigolenanlage, inkl Anschlussmöglichkeiten für Rohradapter bis DN 400, liefern, Einbau nach Vorgaben des Herstellers
Menge: 12,000 St

**6.3.170 Rigolen-Seitenelement für halbe Höhe PP**
Rigolen-Seitenelement für halbe Höhe aus PP, 40 x 592 x 450, zum seitlichen Verschließen der Rigolenanlage, liefern, Einbau nach Vorgaben des Herstellers
Menge: 12,000 St

**6.3.180 Rigolen-Abdeckplatte PP**
Rigolen-Abdeckplatte PP, 1200 x 600 x 94, zum Abdecken einer halben Lage der Rigolenanlage, liefern, Einbau nach Vorgaben des Herstellers
Menge: 3,000 St

**6.3.190 Blockverbinder Rigolensystem**
Blockverbinder PP für das Rigolensystem, für den verschiebesicheren Einbau der Blockrigolen, liefern, Einbau nach Vorgaben des Herstellers
Menge: 4,000 St

**6.3.200 Rigolen Rohradapter DN/OD 160 PEHD**
Rigolen Rohradapter PEHD DN/OD 160 mit angeschweißtem Flansch zur Befestigung an eine Seitenwand und / oder Schachtunter-/Schachtzwischenteil und Grundelement, sohlgleicher Anschluss zur Inspektion, Spülbarkeit und Entlüften, Rohrstutzen mit einer Länge von 20 cm für einfachen Anschluss einer Muffe eines DN/OD 160 KG-Rohres.
liefern, fachgerechter Einbau ist entsprechend der Einbauanleitung des Herstellers auszuführen.
Maße Rohranschluss (LxBxH): 200 x 260 x 260 mm
Menge: 1,000 St

**6.3.210 Rigolen Rohradapter DN/OD 200 PEHD**
Rigolen Rohradapter PEHD DN/OD 200 mit angeschweißtem Flansch zur Befestigung an eine Seitenwand und / oder Schachtunter-/Schachtzwischenteil und Grundelement, sohlgleicher Anschluss zur Inspektion, Spülbarkeit und Entlüften, Rohrstutzen mit einer Länge von 22 cm für einfachen Anschluss einer Muffe eines DN/OD 200 KG-Rohres.
liefern, fachgerechter Einbau ist entsprechend der Einbauanleitung des Herstellers auszuführen.
Maße Rohranschluss (LxBxH): 250 x 296 x 292 mm
Menge: 1,000 St

**6.3.220 Rigolen Schachtunterteil PP**
Rigolen Schachtunterteil PP, Maße 594 x 594 x 497 mm, für Revisionsschacht der Rigole, liefern, fachgerechter Einbau ist entsprechend der Einbauanleitung des Herstellers auszuführen.
Menge: 1,000 St

**6.3.230 Rigolen Schachtaufbau ohne Stutzen PP**
Rigolen Schachtaufbau PP, ohne Stutzen, Höhe ca 35 cm, Einsteckmaß 270 +/- 30 mm, liefern, fachgerechter Einbau ist entsprechend der Einbauanleitung des Herstellers auszuführen.
Menge: 3,000 St

**6.3.240 Rigolen Schachtaufbau mitStutzen PP**
Rigolen Schachtaufbau PP, mit Stutzen, Höhe ca 35 cm, Einsteckmaß 280 +/- 10 mm, liefern, fachgerechter Einbau ist entsprechend der Einbauanleitung des Herstellers auszuführen.
Menge: 1,000 St

**6.3.250 Rigole Adapter für Schachtaufbau PP**
Adapter für Schachtaufbau
Adapter aus Kunststoff zur Erstellung eines Revisionsschachtes innerhalb des Rigolensystems,
mit Öffnung zum Aufsetzen eines runden Schachtaufbaus DN 400
für Schachtaufbau an beliebiger Position innerhalb des Rigolensystem (Achtung: Am Rand ist das ACO Stormbrixx Schachtunter- bzw. zwischenteil einzusetzen),
für Inspektion und Spülung der Rigole sowie Entlüftung,
Je Lage ist ein Adapter erforderlich. Die Ränder des Adapters liegen auf den Rändern der ACO Stormbrixx Grundelemente auf.
Maße (LxBxH) 653 x 653 x 120 mm,
liefern, nach Einbauanleitung des Herstellers verlegen.
Menge: 4,000 St

**6.3.260 Rigolen Schachtabdeckung mit Lüftungsöffnung D400**
Schachtabdeckung Ø 400, D400, mit Lüftungsöffnungen,
Schachtabdeckung Klasse D 400 entsprechend DIN EN 124/E DIN 1229
lichte Weite Ø 400 mm,
Bauhöhe 110 mm
Vollguss-Rahmen mit Flanschfuß
Vollguss-Deckel mit Lüftungsöffnungen
liefern, nach Herstellerangaben fachgerecht einbauen
Menge: 1,000 St

**6.3.270 Dichtungsbahn PE-HD 2mm**
Dichtungsbahn aus PE-HD, Stärke 2 mm, zur Abdichtung des Rigolensystems, liefern, nach Herstellerangaben fachgerecht einbauen
Menge: 20,000 m2

**6.3.280 Filtervlies GRK 5 400 g/m2**
Schutzvlies, GRK 5, 400 g/m2, für beidseitigen Schutz der Dichtungsbahn,
liefern, nach Herstellerangaben fachgerecht einbauen

angebotenes Fabrikat '....................................................' bitte angeben
Menge: 40,000 m2

#### Untertitel 6.4 Spülen Anschlüsse etc

**6.4.10 Rohr markieren Abwasserltg Trassenwarnband Beschriftung liefern**
STLB-Bau 2022-10 043
Rohrleitung markieren, für Abwasserleitung, mit Trassenwarnband, mit Beschriftung, einschl. Lieferung, 40 cm über Rohrscheitel.
Menge: 260,000 m

**6.4.20 Spülen/Kamerabefahrung Kanal**
Menge: 1,000 St.

**6.4.30 Dichtheitsprüfung - Rohrleitungen**
Abwasserkanäle auf Dichtheit prüfen. Erforderliche Verankerungen und Rohrverschlüsse liefern und beseitigen.
Notwendigen Füllstoff liefern und ableiten.
Rohre bis DN 400
Haltungslängen m 'entsprechend der Planunterlagen '
Prüfung mit Luft, einschl. Kamerabefahrung durchführen
sowie Einstellung der Dokumentation im pdf-Format auf Projektserver.
Dichtheitsprüfung ist nach DIN EN 752-2, Abschnitt 7 in
Verbindung mit DIN EN 1610 durch einen Sachkundigen
durchzuführen.
Die geprüften Abschnitte sind im Rahmen der Bestandsdokumentation auf einem eigenen Entwässerungsplan darzustellen und entsprechend zu kennzeichnen.
Menge: 260,000 m

**6.4.40 Anschlüsse**
Anschluß von Abwasserkanal aus PP DN 100 bis 400 an Rinnen, Schächte, Filter- und Sedimentationsanlagen, Zisternen und Rigole, Dachabläufe, einschl. ggf. Dichtungsarbeiten. Einschl. Reinigung der Anschlussbereiche
Menge: 42,000 St.

### Titel 7 Kabelschutzrohre

#### Untertitel 7.1 Verlegung von Kabelschutzrohren mit Zubehör

*Hinweis: Hinweis Erdarbeiten*
Sämtliche Erd- und Verfüllarbeiten sind im Titel 3 enthalten

*Hinweis: Hinweis*
Kabelschutzrohre werden unter der Bodenplatte verlegt.

**7.1.10 Doppel-Dichtpackung zum Einbetonieren 150**
Liefern und nach Herstellervorschrift einbauen.
Doppel-Dichtpackung für den schalungsbündigen Einbau, ermöglicht den beidseitigen gas- und wasserdichten Anschluss von Systemabdichtungen für Kabel und Kabelschutzrohre, Paketbildung durch Rahmensystem, ab Werk lieferbar. Brandschutz-Zulassung S 90 nach DIN 4102-9 für Massivwände ab 150 mm in Verbindung mit F-CABLE HSS.

Maße: Rahmenmaß: 220 x 220 mm (pro Dichtpackung); Achsabstand: 210 mm; Mindestwandstärke: 100 mm
Werkstoff: Dichtpackung: ABS mit 3-Stegdichtung aus TPE; Verschlussdeckel: ABS mit Dichtung aus TPE; Zwischenrohr: PVC
Lastfall: Aufstauendes Sickerwasser; Druckwasser; WU-Beton Beanspruchungsklasse 1
Dichtheit: gas- und wasserdicht bis 2,5 bar

Vorteile: Druckdichtigkeit zum Beton durch aufgespritzte 3-Stegdichtung; beidseitiges Qualitätssiegel: Dichtheit ab Werk. Kontrollmöglichkeit bei versehentlichem oder unbefugtem Öffnen des Verschlussdeckels.

In den Preis ist ein 40mm Abstandshalter miteinzurechnen.

angebotenes Fabrikat '....................................................' bitte angeben
Menge: 4,000 St

**7.1.20 Kabelschutzrohr DN160**
Liefern und nach Herstellervorschrift einbauen.
Kabelschutzrohr DN160
biegsames Kabelschutzrohr aus PE, in Farbe schwarz, halogenfrei, in Verbundbauweise mit optimierter Innenhaut für den schnellen Kabeleinzug. Es ist außen gewellt, und hat eine einseitig aufgesteckte transparente Doppelsteckmuffe (sanddicht).
Wasserdichte Verbindung (WD) bis 0,5 bar. Einzugsschnur wird mitgeliefert.
Der Vorteil liegt in der hohen Druckfestigkeit. VDE 0605
DIN EN 61386-24
Druckbeanspruchung Typ 750
Schlagfestigkeit Normal
Klassifizierungscode N750
Inkl. Kabelwarnband je Leerrohr
Abschnittsweier Koordinationsaufwand sowie
Fotodokumentation ist vom Auftragnehmer einzukalkulieren.
Im Preis müssen Abstandshalter und Dichtungen/Endkappen für eine wasserdichte 0,5bar Verlegung bereits beinhaltet sein.

angebotenes Fabrikat '....................................................' bitte angeben
Menge: 30,000 m

**7.1.30 Mauerkragen DN160**
Liefern und nach Herstellervorschrift einbauen.
Mauerkragen DN160 mit 2 Stück Edelstahlspannbändern
Mauerkragen-Set liefern, mittels Spannbändern am Rohr
fixieren und mittig im Bauteil einbetonieren.
Einschließlich Mehraufwand für Schalarbeiten.

angebotenes Fabrikat '....................................................' bitte angeben
Menge: 2,000 St

### Titel 8 Trinkwasserleitungen

#### Untertitel 8.1 Trinkwasserleitungen

*Hinweis: Hinweis Erdarbeiten*
Sämtliche Erd- und Verfüllarbeiten sind im Titel 3 enthalten

*Hinweis: Allgemeines:*
Der hier beschriebene Neubau zur Erweiterung des Helfenstein-Gymnasiums erhält einen separaten Trinkwasser-Hausanschluss.

Da es sich um eine überlange Anschlussleitung handelt, wird an der nördlichen Grundstücksgrenze ein Übergabe- bzw. Wasserzählerschacht benötigt. Ab dem Übergabeschacht bis zum Gebäude handelt es sich daher um eine Privatleitung.

Im Zuge der Grundstückserschließung wurde der Übergabeschacht bereits durch die Energieversorgung Filstal (EVF) als bauseitige Vorabmaßnahme erstellt, einschließlich der TW-Hausanschlussleitung zwischen Kaiser-Wilhelm-Straße und Schacht. Hierbei wurde auch ein Bauwasserzähler im Schacht vorgesehen.

Somit ist ein zweischichtiges Trinkwasserdruckrohr

Fabrikat Gerodur,
Typ RCprotect, PE100-RC, SDR 11, DN/OD 50/63

als TW-Hausanschlussleitung im Bestand vorhanden.

Daher wurde diese Rohrleitung auch wieder für die Privatleitung vom Übergabeschacht bis zum Gebäudeeintritt in den nachfolgenden Positionen ausgeschrieben.

Hinweis:
Die Verlegung der privaten Trinkwasserleitung erfolgt im gleichen Zeitraum mit weiteren - hier nicht beschriebenen - Geothermie- und Elektro- Hausanschlussleitungen in einem gemeinsamen Rohrgraben.

*Hinweis: Hinweis*
Alle Preise verstehen sich einschließlich liefern
und nach Herstellervorschrift montieren!

Alle in den technischen Vorbemerkungen gemachten Forderungen sind einzuhalten. Alle sich daraus ergebenden Leistungen und Lieferungen sind zu erbringen. Die Kosten hierfür sind in die Einheitspreise einzurechnen.
Eine besondere Vergütung erfolgt nicht.

Erzeugnisse gleichwertiger Art:
Sind in den einzelnen Positionen Erzeugnisse, Verfahren oder Markennamen benannt, so kann der AN Erzeugnisse in gleichwertiger Art anbieten. Er hat dies unter Angabe aller geforderten Details in den ausgeschriebenen Positionen unter "Angebotenes Fabrikat / Typ" zu benennen.
Werden vom AN keine Fabrikats- und Typangaben benannt, sind die Erzeugnisse gemäß Richtqualität zu erbringen.
Den Nachweis der Gleichwertigkeit obliegt dem Bieter.

*Hinweis: Zweischichtiges Trinkwasserdruckrohr PE100-RC*
gemäß DIN EN 12201 aus PE100-RC, Typ 2 nach PAS 1075, mit höchstem Widerstand gegen langsames Risswachstum, für sandbettlose Verlegung geeignet.

- Prüfung und Baumusterprüfzertifikat nach
  DVGW GW 335-A2 sowie Typ 2 nach PAS 1075.
- Produktnorm DIN 8074 / 8075
- Regelmäßige Chargenprüfung durch Organoleptik gemäß
  Label Q-Plus
- Herstellerbetrieb nach ISO 9001, ISO 14001, ISO 45001
  sowie ISO 50001 zertifiziert

Rohrleitungsverbindungen mittels Heizwendel-Muffen-
bzw. Heizelement-Stumpfschweißung:
- gemäß den Anforderungen der gültigen technischen
  Richtlinien des DVS
- gemäß den aktuellen Technischen Informationen des
  Rohrherstellers

Baustellentransport und -lagerung gemäß:
- den gültigen technischen Richtlinien des KRV e.V.
- den technischen Informationen des Rohrherstellers

Lieferform:
- Rohrsysteme in DN/OD 32 bis 630
- SDR 11 und 17; sonst auf Anfrage
- Bis einschl. DN/OD 63 nur SDR 11
- Stangen á 12 m; sonst auf Anfrage
- Ringbunde á 100 m; sonst auf Anfrage
- Ringbunde DN/OD 32 bis 180
- Ringbunde bis DN/OD 63 und 180 nur SDR 11

Zweischichtiges Mediendruckrohr mit Abmessungen gemäß DIN EN 12201, in schwarz mit coextrudierter, maßlich integrierter Außenschicht aus PE100-RC in königsblau herstellen und liefern;
Rohrverbindungen und Formteile passend zum System, Abrechnung gesondert.

Richtqualität z. B.:Fabrikat Gerodur, RCprotect,
PE100-RC

Angebotenes
Fabrikat:

Typ:
(vom Bieter einzutragen)

**8.1.10 Trinkwasserdruckrohr Ringbund DN/OD 50/63 mm**
wie vor beschrieben, als Ringbund,
innerhalb des offenen Rohrleitungsgrabens,
Außendurchmesser:DN/OD 50/63
Wanddicke: 5,8 mm
SDR:11
Nenndruck: PN 16
Menge: 50,000 m

**8.1.20 Übergangsmuffe mit AG, SDR 11, 63x5,8 mm - R 1 1/2"**
als Elektroschweißfitting aus PE 100, mit Außengewinde aus Messing,
- Gewinde nach DIN EN 10226-1
- Messing UBA-Konform
- ummantelte Heizwendeln
- ein Schweißvorgang
- 4 mm Steckkontakte
- Schweißcode und Rückverfolgungscode (ISO 12176)
- SmartFuse-Kennung
- Schmelzindikatoren
- DVGW-reg.

Größe: 63 x 1 1/2"
Wanddicke: 5,8 mm
Nenndruck: Wasser PN 16
Art.-Nr.:492104063015

Richtqualität z. B.:Plasson, SmartFuse, PE100-RC

Angebotenes
Fabrikat:

Typ:
(vom Bieter einzutragen)
Menge: 1,000 Stk

**8.1.30 Übergangsmuffe mit AG, SDR 11, 63x5,8 mm - R 2"**
wie vor beschrieben, jedoch
Größe: 63 x 2"
Art.-Nr.:492104063020
Menge: 1,000 Stk

**8.1.40 Anschluss herstellen an bestehende Trinkwasserleitung**
*** Pauschalposition
innerhalb des Zählerschachtes mit TW-Druckrohr PE100-RC, einschl. Zubehör,
Leitung Bestand:DN/OD 50/63 mm
Leitung Neu:DN/OD 50/63 mm
komplett in fertiger Arbeit, bestehend aus:
- Orten und Öffnen des Schachtdeckels,
  Tiefe des Zählerschachtes ca. 1,80 m.
- Absturzsicherung im Bereich des geöffneten Schachtes
  für den gesamten Montagezeitraum vorsehen
- Anschluss an vorhandene Leitung bzw. Zählerbügel
  herstellen
- Dichtheitsprüfung mit Protokoll
- Schließen des Zählerschachtes

Die dafür benötigten Massen sind in den jeweiligen LV-Positionen enthalten.
Menge: 1,000 Psch

**8.1.50 Druckprüfung TW-Hausanschlussleitung Vorprüfung**
*** Pauschalposition
Vom Zählerschacht bis zur Hauseinführung ist eine Druckprüfung durchzuführen und das gesamte erdverlegte Rohrnetz mit Wasser gründlich zu durchspülen.

Bei offenem Graben ohne Seitenverfüllung.

Erstellung eines Protokolls.

Die Art der Dichtheitsprüfung ist vorab mit dem Auftraggeber abzustimmen.

Inkl. Liefern und Ableiten des für die Prüfung auf Wasserdichtheit notwendigen Füllstoff.
Menge: 1,000 Psch

**8.1.60 Druckprüfung TW-Hausanschlussleitung Abnahmeprüfung**
*** Pauschalposition
Vom Zählerschacht bis zur Hauseinführung ist eine Druckprüfung durchzuführen und das gesamte erdverlegte Rohrnetz mit Wasser gründlich zu durchspülen.

Erstellung eines Protokolls.

Die Art der Dichtheitsprüfung ist vorab mit dem Auftraggeber abzustimmen.

Inkl. Liefern und Ableiten des für die Prüfung auf Wasserdichtheit notwendigen Füllstoff.
Menge: 1,000 Psch

**8.1.70 Rohrdurchführung DN 50**
für Außenwand, mit DPS,
dicht gegen nichtdrückendes Wasser, gasdicht,
für Bauten mit Dichtungsbahnen, für
1 Medienrohr mit 63 mm Aussendurchmesser,
bestehend aus:
- Curaflex Futterrohr 5000 aus Stahl, galvanisch
  verzinkt, gelbchromatiert und versiegelt
  Futterrohr-ID:125 mm,
  Festflansch-AD:300 mm
  Einzellänge: 350 mm,
- Gestellringe aus Stahl, asymmetrisch profiliert,
  galvanisch verzinkt, gelbchromatiert und versiegelt
- Curaflex Dichtungseinsatz A mit DPS,
  einseitig einfach dichtend, mit Sicherheitsverschluss
- Dichtung: 27 mm, EPDM (Doyma Grip),
  temperaturbeständig von -40 bis +140 Grad C

Medium: Trinkwasser

Richtqualität z. B.:Doyma, Curaflex oder gleichwertig
Kombination 5100

angebotenes Fabrikat '....................................................' bitte angeben
Menge: 1,000 Stk

**8.1.80 Rohrdurchführung DN 100**
wie vor beschrieben, jedoch für
1 Medienrohr mit 110 mm Aussendurchmesser
- Curaflex Futterrohr 5000 aus Stahl
  Futterrohr-ID:200 mm,
  Festflansch-AD:380 mm
  Einzellänge: 350 mm

Medium: Abluft ELT-Räume
Menge: 2,000 Stk

**8.1.90 Rohrdurchführung DN 150**
wie vor beschrieben, jedoch für
1 Medienrohr mit 180 mm Aussendurchmesser
- Curaflex Futterrohr 5000 aus Stahl
  Futterrohr-ID:250 mm,
  Festflansch-AD:430 mm
  Einzellänge: 350 mm

Medium: Geothermie VL/RL
Menge: 2,000 Stk

**8.1.100 Rohrdurchführung DN 200**
wie vor beschrieben, jedoch für
1 Medienrohr mit 200 mm Aussendurchmesser
- Curaflex Futterrohr 5000 aus Stahl
  Futterrohr-ID:300 mm,
  Festflansch-AD:480 mm
  Einzellänge: 350 mm

Medium: Abluft Sicherheitsbeleuchtung
Menge: 2,000 Stk

### Titel 9 Beton- und Stahlbetonarbeiten

*Hinweis: Allgemeine Anmerkungen Beton und Bewehrung*
Das Biegen und Verlegen der Bewehrung hat genau nach Zeichnung zu erfolgen. Die Abstände von der Schalung sind genau einzuhalten, so dass die erforderliche Betondeckung gewährleistet ist.

Während des Betoniervorgangs ist ständig darauf zu achten, dass die Bewehrung nicht verschoben oder durch Betreten, Fahrbrücken, aufstege usw. aus ihrer planmäßigen Lage gebracht wird.

Für alle bewehrten Bauteile wird gerippter Betonstahl B500B mit hoher Duktilität bzw. Listenmatten B500A mit normaler Duktilität verwendet. Die Bewehrung sämtlicher Bauteile ist mit Stabstahl und Listenmatten vorgesehen. Sofern der Auftragnehmer die Bewehrung abweichend von den Bewehrungsplänen des Tragwerksplaners ausführen möchte, sind sämtliche damit verbundenen Aufwendungen (Anpassung der Statischen Berechnung, Bewehrungspläne, Prüfgebühren etc.) vom Auftragnehmer zu erbringen bzw. einzukalkulieren.

Rückbiegebewehrung und Schraubanschlüsse werden nur vergütet, wo diese in der Tragwerksplanung ausgewiesen sind. Leistungen, die sich aus dem Arbeitstakt des AN ergeben, oder eine Vereinfachung der Ausführung darstellen, werden nicht vergütet.

Bauteile dürfen erst nach Abnahme und Freigabe der Bewehrung betoniert werden. Vor dem Betonieren ist die Fachbauleitung zu informieren und der Prüfingenieur zur Überwachung der verlegten Bewehrung rechtzeitig zu bestellen.

Die Abnahme muss spätestens 2 Tage vor dem Betonieren angemeldet werden.

Um Engpässe bei der Lieferung und Verlegung der Bewehrung zu vermeiden und die von der Bauleitung und dem Prüfingenieur eventuell geforderten Zulagen vorrätig zu haben, sind alle gängigen Betonstahldurchmesser in ausreichender Anzahl vorzuhalten. Ablängen und Biegen sind in den Einheitspreisen einzukalkulieren. Die Abrechnung erfolgt nach den Stahllisten.

Das Schneiden von Matten z. B. Aussparungen an Rändern ist in die Preise der Matten einzurechnen und wird nicht gesondert vergütet.

Bei der Begrenzung der Rissbreite für sämtliche Bauteil wurde ein Beton angenommen, dessen Betonzugfestigkeit fct.eff nach 5 Tagen höchstens 75% der max. Zugfestigkeit fctm erreicht. Dies ist bei der Festlegung des Betons und der Bauausführung zu berücksichtigen.

Die Betonstahlmassen in nachfolgenden Positionen, verstehen sich einschließlich liefern, zwischenlagern, schneiden, biegen, verlegen, einschließlich:
- Montagebedarf, Verschnitt, Kofferbügel und Abstandhalter. Unterstützungskörbe werden in gesonderter Position vergütet.

Arbeitsfugen sind mit kraftschlüssiger Verzahnung gemäß DIN EN 1992-1-1/NA, Abs. 6.2.5 auszubilden. Die Anordnung von Arbeitsfugen ist mit dem Tragwerksplaner
abzustimmen. Arbeitsfugen sind vom AN zu planen.

Alternativprodukte, welche von den in den Ausführungs- und Konstruktionsplänen des Tragwerkplaners vorgegebenen Produkten abweichen, dürfen verwendet werden, sofern deren Gleichwertigkeit bzgl. statischer sowie sonstiger bauspezifischer Erfordernisse gewährleistet ist. Die Gewährleistung der Gleichwertigkeit obliegt dem Auftragnehmer. Gegebenenfalls sind vom Auftragnehmer statische Nachweise zu führen und dem Prüfingenieur zur Prüfung vorzulegen.

Wasserundurchlässiger Beton:
Wenn nicht anders beschrieben, ist folgendes zu beachten: wu-Betonbauteile sind in einem Arbeitsgang zu betonieren. Unvermeidliche
Betonfugen sind fachgerecht auszubilden.
Durchdringungen von Außenbauteilen, wie z. B. Bodenabläufe oder Wanddurchdringungen, sind druckwasserdicht auszubilden. Es sind ausschließlich Spezialspanner zu verwenden, die im Beton verbleiben und am Ansatzpunkt gedichtet werden. Die Zusammensetzung der Zuschlagstoffe muss der Sieblinie E entsprechen. Alle zusätzlich erforderlichen Maßnahmen bei der Ausführung sind vom AN eigenverantwortlich zu veranlassen.

Sprießen der Decken:
Zur Abtragung der während des Betonier- und Erhärtungsprozesses auftretenden Lasten der neu herzustellenden Stahlbetondecke ist im darunterliegenden Geschoss eine temporäre Notsprießung herzustellen. Die vorhandene Geschossdecke ist statisch nicht in der Lage, die aus dem Frischbeton, Eigengewicht und Bauzuständen resultierenden Zusatzlasten allein aufzunehmen.

*Hinweis: Allgemeine Anmerkungen Bauausführung*
Alle Betonierfugen sind mit Rippenstreckmetall rüttelsicher abzustellen und sachgerecht nachzubehandeln. Wichtig ist die Beseitigung des Zementfilms:
Dieser muss nach ca. 6 - 8 Stunden, spätestens nach 12 Stunden, z. B. mittels Pressluft oder Hochdruckwasserstrahl abgeblasen werden.
Etwa 16 Stunden vor dem Anbetonieren ist ausreichend zu nässen.

Die der Planung zugrunde gelegten Rissweiten sind in der statischen Berechnung aufgeführt  und werden dem AN mitgeteilt. Sie sind mit den Vorgaben der Bewehrung, der Betontechnologie, der Nachbehandlung und der Bauausführung auf verschieden definierte mittlere Rissweiten eingegrenzt.

Größere Rissweiten lassen auf Ausführungsmängel schließen und sind daher vom AN auf eigene Kosten zu verpressen. Rissweiten größer 0,30 mm sind daher vom AN mittels PUR-Harz-Injektion zu schließen.

Da jede Arbeitsfuge eine mögliche Schwachstelle darstellt, ist deren Anzahl nach Maßgabe der max. möglichen Betonierleistung zu minimieren. Bewehrungstöße an Betonierfugen in solchen Bereichen sind mit voller Übergreifungslänge gem DIN EN 1992-1-1 auszuführen.

*Hinweis: Allgemeine Anmerkungen Nachbehandlung*
Alle Maßnahmen sind insbesondere gem. DIN 1045-3; DIN EU 206-1 und DIN 1045-2 durchzuführen und in die Einheitspreise einzukalkulieren. Die Frischbetontemperatur ist bei dicken Bauteilen möglichst niedrig zu halten.

Als Mindestnachbehandlungsdauer der einzelnen Bauwerksabschnitte sind die Werte aus DIN 1045-3 Tabelle 2 einzuhalten. Alternativ zugelassen sind andere Aufwendungen, wie verlängerte Ausschalfristen
usw.: diese sind Nebenleistungen und bei den entsprechenden Einheitspreisen einzurechnen.

Wird der Beton vor frühzeitiger Austrocknung und Abkühlung durch verdunstungsbehindernde Folienabdeckung und wärmedämmende Maßnahmen geschützt, um Wärmespannungen so gering wie möglich zu halten, dann sind entsprechende dampfdichte Folien, gegen Durchzug abgedichtete Isoliermatten bzw. evtl. erwärmtes Wasser zu verwenden, um den Beton zusätzlich feucht zu halten. Sofern während oder nach dem Betoniervorgang Zementschleim austritt, sind betroffene Bauteile sofort mit Wasser abzuspülen. Sofern darunter liegende Bauteile z.B. für weitere Arbeiten trocknen müssen, ist das Wasser entsprechend abzuleiten.

*Hinweis: Allgemeine Anmerkungen Ausschalfristen*
Ausschalfristen, Hilfsstützen, Zeitpunkt der Belastung der Decken und Wände

 Vgl. hierzu DIN EN 13670:2011-03
Ausschalen (Anhaltswerte):

 CEM I T = 20°C : 10 Tg.
(Niedrige Wärmetönung) T = 12°C : 17 Tg.
 T > 5°C : 28 Tg.
 T < 5°C : Nicht anrechnen

In der kalten Jahreszeit (T < +10°C) sind die Ausschalfristen durch Erhärtungsprüfungen zu überprüfen (4 Probewürfel/Decke).

Hilfsstützen
Abstand </= 4 m und Vorhalten, bis Decke darüber vollständig erhärtet. Wandartige Träger und die angrenzenden Deckenbereiche sind bis zur vollständigen Erhärtung aller darüberliegenden, mitwirkenden Decken direkt unterstützt zu lassen. Die Sprieße müssen Bestandteil der Schalung sein (Systemschalung), Umsprießungen müssen vermieden werden.

*Hinweis: Ausführungspläne des Tragwerkplaners*
Die durch den Tragwerksplaner erstellten Ausführungspläne werden in digitaler Form als PDF-Dateien dem Auftragnehmer zu Verfügung gestellt ggf. über den Projektraum.  Vervielfältigungen sind durch den Auftragnehmer ohne gesonderte Vergütung einzukalkulieren.

*Hinweis: Sichtbeton/ sichtbarer Beton*
Sichtbetonklassen entsprechend dem Merkblatt Sichtbeton, Deutscher Beton- und Bautechnik-Verein
e.V. und Bundesverband der Deutschen Zementindustrie e.V. in der aktuellen Fassung.

*Hinweis: Einsatz von Recyclingbeton (RC-Beton)*
Gem. Beschrieb der Einzelpostionen ist z.B. für die Bodenplatte, Decken, Wände, Brüstungen und Unterzüge für die Ausführung in RC- Beton (Beton mit ca. 25% Zuschlag aus RC-Material, Typ 1, mind. 90% Gewichtsanteil Betonprodukte) gefordert.
Hintergrund ist die Zertifizierung bzw. Förderung nach NBBW.
Ausschließlich in begründeten Fällen darf von dieser Forderung abgewichen werden- z.B.:
-regional, nachweislich kein RC-Zuschlag, verfügbar.
-kein Angebot seitens aller umliegenden Betonwerke vorhanden (im Radius von ca. 40km zur Baustelle)

Nachweis sind zwingend schriftlich einzureichen. Freigabe erfolgt schriftlich durch die örtliche Bauleitung

*Hinweis: Anforderung an Schalöle (NBBW)*
Anforderung an Schalöle
NBBW V2021 NAKR09 Tabelle 1
Zeile 3
Baustoffart: Betontrennmittel
Anwendung: Schalöle und Trennmittel zum Betonieren
Anforderung: GISCODE BTM 10, lösemittelfrei

#### Untertitel 9.1 Fundamente und Pfahlkopfbalken

*Hinweis: Entsorgung bauseitiges Abbruchmaterial Pfahlköpfe*

**9.1.10 Abtransport und Entsorgung von bauseitiges Abbruchmaterial Pfahlköpfe**
Laden, abtransportieren und Entsorgen der bauseitig gekappten Pfahlköpfe.
Das Betonabbruchmaterial ist mittels z.B. Hochbaukran, Bagger, Radlader, bzw. nach Wahl AN, aufzunehmen und abzutransportieren.
Insgesamt sind gem. Pfahlplan rd. 163 Pfahlköpfe anzufahren.
Durchschnittlich ist je Pfahl mit rd. 0,7to Kappgut zu rechnen.
Inkl. Entsorgungskosten,
Menge: 115,000 t

*Hinweis: Pfahlköpfe und Pfahkopfbalken*

**9.1.20 Ausrichten und Ablängen der Pfahlbewehrung**
Ausrichten und Ablängen der Pfahlbewehrung zur Einbindung in die Pfahlköpfe/ Pfahlkopfbalken
Menge: 163,000 St

**9.1.30 Ortbeton Sauberkeitschicht Pfahlköpfe und Pfahkopfbalken, C12/15, X0; C12/15, X0 RC-Beton, d= 5cm**
Sauberkeitsschicht als Magerbetonschicht C 12/15, X0;  C12/15, X0 RC-Beton
gem. Vorbeschrieb ist RC-Beton zu verwenden (Beton mit ca. 25% Zuschlag aus RC-Material, Typ 1, mind. 90% Gewichtsanteil Betonprodukte)
Ist nachweislich kein RC-Beton verfügbar erfolgt die Ausführung mit den klassischen Zuschlagsstoffen.
h = ca. 5cm unter den Pfahlköpfen und Pfahkopfbalken
Liefern und auf der höhengerecht ausgehobenen Sohle einbauen.

Gesamtgrundfläche ca. 400 m²
Menge: 20,000 m3

**9.1.40 Ortbeton Einzelpfahlkopf ca. 90x90x60cm; C30/37, XC2, XF1, XA1, WF**
Herstellung von Einzelpfahlköpfen ca. 90x90x60cm, vgl. Schalplan. Oberseite geraut für den kraftschlüssigen Verbund mit der Bodenplatte
Randabschalung und Bewehrung wird gesondert vergütet.

ca. 28 St.

Betongüte C30/37
Expositionsklasse XC2, XF1, XA1, WF
Menge: 14,000 m3

**9.1.50 Ortbeton Doppelpfahlkopf ca. 2,50x90x80cm; C30/37, XC2, XF1, XA1, WF**
Herstellung von Doppelpfahlköpfen ca. 250x90x80cm, vgl. Schalplan. Oberseite geraut für den kraftschlüssigen Verbund mit der Bodenplatte
Randabschalung und Bewehrung wird gesondert vergütet.

ca. 12 Stück

Betongüte C30/37
Expositionsklasse XC2, XF1, XA1, WF
Menge: 22,000 m3

**9.1.60 Ortbeton Doppelpfahlkopf ca. 2,95x90x80cm; C30/37, XC2, XF1, XA1, WF**
Herstellung von Doppelpfahlköpfen ca. 295x90x80cm, vgl. Schalplan. Oberseite geraut für den kraftschlüssigen Verbund mit der Bodenplatte
Randabschalung und Bewehrung wird gesondert vergütet.

ca. 2 Stück

Betongüte C30/37
Expositionsklasse XC2, XF1, XA1, WF
Menge: 4,000 m3

**9.1.70 Ortbeton Pfahlkopfbalken 40x60cm; C30/37, XC2, XF1, XA1, WF**
Herstellung von Pfahlkopfbalken im Querschnitt ca. 40x60cm, vgl. Schalplan. Oberseite geraut für den kraftschlüssigen Verbund mit der Bodenplatte
Randabschalung und Bewehrung wird gesondert vergütet.

ca. 190lfm inkl aller Einzellängen

Betongüte C30/37
Expositionsklasse XC2, XF1, XA1, WF
Menge: 46,000 m3

**9.1.80 Ortbeton Pfahlkopfbalken 90x60cm; C30/37, XC2, XF1, XA1, WF**
Herstellung von Pfahlkopfbalken im Querschnitt ca. 90x60cm, vgl. Schalplan. Oberseite geraut für den kraftschlüssigen Verbund mit der Bodenplatte
Randabschalung und Bewehrung wird gesondert vergütet.

ca. 295 lfm inkl aller Einzellängen

Betongüte C30/37
Expositionsklasse XC2, XF1, XA1, WF
Menge: 160,000 m3

**9.1.90 Oberseite Pfahlköpfe und Pfahkopfbalken, Gefälle und glätten**
Neigen und glätten der, über die Bodenplatte überstehenden, Flächen von Pfahlkopfbalken und Pfahlköpfen, für die Aufbringung von Wärmedämmung
Streifenförming ca. 30cm, ca. 100lfm (inkl. aller Einzellängen von Pfahlkopfbalken und Pfahlköpfen)
Gefälleausbildung ca. 3% weg vom Gebäude.
Menge: 30,000 m2

*Hinweis: Fundamentplatten*

**9.1.100 Ortbeton des Fundament Stützwand, C30/37, XC2, XF1, XA1, WF, d= 35cm**
Herstellung von Plattenfundamenten in allen Abmessungen, vgl. Schalplan. Ober- und Unterseite eben oder flach geneigt.
Randabschalung und Bewehrung wird gesondert vergütet.

Betongüte C30/37
Expositionsklasse XC2, XF1, XA1, WF

Einbauort: Stützwand Achse D
Menge: 5,500 m3

*Hinweis: Schalung*

**9.1.110 Schalung Einzel- und Doppelpfahlkopf**
Schalung der vorhergehend beschriebenen Einzel- und Doppelpfahl, alle Einzelabmessungen, Abrechnung über alle Seitenflächen, die Anschlussbereiche zu den Pfahkopfbalken werden übermessen.

Schalung nach Wahl AN

ca. 42 Pfahlköpfe
Menge: 60,000 m2

**9.1.120 Schalung Pfahlkopfbalken**
Schalung der vorhergehend beschriebenen Fundamentplatte

Schalung nach Wahl AN

ca. 20 lfm, h=ca. 35cm

Schalung der vorhergehend beschriebenen Pfahlkopfbalken, alle Einzellängen, alle Querschnitte. Abrechnung über die beiden Längsseitenflächen.

Schalung nach Wahl AN

ca. 485 lfm
Menge: 760,000 m2

**9.1.130 Schalung Fundamentplatte**
Schalung der vorhergehend beschriebenen Fundamentplatte

Schalung nach Wahl AN

ca. 20 lfm, h=ca. 35cm
Menge: 7,000 m2

*Hinweis: Dämmarbeiten*

*Hinweis: Anforderungen an Dämmstoffkleber (NBBW)*
Anforderungen an Dämmstoffkleber
NBBW V2021 NAKR09 Tabelle 1
Zeile 4
Baustoffart: Bitumenvoranstriche und Bitumendickbeschichtungen
Anwendung: Abdichtungen im Außen- und Innenbereich
Anforderung: Giscode BBP 10
oder
Zeile 8
Baustoffart: Dispersions- und PU-Klebstoffe
Anwendung: Verklebung von geschäumten Dämmstoffen im Außenbereich
Anforderung: VOC ≤ 40 g/l oder Giscode PU40

**9.1.140 Perimeterdämmung an Pfahlkopf/ Pfahlkopfbalken, vertikal XPS 180mm**
Perimeterdämmung aus extrudiertem Polystyrol ohne klimaschädigende Treibgase an Fundamentflanken wie folgt herstellen:

Perimeterdämmung mit umlaufend mit Stufenfalz, nach DIN EN 13 164. Normalentflammbar, Euroklasse E
nach DIN EN 13 501; Anwendungsgebiet PW nach DIN 4108-10;
mit bauaufsichtlicher Zulassung für Einsatz im Grundwasserbereich, Bemessungswert der Wärmeleitfähigkeit für Anwendungen
nach DIN 4108:
Lambda = 0,036 W/(m*K)
Dicke: 180mm

liefern und auf die vertikalen Seitenfläche von Pfahlkopfbalken, Pfahlköpfen und Bodenplatten nach Herstellervorschrift verkleben. Abwicklung und Geometrie lt. Planeintrag. Inkl. sämtlicher Zuschnitt und Anpassarbeiten.

Fabrikat: Styrodur 3000 SQ od. glw.

Einbauort: Streifen-, Punkt, und Plattenfundamente lt. Planeintrag

angebotenes Fabrikat '....................................................' bitte angeben
Menge: 300,000 m2

**9.1.150 Anpassarbeiten Flächenversatz Pfahlkopf/ Pfahlkopfbalken, vertikal**
Herstellung der vorhergehend beschriebenen Wärmedämmung im bereich der Flächenversätze zwischen den vertikalen Aussenkanten von Pfahlkopf und Pfahlkopfbalken.
z.B. in den Achsen 8/ A-H, 1/ A-H, I/ 1-4 sowie in den Achsen C-D/ 3-6.

Abrechnung je Flächenversatz. In der Pos. ist nur der Mehraufwand gegegenüber der flächigen Verlegung zu kalkulieren. Der Dämmstoff wird über die vorhergehenden Pos. aufgemessen und abgerechnet.

ca. 62 Stück
Menge: 62,000 St

**9.1.160 Perimeterdämmung an Pfahlkopf/ Pfahlkopfbalken, horizontal, XPS 180mm**
Perimeterdämmung aus extrudiertem Polystyrol ohne klimaschädigende Treibgase an Fundamentflanken wie folgt herstellen:

Perimeterdämmung mit umlaufend mit Stufenfalz, nach DIN EN 13 164. Normalentflammbar, Euroklasse E
nach DIN EN 13 501; Anwendungsgebiet PW nach DIN 4108-10;
mit bauaufsichtlicher Zulassung für Einsatz im Grundwasserbereich, Bemessungswert der Wärmeleitfähigkeit für Anwendungen
nach DIN 4108:
Lambda = 0,036 W/(m*K)
Dicke: 180mm

liefern und auf die horizontalen bzw. 3% geneigten, über die Bodenplatte überstehende, Flächen von Pfahlkopfbalken und Pfahlköpfen nach Herstellervorschrift,  verkleben. Abwicklung und Geometrie lt. Planeintrag. Inkl. sämtlicher Zuschnitt und Anpassarbeiten.

Breite der Überstände ca. 30cm, ca. 100lfm

Fabrikat: Styrodur 3000 SQ od. glw.

Einbauort: Streifen-, Punkt, und Plattenfundamente lt. Planeintrag

angebotenes FAbrikat '....................................................' bitte angeben
Menge: 30,000 m2

**9.1.170 Anpassarbeiten Flächenversatz Pfahlkopf, horizontal**
Herstellung der vorhergehend beschriebenen Wärmedämmung im bereich der Flächenversätze zwischen den vertikalen Aussenkanten von Pfahlkopf und Pfahlkopfbalken.
z.B. in den Achsen 8/ A-H, 1/ A-H, I/ 1-4 sowie in den Achsen C-D/ 3-6.

Abrechnung je Pfahlkopf. In der Pos. ist nur der Mehraufwand gegegenüber der flächigen Verlegung zu kalkulieren. Der Dämmstoff wird über die vorhergehenden Pos. aufgemessen und abgerechnet.

ca. 30 Stück
Menge: 26,000 St

**9.1.180 Drainagebahn Pfahlkopf/ Pfahlkopfbalken**
Liefern und Einbauen von
20 mm Drainagebahn, z.B. Enkadrain Delta MS o.glw
Höhe: ca, 1,20, ca. 200lfm, Einbau im Bereich gedämmter Bauteile
angebotenes Fabrikat '....................................................' bitte angeben
Menge: 240,000 m2

#### Untertitel 9.2 Bodenplatten/ Gründungsplatten

*Hinweis: Aufbau unter Bodenplatte*

**9.2.10 Nachverdichten bauseitige Tragschicht**
Nach Teilaushub, einebnen und nachverdichten des bauseitig vorh. Tragschichtmaterials.
Darauf erfolgt der weitere Aufbau der Sohlfilterschicht bis zur Gesamtstärke von mind. d=20cm.
Menge: 2500,000 m2

**9.2.20 Sohlfilterschicht bis OK Bodenplatte**
Liefern, Einbauen, und Verdichten gemäß Angaben des geologischen Gutachtens.
Schotterschicht 2/45 mm
Stärke ca. 10-20cm
Fläche ca. 2.300m²
Großteils wird der Gesamtquerschnitt zusammen mit der verbliebenen bauseitigen Tragschicht erreicht.

Ein Gefälle bis 3% ist einzukalkulieren und wird nicht gesondert vergütet.
Menge: 465,000 m3

**9.2.30 Ortbeton Sauberkeitschicht Boden- und Gründungsplatten, C12/15, X0; C12/15, X0 RC-Beton, d= 5cm**
Sauberkeitsschicht als Magerbetonschicht C 12/15, X0;  C12/15, X0 RC-Beton
gem. Vorbeschrieb ist RC-Beton zu verwenden (Beton mit ca. 25% Zuschlag aus RC-Material, Typ 1, mind. 90% Gewichtsanteil Betonprodukte)
Ist nachweislich kein RC-Beton verfügbar erfolgt die Ausführung mit den klassischen Zuschlagsstoffen.
h = ca. 5cm unter Bodenplatten bzw. Gründungsplatte Lichthof
Liefern und auf der höhengerecht ausgehobenen Sohle bzw. hergestellten Sohlfilterschicht, einbauen.

Gesamtgrundfläche ca. 2.500 m²
Menge: 125,000 m3

**9.2.40 Trennlage PE-Folie, t = 0,4mm**
Trennlage zwischen Bodenplatte und Sauberkeitsschicht. PE-Folie t= 0,4mm, 2-lagig verlegt ist einzukakulieren. Stöße 20cm überlappend. Abrechnung erfolgt nach abgedeckter Fläche.
Liefern und verlegen.
Menge: 2550,000 m2

**9.2.50 Perimeterdämmung unter Bodenplatte, XPS 100mm**
Perimeter-Dämmung aus extrudiertem Polystyrol ohne klimaschädigende Treibgase unter der Bodenplatte von gedämmten Gebäudebereichen wiefolgt herstellen:
Perimeterdämmung umlaufend mit Stufenfalz,  DIN EN 13164;
DIBt-Zulassung Normalentflammbar, Euroklasse E nach DIN EN 13501
Anwendungsgebiet PB nach DIN 4108-10:

d= 100mm

Bemessungswert der Wärmeleitfähigkeit für Anwendungen
nach DIN 4108:
Lambda = 0,036 W/(m*K)

liefern und einlagig(gemäß Zulassung
Z-23.34-1325) im Verband lose auf der Sauberkeitsschicht verlegen und gegen seitliches Verschieben sichern.
Inklusive sämtlicher Anpass- und Zuschnittarbeiten.

Fabrikat: Styrodur 3000 CS od. glw.
Einbauort: Bodenplatte

angebotenes Fabrikat '....................................................' bitte angeben
Menge: 2250,000 m2

*Hinweis: Ortbeton der Bodenplatte*

**9.2.60 Ortbeton der Bodenplatte, d= 35cm, C30/37 XC2, WF; C30/37 XC2, WF RC-Beton**
Ortbeton der Bodenplatte C30/37 XC2, WF; C30/37 XC2, WF RC-Beton
gem. Vorbeschrieb ist RC-Beton zu verwenden (Beton mit ca. 25% Zuschlag aus RC-Material, Typ 1, mind. 90% Gewichtsanteil Betonprodukte)
Ist nachweislich kein RC-Beton verfügbar erfolgt die Ausführung mit den klassischen Zuschlagsstoffen.

d= ca. 35cm

OK + UK Im Gefälle bis zu 3%. Oberflächenbeschichtung nach DAfStb-Heft 600 bauseits.
Einschließlich aller Aufwendungen für Schwind- und Arbeitsfugen. Randabschalung und Bewehrung wird gesondert vergütet.

ca. 2.500m²
Menge: 875,000 m3

**9.2.70 Ortbeton der Bodenplatte WU-Beton, d= 35cm, C30/37, XC2, XA1, WF**
Bodenplatte im tieferliegenden Technikbereich sowie die Aufzugsunterfahrten aus wasserundurchlässigem Beton,

Betongüte: C30/37 WU
Expositionsklasse: XC2, XA1, WF
d= ca. 35cm

Bemessungswasserstände nach Angaben geologisches
Baugrundgutachren
Fugenplanung und Betonierabschnitte erfolgt ggf. durch AN.
Dies ist einzukalkulieren
und wird nicht gesondert vergütet.

OK + UK Im Gefälle bis zu 3%. Oberflächenbeschichtung nach DAfStb-Heft 600 bauseits.
Einschließlich aller Aufwendungen für Schwind- und Arbeitsfugen. Randabschalung und Bewehrung wird gesondert vergütet.

ca. 175m²
Menge: 62,000 m3

**9.2.80 Ortbeton der Bodenplatte (Gründungsplatte) Lichthof d= 35cm, C30/37 XC2, XF1, WF**
Ortbeton der Bodenplatte Lichthof

Betongüte: C30/37
Expositionsklasse: XC2, XF1, WF
d= ca. 35cm

OK + UK Im Gefälle bis zu 3%. Oberflächenbeschichtung nach DAfStb-Heft 600 bauseits.
Einschließlich aller Aufwendungen für Schwind- und Arbeitsfugen. Randabschalung und Bewehrung wird gesondert vergütet.
ca. 75m²
Menge: 28,000 m3

**9.2.90 Ortbeton Aufzugsunterfahrt**
*** Pauschalposition
Schachtplatte d= 25cm-30cm inkl. Schachtwände d= 25-30cm aus Ortbeton

Betongüte Schachtplatten:C35/45 WU
Expositionsklasse: XC2, WF

Betongüte Schachtwände:C35/45 WU
Expositionsklasse: XC3, XF1, WF

Oberfläche waagrecht.
Einschließlich aller Aufwendungen für Schwind- und Arbeitsfugen.
Inklusive der Randabschalung. Bewehrung wird gesondert vergütet.
Beton wird über die entsp. Pos. für Bodenplatten bzw. Wände abgerechnet
Menge: 1,000 psch

**9.2.100 Höhenversatz in der Bodenplatte TG**
Herstellen des Höhenversatzes am Übergang zum tieferliegenden Technikbereich.
Abrechnung nach lfm Versatz.

Höhenversatz ca. 36cm
Menge: 26,000 m

*Hinweis: Randabschalung Bodenplatte*

**9.2.110 Randschalung Bodenplatten**
Schalung der senkrechten Flächen der Bodenplatten h= ca. 0,35cm herstellen, vorhalten und beseitigen.
Schalung glatt für Beton. Ohne Sichtqualität. Flächen gerichtet für die Aufbringung von Wärmedämmung. Ein flächenbündiger Übergang zu den Pfahlkopfbalken und Pfahlköpfen ist sicherzustellen

Gesamt ca. 350lfm
Menge: 120,000 m2

#### Untertitel 9.3 Wände

**9.3.10 Mehraufwendung Bauart Brandwand, Wandstärke d= 25cm**
Gem. Anfoderung Brandschutzkonzept (lt. Anlage) sind die Treppenhauswände in "Bauart einer Brandwand" herzustellen.
Hierfür sind zusätzliche Massnahmen für dei Herstellung und dem Verschluss der Spannstellen vorzusehen.
Es dürfen keine brennbaren Stoffe eingesetzt werden.
Es sind daher Faserzementspannstellen zu verwenden.
Die Spannstellen sind im Nachgang, hohlraumfrei, mit Brandschutzmörtel zu verpressen.
Abrechnung m² fertiger Wand (einseitige Ansichtsfläche)
Menge: 1760,000 m²

**9.3.20 Ortbeton der Außenwände d=35cm C30/37, XC2, WF; C30/37, XC2, WF RC-Beton**
Außenwände d= ca. 35cm, Ortbeton im erdberührten Bereich des Hangeschoss (HG)
Betongüte C30/37,
Expositionsklasse XC2, WF
gem. Vorbeschrieb ist RC-Beton zu verwenden (Beton mit ca. 25% Zuschlag aus RC-Material, Typ 1, mind. 90% Gewichtsanteil Betonprodukte)
Ist nachweislich kein RC-Beton verfügbar erfolgt die Ausführung mit den klassischen Zuschlagsstoffen.

Wandhöhe bis ca.3,7m.

Fugenplanung und Betonierabschnitte erfolgt durch AN. Dies ist einzukalkulieren und wird nicht gesondert vergütet.

Schalung und Bewehrung wird gesondert vergütet.
Menge: 36,000 m3

**9.3.30 Ortbeton der Außenwände d=30cm C30/37, XC2, WF; C30/37, XC2, WF RC-Beton**
Außenwände d= ca. 30cm, Ortbeton im erdberührten Bereich des Hangeschoss (HG)
Betongüte C30/37,
Expositionsklasse XC2, WF
gem. Vorbeschrieb ist RC-Beton zu verwenden (Beton mit ca. 25% Zuschlag aus RC-Material, Typ 1, mind. 90% Gewichtsanteil Betonprodukte)
Ist nachweislich kein RC-Beton verfügbar erfolgt die Ausführung mit den klassischen Zuschlagsstoffen.

Wandhöhe bis ca.3,7m.

Fugenplanung und Betonierabschnitte erfolgt durch AN. Dies ist einzukalkulieren und wird nicht gesondert vergütet.

Schalung und Bewehrung wird gesondert vergütet.
Menge: 32,000 m3

**9.3.40 Ortbeton der Außenwände d=30cm C30/37, XC1, WO; C30/37, XC1, WO RC-Beton**
Außenwände d= ca. 30cm, Ortbeton
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 75,000 m3

**9.3.50 Ortbeton der Außenwände d=30cm C30/37, XC1, WO; C30/37, XC1, WO RC-Beton**
Außenwände d= ca. 30cm, Ortbeton EG

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 5,000 m3

**9.3.60 Ortbeton der Außenwände d=25cm C30/37, XC1, WO; C30/37, XC1, WO RC-Beton**
Außenwände d= ca. 25cm, Ortbeton
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 66,000 m3

**9.3.70 Ortbeton der Innenwände d=20cm C30/37, XC1, WO; C30/37, XC1, WO RC-Beton**
Innenwände d= ca. 20cm, Ortbeton
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 43,000 m3

**9.3.80 Ortbeton der Innenwände d=25cm C30/37, XC1, WO; C30/37, XC1, WO RC-Beton**
Innen d= ca. 25cm, Ortbeton
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 840,000 m3

**9.3.90 Ortbeton der Innenwände d=30cm C30/37, XC1, WO; C30/37, XC1, WO RC-Beton**
Innenwände d= ca. 30cm, Ortbeton
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 78,000 m3

**9.3.100 Ortbeton der Innenwände d=20cm, nichttragend, C30/37, XC1, WO; C30/37, XC1, WO RC- Beton**
Innenwände d= ca. 20cm, Ortbeton, nichttragend
Hangeschoss - OG2

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 22,000 m3

**9.3.110 Deckenanschluss nichttragende Wände d=30 cm**
Brandschutztechnischer F-90 Verschluss von Anschlussfugen zwischen Decke und Oberkante nichtragender Wand
mit bauaufsichtlich zugelassenener Mineralwolledämmschicht,
Baustoffklasse A, Schmelzpunkt ≥ 1000°C, Rohdichte ≥ 30 kg/m³
Fugenbreite ca. 20mm
Wandbreite 30cm
Menge: 4,500 m

**9.3.120 Deckenanschluss nichttragende Wände d=20 cm**
wie vor jedoch Wandbreite 20cm
Menge: 27,000 m

**9.3.130 Oberes Wandende als Auflager für Stufenanlage**
Herstellen eines sauberen oberen Wandendes in exakter Höhenlage, als Auflager für die Läufe der Stufenanlage im HG, Bereich Achse 3-6/ G-H.
Hierzu die folgenden Einzelleistungen:
Einmessen der exakten erf. Höhe in der Schalung. Absoulut waagerechter Einbau (in die Schalung) einer Holzleiste auf beiden Wandseiten. Abziehen und glätten des oberen Wandendes.
Auf das Wandende werden gem. sep. Pos. Elastomerlager und darauf die Treppenläufe und Sitzstufenelemente aufgelegt.
Menge: 15,500 m

**9.3.140 Arbeitsfuge Wände im Bereich Luftraum und TRH**
Die zum Luftraum und zu den TRH orientierten Wände sind wie folgt herzustellen- Ansichtig (von Luftraum und TRH) ist nur eine horizontal umlaufende Betonierfuge auf Höhe OK Decke gewünscht :
-Einschalen und Betonage der Wände bis auf Höhe OK Decke. Es ist keine Fuge auf Höhe UK Decke gewünscht. Es ist keine sichtbare Deckenstirn gewünscht.
-exakte Herstellung der Deckenoberkante für eine fluchtgerechte umlaufende Abbeitsfuge zur aufbetonierten Wand des nächsten Geschoss.
-Anschluss der Decke mittels Bewehrungsanschlüssen gem. sep. Pos.
-Aufbetonieren der Wände des nächsten Geschosses
Es wird keine Randabschalung für die Decke vergütet-Betonage erfolgt gegen die Wände.
Abrechnung je lfm Arbeitsfuge Decke- Wand
Menge: 240,000 lfm

**9.3.150 Herstellung Aufzugschacht**
*** Pauschalposition
In  der Pos. sind sämtliche Mehraufwendungen für die Herstellung der gebäudehohen Aufzugschachtwände zu kalkulieren.
Hierzu gehören insbesondere Arbeitsbühnen, Unterrüstungen, Abspriessungen der Schalung.
Bauseits werden, z.B. zur Aufzugsmontage keine Schachtbühnen benötigt.
Menge: 1,000 psch

**9.3.160 Herstellung Wände TRH**
*** Pauschalposition
In  der Pos. sind sämtliche Mehraufwendungen für die Herstellung der gebäudehohen TRH-Wände zu kalkulieren.
Hierzu gehören insbesondere Arbeitsbühnen, Unterrüstungen, Abspriessungen der Schalung, etc.
Abrechnung je TRH
Menge: 4,000 psch

*Hinweis: Hinweis wandartige Träger*
Im Gebäude sind bereichsweise Wände als wandartige Träger ausgebildet. Diese sind im Regelfall mindestens bis zur 28d-Festigkeit der angrenzenden oberen Decke zu unterstützen.  Die Planung und statische Nachweise der Hilfsabstützungen sind vom AN auf Grundlage der in den folgenden Positionen zusammengestellten Lastangaben zu erbringen. Die Lastangaben berücksichtigen das Frischbetongewicht (γB = 26 kN/m3) und eine Ersatzlast aus Arbeitsbetrieb gem. DIN 4421 (q = 1,5 kN/m2). Eigenlasten der Schal- und Rüstkonstruktionen sind in den Lastangaben nicht enthalten. Diese sind vom AN im Rahmen der Planung der Hilfsunterstützungen zusätzlich zu berücksichtigen.
vgl. die entsprechenden Einzelpositionen

**9.3.170 Ortbeton der Innenwände d=25cm; wandartiger Träger C30/37, XC1, WO; C30/37, XC1, WO RC-Beton**
Außenwände d= ca. 25cm, Ortbeton
Erdgeschoss

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 10,000 m3

**9.3.180 Ortbeton der Innenwände d=30cm wandartiger Träger C30/37, XC1, WO; C30/37, XC1, WO RC-Beton**
Außenwände d= ca. 25cm, Ortbeton
Erdgeschoss

Betongüte C30/37,
Expositionsklasse XC1, WO
gem. Vorbeschrieb ist RC-Beton zu verwenden (Beton mit ca. 25% Zuschlag aus RC-Material, Typ 1, mind. 90% Gewichtsanteil Betonprodukte)
Ist nachweislich kein RC-Beton verfügbar erfolgt die Ausführung mit den klassischen Zuschlagsstoffen.

Wandhöhe bis ca.3,7m.

Fugenplanung und Betonierabschnitte erfolgt durch AN. Dies ist einzukalkulieren und wird nicht gesondert vergütet.

Schalung und Bewehrung wird gesondert vergütet.
Menge: 11,000 m3

*Hinweis: Verlängerte Unterrüstung wandartiger Träger > 28Tage*
Abrechnung nach Wandlänge

**9.3.190 Unterrüstung Wandartiger Träger in Achse E/3-6**
Zulage zur Unterstützung von Wandartigen Trägern für die
Vorhaltung der Sprießung bis zum Erhärten der Attika
Im Bereich des Wandartigen Trägers in Achse E/3-6 sind die Sprieße im
Hanggeschoss bis zum Erhärten der Attika über dem 2. Obergeschoss
vorzuhalten, Unterstützungslast ca. 35 kN/m, Unterstützungshöhe ca.
3,05 m
Menge: 20,000 m

**9.3.200 Unterrüstung Wandartiger Träger in Achse H/2‘-6‘**
Zulage zur Unterstützung von Wandartigen Trägern für die
Vorhaltung der Sprießung bis zum Erhärten der Dachdecke
Im Bereich des Wandartigen Trägers in Achse H/2‘-6‘ sind die Sprieße im
Erdgeschoss bis zum Erhärten der Decke über dem 2. Obergeschoss
vorzuhalten, Unterstützungslast ca. 30 kN/m, Unterstützungshöhe ca.
3,70 m
Menge: 22,000 m

*Hinweis: Stützwände*

**9.3.210 Ortbeton der Stützwand in Achse G, d=35cm, C35/45 XC4, XD1, XF2, WF**
Außenwände d= ca. 35cm, Ortbeton
Umfassungswände Lichthof (HG)

Betongüte C35/45
Expositionsklasse XC4, XD1, XF2, WF

Wandhöhe bis ca. 4,3m

Fugenplanung und Betonierabschnitte erfolgt durch AN. Dies ist einzukalkulieren und wird nicht gesondert vergütet.

Schalung und Bewehrung wird gesondert vergütet.
Menge: 9,000 m3

**9.3.220 Ortbeton der Aussenwände Lichthof d=35cm, C35/45 XC4, XD1, XF2, WF**
Außenwände d= ca. 35cm, Ortbeton
Umfassungswände Lichthof (HG)

Betongüte C35/45
Expositionsklasse XC4, XD1, XF2, WF

Wandhöhe bis ca. 4,3m

Fugenplanung und Betonierabschnitte erfolgt durch AN. Dies ist einzukalkulieren und wird nicht gesondert vergütet.

Schalung und Bewehrung wird gesondert vergütet.
Menge: 41,000 m3

*Hinweis: Wandschalung Innen- und Aussenwände*
Schalung Innen- und Aussenwände

**9.3.230 Schalung für Innen-und Aussenwände SB 2**
Schalung glatt für Stahlbetonwände mit sichtbar
bleibender Oberfläche aus nicht saugenden
Schalungsplatten mir regelmäßigen Stößen herstellen,
vorhalten, einbauen und beseitigen. Die Betonflächen
sind zu entgraten.

Sichtbetonschalung SB 2
Höhe bis ca. 3,70m

Sichtschalung mit gleichbleibender Qualität.

Abrechnung nach beidseitiger Wandansichtsfläche
Menge: 9750,000 m2

**9.3.240 Leibungsschalung Fenster- und Türöffnungen**
Leibungsschalung zur Herstellung von Tür- und
Fensteröffnungen in vor beschriebenen STB-Wänden.

Wandstärke: ca. 20 bis 35 cm
Sichtbetonschalung SB 2
Menge: 180,000 m2

*Hinweis: Abdichtungs- und Dämmarbeiten Wände*

*Hinweis: Anforderungen an Dämmstoffkleber/ Bitumenvoranstriche und Bitumendickbeschichtungen*
Anforderungen an Dämmstoffkleber
NBBW V2021 NAKR09 Tabelle 1

Zeile 4
Baustoffart: Bitumenvoranstriche und Bitumendickbeschichtungen
Anwendung: Abdichtungen im Außen- und Innenbereich
Anforderung: Giscode BBP 10

**9.3.250 Abdichtung gegen nicht drückendes Wasser, d=mind. 3mm**
Liefern und aufbringen einer Abdichtung nach DIN
18195-4 gegen nicht drückendes Wasser, d=mind. 3mm
z.B. aus einer kunststoffmodifizierten
Bitumendickbeschichtung KMB,
mit Zulassung im Grundwasserbereich, Ausführung nach
Herstellervorschrift. Inkl. Voranstrich und Untergrundvorbereitung

Produktvorschlag:
Voranstrich: weber.tec 901 oder glw.
Abdichtung: weber.tec Superflex 10 oder glw.

angebotenes Fabrikat '....................................................' bitte angeben
Menge: 2350,000 m2

**9.3.260 Perimeterdämmung an Aussenwänden, vertikal XPS 180mm**
Perimeterdämmung aus extrudiertem Polystyrol ohne klimaschädigende Treibgase an Fundamentflanken wie folgt herstellen:

Perimeterdämmung mit umlaufend mit Stufenfalz, nach DIN EN 13 164. Normalentflammbar, Euroklasse E
nach DIN EN 13 501; Anwendungsgebiet PW nach DIN 4108-10;
mit bauaufsichtlicher Zulassung für Einsatz im Grundwasserbereich, Bemessungswert der Wärmeleitfähigkeit für Anwendungen
nach DIN 4108:
Lambda = 0,036 W/(m*K)
Dicke: 180mm

liefern und auf die vertikalen Seitenfläche der Aussenwände nach Herstellervorschrift verkleben. Abwicklung und Geometrie lt. Planeintrag. Inkl. sämtlicher Zuschnitt und Anpassarbeiten.

Fabrikat: Styrodur 3000 SQ od. glw.

Einbauort: Aussenwände HG lt. Planeintrag

angebotenes Fabrikat '....................................................' bitte angeben
Menge: 350,000 m2

**9.3.270 Drainagebahn Aussenwand**
Liefern und Einbauen von
20 mm Drainagebahn, z.B. Enkadrain Delta MS o.glw
Wandhöhe ca. 3,50 i.M.
angebotenes Fabrikat '....................................................' bitte angeben
Menge: 350,000 m2

#### Untertitel 9.4 Stützen

*Hinweis: Rechteck- bzw. Quadratstützen*
Herstellen von Rechteck- bzw. Quadratstützen.
Schalung und Bewehrung wird gesondert vergütet.

**9.4.10 Stahlbetonstützen (Fassadenstütze) b/d=ca. 30/30cm, 30/35cm, h= ca. 2,45m, C45/55 XC1,WO**
Ortbeton-Quadratstützen und Rechteckstützen, Abmessungen z.B. b/d=ca. 30/30cm,  30/35cm.
inkl. minimaler Fase
Betongüte C 45/55Expositionsklasse XC1, WO

Einzellänge von ca. 2,45m
Anzahl:  56 St

Schalung und Bewehrung wird gesondert vergütet.

Einbauort HG -OG1
Menge: 13,000 m3

**9.4.20 Stahlbetonstützen (Fassadenstütze) b/d=ca. 30/30cm, 30/35cm, h= ca. 2,45m, C30/37 XC1,WO**
Ortbeton-Quadratstützen und Rechteckstützen, Abmessungen z.B. b/d=ca. 30/30cm,  30/35cm.
inkl. minimaler Fase
Betongüte C 30/37Expositionsklasse XC1, WO

Einzellänge von ca. 2,45m
Anzahl:  26 St

Schalung und Bewehrung wird gesondert vergütet.

Einbauort OG2
Menge: 6,500 m3

**9.4.30 Stahlbetonstützen (Fassadenstütze) b/d=ca. 25/40cm, h= ca. 2,45m, C45/55 XC1,WO**
Ortbeton-Rechteckstützen, Abmessungen z.B. b/d=ca. 25/40cm.
inkl. minimaler Fase
Betongüte C 45/55Expositionsklasse XC1, WO

Einzellänge von ca. 2,45m
Anzahl:  ca. 5 St

Schalung und Bewehrung wird gesondert vergütet.

Einbauort HG -OG1
Menge: 2,000 m3

**9.4.40 Stahlbetonstützen (Fassadenstütze) b/d=ca. 25/40cm, h= ca. 2,45m, C30/37 XC1,WO**
Ortbeton-Rechteckstützen, Abmessungen z.B. b/d=ca. 25/40cm.
inkl. minimaler Fase
Betongüte C 30/37Expositionsklasse XC1, WO

Einzellänge von ca. 2,45m
Anzahl:  2 St

Schalung und Bewehrung wird gesondert vergütet.

Einbauort OG2
Menge: 0,750 m3

**9.4.50 Bauablauf Fassadenstützen**
Die vorhergehend beschriebenen Stützen, l= 2,45m, verstehen sich ab Oberkante der Brüstungen.
Bewehrungstechnisch spannen die Stützen jedoch von OK Decke bis UK Unterzüge. Die Brüstungen sind jedoch zwingend als durchgängige Träger herzustellen.
Diese statische Notwendigkeit in der Abfolge der Herstellung ist in dieser Pos. zu kalkulieren. Hierzu gehört insbesondere das aufsetzen der Stützenschalung auf die Brüstungen.
Abrechnungstechnisch fällt der Stützenquerschnitt mit der Brüstung zusammen und wird hinsichtlich Schalung und Beton in den Brüstungspositionen erfasst.
ca. 87 Stützen, alle Querschnitte lt. LV
Menge: 87,000 St

**9.4.60 Stahlbetonstützen (Fassadenstütze) b/d=ca. 30/30cm, h= ca. 3,20m, C45/55 XC1,WO**
Ortbeton-Quadratstützen, Abmessungen z.B. b/d=ca. 30/30cm
inkl. minimaler Fase
Betongüte C 45/55Expositionsklasse XC1, WO

Einzellänge von ca. 3,20m
Anzahl:  56 St

Schalung und Bewehrung wird gesondert vergütet.

Einbauort HG
Menge: 14,000 m3

**9.4.70 Stahlbetonstützen (Fassadenstütze) b/d=ca. 25/40cm, h= ca. 3,70m, C45/55 XC1,WO**
Ortbeton-Rechteckstützen, Abmessungen z.B. b/d=ca. 25/40cm.
inkl. minimaler Fase
Betongüte C 45/55Expositionsklasse XC1, WO

Einzellänge von ca. 3,70m
Anzahl:  ca. 31 St

Schalung und Bewehrung wird gesondert vergütet.

Einbauort HG -OG1
Menge: 12,000 m3

**9.4.80 Stahlbetonstützen (Fassadenstütze) b/d=ca. 25/40cm, h= ca. 3,70m, C30/37 XC1,WO**
Ortbeton-Rechteckstützen, Abmessungen z.B. b/d=ca. 25/40cm.
inkl. minimaler Fase
Betongüte C 30/37Expositionsklasse XC1, WO

Einzellänge von ca. 3,70m
Anzahl:  16 St

Schalung und Bewehrung wird gesondert vergütet.

Einbauort OG2
Menge: 6,000 m3

*Hinweis: Stahlverbundstützen*

*Hinweis: Konstruktionsbeschrieb Stahlverbundstützen*
Liefern, Herstellen und Montieren einer Stahlverbundstütze gemäß
Lastangaben der statischen Berechnung und Ausführungsplanung.
Die Verbundstütze besteht aus einem Stahlprofil Doppel-T-Profil mit
umschließendem Ortbeton zur Aufnahme der Verbundwirkung zwischen
Stahlprofil und Beton. Abmessungen 25 x 40 cm, Stützenlänge ca. 3,70 m.
Feuerwiderstandsdauer F90.

Leistungsumfang:

• Prüffähige statische Berechnung, Werkstatt- und
Montagezeichnungen erstellen und zur Freigabe vorlegen.
• Fertigung des Stahlprofils gemäß DIN EN 1090,
Ausführungsklasse EXC2.
• Oberflächenbehandlung: Korrosionsschutz durch
Grundbeschichtung / Verzinkung / brandschutztechnische
Beschichtung gemäß Planung.
• Lieferung und Einbau von Bewehrung, Schalung und Beton
gemäß DIN EN 13670 und DIN EN 1994-1-1.
• Einbau von Anschluss- und Kopfplatten, Ankerstäben,
Verbunddübeln oder Schubankern gemäß Detailzeichnung.
• Einhaltung der Maßtoleranzen nach DIN EN 1090-2.
• Betonqualität: nach Wahl des Auftragnehmers, Konsistenzklasse
F5, Größtkorn 16 mm.
• Nachbehandlung und Schutz des Betons während der Erhärtung.

• Alle Nebenarbeiten für einen fachgerechten Einbau, einschließlich
Ausrichten, Justieren und Befestigen auf der Decke bzw.
Bodenplatte. Die Abmessungen der Fußplatte ist dabei
entsprechend den aufnehmbaren Betonpressungen der
Bodenplatte zu dimensionieren

**9.4.90 Stahlverbundstützen b/d= ca. 25/40cm, h= 3,70m, Stützenlast 3.450kN< Vsd<4.000kN**
Stahlverbundstütze gem. Vorbeschrieb
b/d= ca. 25/40cm, h= ca. 3,70m
für Stützenlast 3.450kN< Vsd<4.000kN
Menge: 8,000 St

**9.4.100 Stahlverbundstützen b/d= ca. 25/40cm, h= 3,70m, Stützenlast 4.000kN< Vsd<4.500kN**
Stahlverbundstütze gem. Vorbeschrieb
b/d= ca. 25/40cm, h= ca. 3,70m
für Stützenlast 4.000kN< Vsd<4.500kN
Menge: 3,000 St

**9.4.110 Stahlverbundstützen b/d= ca. 25/40cm, h= 3,70m, Stützenlast 4.500kN< Vsd<5.050kN**
Stahlverbundstütze gem. Vorbeschrieb
b/d= ca. 25/40cm, h= ca. 3,70m
für Stützenlast 4.500kN< Vsd<5.050kN
Menge: 3,000 St

*Hinweis: Schalung*

**9.4.120 Schalung Stützen rechteckig/quadratisch SB 2**
Schalung glatt für freistehende Stützen mit sichtbar bleibender Oberfläche mit rechteckigem bzw. quadratischem Querschnitt.
Schalung aus nicht saugenden Schalungsplatten, absatzfrei und porenfrei. Herstellen, vorhalten, einbauen und beseitigen. Die Betonflächen sind zu entgraten.

Stützenhöhe von ca. 2,45m bis 3,70m
Stützenquerschnitt lt. Planeintrag z.B. ca. 30x30cm, ca. 30x35, ca. 25x40cm

Sichtbetonschalung SB 2
Sichtschalung mit gleichbleibender Qualität.
Menge: 580,000 m2

#### Untertitel 9.5 Deckenplatten

**9.5.10 Ortbeton der Deckenplatten d= 35cm C30/37 XC1,WO; C30/37 XC1,WO RC-Beton**
als Massivplatte d=35cm, Betongüte C 30/37,
Expositionsklasse XC1,WO

gem. Vorbeschrieb ist RC-Beton zu verwenden (Beton mit ca. 25% Zuschlag aus RC-Material, Typ 1, mind. 90% Gewichtsanteil Betonprodukte)
Ist nachweislich kein RC-Beton verfügbar erfolgt die Ausführung mit den klassischen Zuschlagsstoffen.

Fugenplanung und Betonierabschnitte erfolgt durch AN.
Dies ist einzukalkulieren und wird nicht gesondert vergütet.

Schalung und Bewehrung wird gesondert vergütet.

Einbauort:
Decken über HG - Decke über OG1
Menge: 2250,000 m3

**9.5.20 Ortbeton der Deckenplatten d= 30cm C30/37 XC3,WO; C30/37 XC3,WO RC Beton**
als Massivplatte d=30cm, Betongüte C 30/37,
Expositionsklasse XC3,WO

gem. Vorbeschrieb ist RC-Beton zu verwenden (Beton mit ca. 25% Zuschlag aus RC-Material, Typ 1, mind. 90% Gewichtsanteil Betonprodukte)
Ist nachweislich kein RC-Beton verfügbar erfolgt die Ausführung mit den klassischen Zuschlagsstoffen.

Fugenplanung und Betonierabschnitte erfolgt durch AN.
Dies ist einzukalkulieren und wird nicht gesondert vergütet.

Schalung und Bewehrung wird gesondert vergütet.

Einbauort:
Decken über OG2, Decke über HG (Eingangsbereich
Menge: 680,000 m3

**9.5.30 Ortbeton der Zwischenpodeste d= 28cm C30/37 XC3,WO, C30/37 XC3,WO RC Beton**
als Massivplatte d=28cm, Betongüte C 30/37,
Expositionsklasse XC3,WO

gem. Vorbeschrieb ist RC-Beton zu verwenden (Beton mit ca. 25% Zuschlag aus RC-Material, Typ 1, mind. 90% Gewichtsanteil Betonprodukte)
Ist nachweislich kein RC-Beton verfügbar erfolgt die Ausführung mit den klassischen Zuschlagsstoffen.

Fugenplanung und Betonierabschnitte erfolgt durch AN.
Dies ist einzukalkulieren und wird nicht gesondert vergütet.

Schalung und Bewehrung wird gesondert vergütet.

Einbauort:
Decken über OG2, Decke über HG (Eingangsbereich
Menge: 31,000 m3

**9.5.40 Höhenversatz Decke über HG**
Herstellen des Höhenversatzes am Übergang zum tieferliegenden Eingangsbereich (Decke über HG)
Abrechnung nach lfm Versatz.

Höhenversatz ca. 35cm
Menge: 27,000 m

**9.5.50 Ortbeton Deckenüberhöhungen**
Herstellen einer Schalungsüberhöhung für eine Flachdecke zur Kompensation von Durchbiegungen infolge Eigengewicht und Betonnachgiebigkeit.
Die Überhöhung ist nach statischen Vorgaben und Schalungsplan auszuführen.
Die erforderliche Überhöhung ist vor Beginn der Betonage gemeinsam mit der Bauleitung und dem Tragwerksplaner festzulegen und einzustellen.

Leistungsumfang:

• Anpassen der Deckenschalung an die geforderte Überhöhung,
• exaktes Ausrichten und Fixieren der Schalung gemäß Vorgabe,
• Kontrolle und Dokumentation der eingestellten Höhen,
• Berücksichtigung von Auflagerbedingungen und
Schwindverhalten,
• Einhaltung der zulässigen Toleranzen gemäß DIN 18202, Tabelle
3, Zeile 7,
• Rückbau der Überhöhungen nach Erhärten des Betons.

Besondere Hinweise:
Die Höhe der Überhöhung beträgt – sofern vom Tragwerksplaner nicht
anders angegeben – ca. 1/300 der Spannweite.
Alle Anpassungen sind so auszuführen, dass die Ebenheit der fertigen Deckenunterseite nach dem Entschalen den Anforderungen entspricht.
Menge: 3550,000 m2

**9.5.60 Traggerüst Bemessungsklasse B2 bei Deckendicke > 30 cm**
Traggerüst Bemessungsklasse B2 bei Deckendicke > 30 cm nach DIN EN 12812 ist für die Überschreitung der
Deckendicke von d= 30cm ein Traggerüst der
Bemessungsklasse B2 erforderlich.
Aufbau, Vorhaltung und Abbau des Traggerüstes.
Einschließlich der vollständigen Berechnung und
Einhaltung der sonstigen Randbedingungen.
Menge: 2250,000 m²

**9.5.70 Traggerüst Bemessungsklasse B2 bei Raumhöhe/Rüsthöhe > 3,50 m**
Traggerüst Bemessungsklasse B2 bei Raumhöhe/Rüsthöhe >
3,50 m
nach DIN EN 12812 ist für Überschreitung der Höhe von 3,50 m bis zur Unterseite der Decke ein Traggerüst der
Bemessungsklasse B2 erforderlich. Aufbau, Vorhaltung und Abbau des Traggerüstes.
Einschließlich der vollständigen Berechnung und Einhaltung der sonstigen Randbedingungen.

Erf. Rüsthöhe ca. 3,70 bis UK Decke
Menge: 8700,000 m²

**9.5.80 Traggerüst Bemessungsklasse B2 bei Deckenspannweiten > 6,00 m**
Traggerüst Bemessungsklasse B2 bei Deckenspannweiten >
6,00 m
nach DIN EN 12812 ist für einen Teilbereich der Decke
aufgrund der Überschreitung der Stützweite von 6,0 m
ein Traggerüst der Bemessungsklasse B2 erforderlich.
Aufbau, Vorhaltung und Abbau des Traggerüstes.
Einschließlich der vollständigen Berechnung und
Einhaltung der sonstigen Randbedingungen.
Menge: 7500,000 m²

**9.5.90 Anpassungsmaßnahmen bei enger Bewehrung**
In hochausgelasteten Bauteilen liegt ein engmaschiges z. T. mehrlagiges Bewehrungsraster vor. Auch bei dichter Bewehrung ist durch geeignete Maßnahmen dafür Sorge zu tragen, dass der Beton gut verarbeitet und verdichtet wird, dass er alle geforderten Eigenschaften erfüllt, z.B. durch Anpassung der maximalen Korngröße (0/8mm) des Zuschlages an die Bewehrungsabstände, Verwendung von zugelassenen Zusätzen zur Verbesserung der Verarbeitbarkeit, der Aufgabe angepasste Rüttler und Schalung etc.
Menge: 50,000 m²

*Hinweis: Deckenschalung*

**9.5.100 Deckenschalung SB2**
Schalung glatt, für Stahlbetondecken ohne Sichtanforderung. Oberfläche aus nicht saugenden Schalungsplatten mir regelmäßigen Stößen herstellen vorhalten, ausrichten und beseitigen. Die Betonflächen sind zu entgraten. Eine separate Vergütung für die Ausführung der Schalungsüberhöhung erfolgt nicht und ist in die Positionen mit einzurechnen.
Gefälle lt.Planeintrag bis ca. 3%
Höhe Betonunterseite über OK Bodenplatte/ darunterliegende OK Decke: ca. 3,70m

Sichtbetonschalung SB 2
Menge: 8600,000 m2

**9.5.110 Deckenschalung (Zwischenpodeste)**
Schalung wie vor jedoch für die Zwischenpodeste in den TRH
Menge: 285,000 m2

**9.5.120 Randanschalung Decke**
ca. 1300lfm, h= 30-35cm
Menge: 430,000 m2

**9.5.130 Treppenauflager Zwischenpodeste**
Herstellung der Treppenauflager an den Zwischenpodesten.
Herstellung gem. der Schalpläne 14x14cm (h x t)
Einzellängen ca. 1,50- ca. 2,00m
Menge: 50,000 lfm

#### Untertitel 9.6 Aufkantungen/ Oberzüge/ Brüstungen

*Hinweis: Attika*

**9.6.10 Ortbeton Attika b/h= ca. 35x 128cm, C30/37 XC3 WO; C30/37 XC3 WO RC-Beton**
Ortbeton der Attika b/h= ca.  35x 128cm, Betongüte C 30/37,
Expositionsklasse XC3,WO

gem. Vorbeschrieb ist RC-Beton zu verwenden (Beton mit ca. 25% Zuschlag aus RC-Material, Typ 1, mind. 90% Gewichtsanteil Betonprodukte)
Ist nachweislich kein RC-Beton verfügbar erfolgt die Ausführung mit den klassischen Zuschlagsstoffen.

Schalung und Bewehrung wird gesondert vergütet.

Einbauort:
Decke ü. OG2
Menge: 21,000 m3

**9.6.20 Ortbeton Attika b/h= ca. 30x 128cm, C30/37 XC3 WO; C30/37 XC3 WO RC-Beton**
Ortbeton der Attika b/h= ca.  30x 128cm, Betongüte C 30/37,
Expositionsklasse XC3,WO

gem. Vorbeschrieb ist RC-Beton zu verwenden (Beton mit ca. 25% Zuschlag aus RC-Material, Typ 1, mind. 90% Gewichtsanteil Betonprodukte)
Ist nachweislich kein RC-Beton verfügbar erfolgt die Ausführung mit den klassischen Zuschlagsstoffen.

Schalung und Bewehrung wird gesondert vergütet.

Einbauort:
Decke ü. OG2
Menge: 44,000 m3

**9.6.30 Ortbeton Attika b/h= ca. 25x 128cm, C30/37 XC3 WO; C30/37 XC3 WO RC-Beton**
Ortbeton der Attika b/h= ca.  25x 128cm, Betongüte C 30/37,
Expositionsklasse XC3,WO

gem. Vorbeschrieb ist RC-Beton zu verwenden (Beton mit ca. 25% Zuschlag aus RC-Material, Typ 1, mind. 90% Gewichtsanteil Betonprodukte)
Ist nachweislich kein RC-Beton verfügbar erfolgt die Ausführung mit den klassischen Zuschlagsstoffen.

Schalung und Bewehrung wird gesondert vergütet.

Einbauort:
Decke ü. OG2
Menge: 24,000 m3

*Hinweis: Aufkantung Glasdach*

**9.6.40 Ortbeton Aufkantung Glasdach (Giebelseitig) b/h= ca. 30x 1,25- 2,66cm, C30/37 XC1 WO; C30/37 XC1 WO RC-Beton**
Ortbeton der Aufkantung Glasdach giebelseitig b/h= ca.  30x 125- 266cm, Betongüte C 30/37,
Expositionsklasse XC1,WO

gem. Vorbeschrieb ist RC-Beton zu verwenden (Beton mit ca. 25% Zuschlag aus RC-Material, Typ 1, mind. 90% Gewichtsanteil Betonprodukte)
Ist nachweislich kein RC-Beton verfügbar erfolgt die Ausführung mit den klassischen Zuschlagsstoffen.

Schalung und Bewehrung wird gesondert vergütet.

Einbauort:
Decken über OG2
Menge: 8,000 m3

**9.6.50 Ortbeton Aufkantung Glasdach (Giebelseitig) b/h= ca. 25x 1,25- 2,66cm, C30/37 XC1 WO; C30/37 XC1 WO RC-Beton**
Ortbeton der Aufkantung Glasdach giebelseitig b/h= ca.  25x 125- 266cm, Betongüte C 30/37,
Expositionsklasse XC1,WO

gem. Vorbeschrieb ist RC-Beton zu verwenden (Beton mit ca. 25% Zuschlag aus RC-Material, Typ 1, mind. 90% Gewichtsanteil Betonprodukte)
Ist nachweislich kein RC-Beton verfügbar erfolgt die Ausführung mit den klassischen Zuschlagsstoffen.

Schalung und Bewehrung wird gesondert vergütet.

Einbauort:
Decken über OG2
Menge: 6,500 m3

**9.6.60 Ortbeton Aufkantung Glasdach (Traufseitig) b/h= ca. 25x 1,28, C30/37 XC1 WO; C30/37 XC1 WO RC-Beton**
Ortbeton der Aufkantung Glasdach giebelseitig b/h= ca.  25x 128cm, Betongüte C 30/37,
Expositionsklasse XC1,WO

gem. Vorbeschrieb ist RC-Beton zu verwenden (Beton mit ca. 25% Zuschlag aus RC-Material, Typ 1, mind. 90% Gewichtsanteil Betonprodukte)
Ist nachweislich kein RC-Beton verfügbar erfolgt die Ausführung mit den klassischen Zuschlagsstoffen.

Schalung und Bewehrung wird gesondert vergütet.

Einbauort:
Decken über OG2
Menge: 10,000 m3

**9.6.70 Wandoberkante geneigt 30Grad, giebelseitig**
Herstellen eines sauberen oberen Wandendes in exakter Höhenlage und unter Neigung von ca. 30Grad entspechend späterem Dachgefälle
Neigung in Wandachse (Giebel)
Hierzu die folgenden Einzelleistungen:
Einmessen der exakten Höhe und Neigung in der Schalung. Neigungsgerechter Einbau (in die Schalung) einer Holzleiste auf beiden Wandseiten. Abziehen und glätten des oberen Wandendes.
Auf das Wandende werden gem. sep. Pos. Elastomerlager und darauf die Treppenläufe und Sitzstufenelemente aufgelegt.
Menge: 32,000 lfm

**9.6.80 Wandoberkante geneigt 30Grad, traufseitig**
Herstellen eines sauberen oberen Wandendes in exakter Höhenlage und unter Neigung von ca. 30Grad entspechend späterem Dachgefälle
Neigung quer zur Wandachse, auf Wandstärke (Traufe)
Hierzu die folgenden Einzelleistungen:
Einmessen der exakten Höhe und Neigung in der Schalung. Neigungsgerechter Einbau (in die Schalung) einer Holzleiste auf beiden Wandseiten. Abziehen und glätten des oberen Wandendes.
Menge: 32,000 lfm

**9.6.90 Auflagertaschen für Dachträger (Glasdach)**
Herstellen von Auflagertaschen für die bauseitige Dachkonstruktion aus geschweissten Stahlträgern ca. 200x800mm.
Breite Auflagertasche: ca. 230mm
Höhe Auflagertasche ca. 800mm
Die Auflagerfläche ist horizontal abzuschalen. Sämtliche Kanten in Richtung Innenraum sind scharfkantig herzustellen. Die betreffenden Aufkantungen in denen die Auflagertaschen hergestellt werden haben die Oberflächenanforderung SB 3- vgl. sep. Position.
Zwischen Stahlträger und Beton ist kein weiterer Fugenverschluss vorgesehen- entsprechend exakt ist zu arbeiten.
Menge: 12,000 St

*Hinweis: Brüstungen*

**9.6.100 Ortbeton Brüstung b/h= ca. 35x 71cm, C30/37 XC1 WO; C30/37 XC1 WO RC-Beton**
Ortbeton der Brüstungen b/h= ca.  35x 71cm, Betongüte C 30/37,
Expositionsklasse XC1,WO

gem. Vorbeschrieb ist RC-Beton zu verwenden (Beton mit ca. 25% Zuschlag aus RC-Material, Typ 1, mind. 90% Gewichtsanteil Betonprodukte)
Ist nachweislich kein RC-Beton verfügbar erfolgt die Ausführung mit den klassischen Zuschlagsstoffen.

Schalung und Bewehrung wird gesondert vergütet.

Einbauort:
HG-OG2
Menge: 33,000 m3

**9.6.110 Ortbeton Brüstung b/h= ca. 30x 71cm, C30/37 XC1 WO; C30/37 XC1 WO RC-Beton**
Ortbeton der Brüstungen b/h= ca.  30x 71cm, Betongüte C 30/37,
Expositionsklasse XC1,WO

gem. Vorbeschrieb ist RC-Beton zu verwenden (Beton mit ca. 25% Zuschlag aus RC-Material, Typ 1, mind. 90% Gewichtsanteil Betonprodukte)
Ist nachweislich kein RC-Beton verfügbar erfolgt die Ausführung mit den klassischen Zuschlagsstoffen.

Schalung und Bewehrung wird gesondert vergütet.

Einbauort:
EG-OG2
Menge: 61,000 m3

**9.6.120 Ortbeton Brüstung b/h= ca. 25x 71cm, C30/37 XC1 WO; C30/37 XC1 WO RC-Beton**
Ortbeton der Brüstungen b/h= ca.  25x 71cm, Betongüte C 30/37,
Expositionsklasse XC1,WO

gem. Vorbeschrieb ist RC-Beton zu verwenden (Beton mit ca. 25% Zuschlag aus RC-Material, Typ 1, mind. 90% Gewichtsanteil Betonprodukte)
Ist nachweislich kein RC-Beton verfügbar erfolgt die Ausführung mit den klassischen Zuschlagsstoffen

Schalung und Bewehrung wird gesondert vergütet.

Einbauort:
EG-OG2
Menge: 23,000 m3

**9.6.130 Ortbeton Brüstung b/h= ca. 25x 109cm, C30/37 XC1 WO; C30/37 XC1 WO RC-Beton**
Ortbeton der Brüstungen b/h= ca.  25x 109cm, Betongüte C 30/37,
Expositionsklasse XC1,WO

gem. Vorbeschrieb ist RC-Beton zu verwenden (Beton mit ca. 25% Zuschlag aus RC-Material, Typ 1, mind. 90% Gewichtsanteil Betonprodukte)
Ist nachweislich kein RC-Beton verfügbar erfolgt die Ausführung mit den klassischen Zuschlagsstoffen.

Schalung und Bewehrung wird gesondert vergütet.

Einbauort:
EG-OG2
Menge: 35,000 m3

*Hinweis: Schalung Aufkantungen/ Oberzüge/ Brüstungen*
alle Querschnitte

**9.6.140 Schalung Aufkantungen/ Oberzüge/ Brüstungen SB2**
Schalung glatt, Aufkantungen/ Oberzüge/ Brüstungen mit sichtbar bleibender Oberfläche aus nicht saugenden Schalungsplatten mit regelmäßigen Stößen herstellen vorhalten, ausrichten
und beseitigen. Die Betonflächen sind zu entgraten.

Sichtbetonschalung SB 2
Menge: 1910,000 m²

#### Untertitel 9.7 Unterzüge/ Versatzträger/ Deckensprünge

**9.7.10 Ortbeton Unterzug b/h= ca. 35x 53cm, C30/37 XC1 WO; C30/37 XC1 WO RC-Beton**
Ortbeton der Unterzüge b/h= ca.  35x 53cm, Betongüte C 30/37,
Expositionsklasse XC1,WO

gem. Vorbeschrieb ist RC-Beton zu verwenden (Beton mit ca. 25% Zuschlag aus RC-Material, Typ 1, mind. 90% Gewichtsanteil Betonprodukte)
Ist nachweislich kein RC-Beton verfügbar erfolgt die Ausführung mit den klassischen Zuschlagsstoffen.

Schalung und Bewehrung wird gesondert vergütet.

Einbauort:
Decken über HG-OG2
Menge: 24,500 m3

**9.7.20 Ortbeton Unterzug b/h= ca. 30x 53cm, C30/37 XC1 WO; C30/37 XC1 WO RC-Beton**
Ortbeton der Unterzüge b/h= ca.  30x 53cm, Betongüte C 30/37,
Expositionsklasse XC1,WO

gem. Vorbeschrieb ist RC-Beton zu verwenden (Beton mit ca. 25% Zuschlag aus RC-Material, Typ 1, mind. 90% Gewichtsanteil Betonprodukte)
Ist nachweislich kein RC-Beton verfügbar erfolgt die Ausführung mit den klassischen Zuschlagsstoffen.

Schalung und Bewehrung wird gesondert vergütet.

Einbauort:
Decken über HG-OG2
Menge: 45,500 m3

**9.7.30 Ortbeton Unterzug b/h= ca. 25x 53cm, C30/37 XC1 WO; C30/37 XC1 WO RC-Beton**
Ortbeton der Unterzüge b/h= ca.  25x 53cm, Betongüte C 30/37,
Expositionsklasse XC1,WO

gem. Vorbeschrieb ist RC-Beton zu verwenden (Beton mit ca. 25% Zuschlag aus RC-Material, Typ 1, mind. 90% Gewichtsanteil Betonprodukte)
Ist nachweislich kein RC-Beton verfügbar erfolgt die Ausführung mit den klassischen Zuschlagsstoffen.

Schalung und Bewehrung wird gesondert vergütet.

Einbauort:
Decken über HG-OG2
Menge: 38,000 m3

**9.7.40 Ortbeton Unterzug b/h= ca. 25x 71cm, C30/37 XC1 WO; C30/37 XC1 WO RC-Beton**
Ortbeton der Unterzüge b/h= ca.  25x 70cm, Betongüte C 30/37,
Expositionsklasse XC1,WO

gem. Vorbeschrieb ist RC-Beton zu verwenden (Beton mit ca. 25% Zuschlag aus RC-Material, Typ 1, mind. 90% Gewichtsanteil Betonprodukte)
Ist nachweislich kein RC-Beton verfügbar erfolgt die Ausführung mit den klassischen Zuschlagsstoffen.

Schalung und Bewehrung wird gesondert vergütet.

Einbauort:
Decken über HG-OG2
Menge: 29,500 m3

**9.7.50 Ortbeton Unterzug b/h= ca. 35x 36cm, C30/37 XC1 WO; C30/37 XC1 WO RC-Beton**
Ortbeton der Unterzüge b/h= ca.  35x 36cm, Betongüte C 30/37,
Expositionsklasse XC1,WO

gem. Vorbeschrieb ist RC-Beton zu verwenden (Beton mit ca. 25% Zuschlag aus RC-Material, Typ 1, mind. 90% Gewichtsanteil Betonprodukte)
Ist nachweislich kein RC-Beton verfügbar erfolgt die Ausführung mit den klassischen Zuschlagsstoffen.

Schalung und Bewehrung wird gesondert vergütet.

Einbauort:
Decken über EG
Menge: 3,000 m3

**9.7.60 Herstellung Unterzug und Decke in einem Arbeitsgang (Bereich Luftraum)**
Die zum Luftraum orientierten Brüstungsträger sind wie folgt herzustellen- Ansichtig ist nur eine horizontal umlaufende Betonierfuge auf Höhe OK Decke gewünscht :
-Einschalen und Betonage der Unterzüge zusammen mit der Decke. Es ist hier keine Betonierfuge zw. Unterzug und UK Decke gewünscht!!
-exakte Herstellung der Deckenoberkante für eine fluchtgerechte umlaufende Abbeitsfuge zur aufbetonierten Brüstung.
-Aufbetonieren der Brüstungen h=1,09m
Die Schalung der Deckenstirn wird über die Schalungspos. der Unterzüge abgerechnet
Abrechnung je lfm Arbeitsfuge Brüstung- Decke
Menge: 170,000 lfm

*Hinweis: Verlängerte Unterrüstung weitgespannter Träger > 28Tage*
Abrechnung nach Trägerlänge. Die Trägerlänge bezieht sich immer einmalig auf den Gesamtträgerquerschnitt. Dies gilt auch wenn der Träger z.B. aus den Einzelquerschnitten von Unterzug, Decke und Brüstung besteht.

**9.7.70 Unterstützung weit gespannter Träger in Achse I/2‘-6‘**
Zulage zur Unterstützung von weit gespannten Trägern für die
Vorhaltung der Sprießung bis zum Erhärten der Attika
Im Bereich des weit gespannten Trägers in Achse I/2‘-6‘ sind die Sprieße
im Erdgeschoss bis zum Erhärten der Decke über dem 2. Obergeschoss
vorzuhalten, Unterstützungslast ca. 100 kN/m, Unterstützungshöhe ca.
3,70 m
Menge: 22,000 m

*Hinweis: Schürzen*

**9.7.80 Ortbeton Schürze b/h= ca. 25x 43cm, C30/37 XC1 WO; C30/37 XC1 WO RC-Beton**
Ortbeton von nichttragenden Deckenunterhängen (Schürzen) als Raumabschluss, b/h= ca.  25x 43cm, Betongüte C 30/37,
Expositionsklasse XC1,WO

gem. Vorbeschrieb ist RC-Beton zu verwenden (Beton mit ca. 25% Zuschlag aus RC-Material, Typ 1, mind. 90% Gewichtsanteil Betonprodukte)
Ist nachweislich kein RC-Beton verfügbar erfolgt die Ausführung mit den klassischen Zuschlagsstoffen.

Schalung und Bewehrung wird gesondert vergütet.

Einbauort:
Decken über HG-OG2
Menge: 3,000 m3

**9.7.90 Ortbeton Schürze b/h= ca. 25x 60cm, C30/37 XC1 WO; C30/37 XC1 WO RC-Beton**
Ortbeton von nichttragenden Deckenunterhängen (Schürzen) als Raumabschluss, b/h= ca.  25x 60cm, Betongüte C 30/37,
Expositionsklasse XC1,WO

gem. Vorbeschrieb ist RC-Beton zu verwenden (Beton mit ca. 25% Zuschlag aus RC-Material, Typ 1, mind. 90% Gewichtsanteil Betonprodukte)
Ist nachweislich kein RC-Beton verfügbar erfolgt die Ausführung mit den klassischen Zuschlagsstoffen.

Schalung und Bewehrung wird gesondert vergütet.

Einbauort:
Decken über HG-OG2
Menge: 5,000 m3

**9.7.100 Ortbeton Schürze b/h= ca. 25x 67cm, C30/37 XC1 WO; C30/37 XC1 WO RC-Beton**
Ortbeton von nichttragenden Deckenunterhängen (Schürzen) als Raumabschluss, b/h= ca.  25x 60cm, Betongüte C 30/37,
Expositionsklasse XC1,WO

gem. Vorbeschrieb ist RC-Beton zu verwenden (Beton mit ca. 25% Zuschlag aus RC-Material, Typ 1, mind. 90% Gewichtsanteil Betonprodukte)
Ist nachweislich kein RC-Beton verfügbar erfolgt die Ausführung mit den klassischen Zuschlagsstoffen.

Schalung und Bewehrung wird gesondert vergütet.

Einbauort:
Decken über HG-OG2
Menge: 2,500 m3

**9.7.110 Brandschutzverschluss (F90) Fuge 20mm**
Brandschutztechnischer F-90 Verschluss von Anschlussfugen zwischen Wand und der vorhergehend beschriebenen Schürzen- (vertikal).
mit bauaufsichtlich zugelassenener Mineralwolledämmschicht,
Baustoffklasse A, Schmelzpunkt ≥ 1000°C, Rohdichte ≥ 30 kg/m³
Fugenbreite ca. 20mm
Anschlussbreite 25cm
Anschlusshöhe ca. 43- 67cm

Stückzahl: ca. 40

Liefern, zuschneiden, in die Schalung einlegen bzw. fixieren
Menge: 23,000 lfm

*Hinweis: Schalung Unterzüge/ Schürzen*
alle Querschnitte

**9.7.120 Schalung Unterzüge/ Schürzen SB2**
Schalung glatt, für Unterzüge mit sichtbar bleibender Oberfläche aus nicht saugenden Schalungsplatten mit regelmäßigen Stößen herstellen vorhalten, ausrichten
und beseitigen. Die Betonflächen sind zu entgraten.

Sichtbetonschalung SB 2
Menge: 1450,000 m²

#### Untertitel 9.8 Brüstungen BFT

*Hinweis: Kalkulationshinweis BFT*
Für Fertigteile werden von den Tragwerksplanern des Auftraggebers die statische Berechnung und die Bewehrungsangaben für die statisch erforderliche Bewehrung im Endzustand dem Auftragnehmer übergeben.  Diese Bewehrung wird gesondert über die Position „Betonstahl B500B Stabstahl in Betonfertigteilen“ vergütet.
Der Auftragnehmer hat die Element-, Bewehrungs- und Montagepläne inkl. aller Befestigungen zu fertigen und zur Prüfung vorzulegen.

 Für die Stahlbeton-Fertigteile / Halbfertigteile gelten die allgemeinen Vorbemerkungen sinngemäß. Darüber hinaus ist hier folgendes zu beachten:

 In die Einheitspreise für die Stahlbeton-Fertigteile, welche bereits die Herstellung, Lieferung und den Einbau von Beton und Schalung beinhalten, sind vom Bieter noch folgende Leistungen mit einzukalkulieren:

1. Lieferung und Einbau der statisch und konstruktiv notwendigen Bewehrung für Montagezustände oder systembedingte Bewehrung.
2. Sämtliche, eventuell erforderliche Montageunterstützungen.
3. Befestigung der Fertigteile an der übrigen Konstruktion.
4. Anfertigung der zugehörigen Schalungs-, Element- und Bewehrungspläne und Vorlage zur Prüfung (2 x Prüfer, 1 x Tragwerksplanung, 1 x Bauleitung).
5. Die Betondeckung der Bewehrung ist nach DIN EN 1992-1-1 einzuhalten.

**9.8.10 BFT Brüstungen, b/h= ca. 25x 71cm, l=ca. 5,68m**
Vollbetonfertigteile gem. Vorbeschrieb liefern und auf der Baustelle montieren.
b/h= ca. 25x 71cm, l=ca. 5,68m
Inkl. hohlraumfreiem Verguss (Anforderung Gebäudedichtigkeit) der dreiseitig umlaufenden Fugen.
Anschluss auf der Decke mittels Dollen (alle ca. 75cm) in WHR inkl. Verguss.
Anbindung an die Strützen mittel Stahlwinkel 100x100x10- 120mm (2 St. je BFT). Für die Winkel ist im Fertigteil eine Vergusstasche herzustellen. Die Winkel dürfen später nicht in lichte Fassadenöffnung ragen und die Montage der PR-Fassade behindern
sämtliche Vergussstellen sind sorgfältig abzuschalen und falls erf. nachzuarbeiten.
Auf die Fertigteile wir bauseits ca. 1cm Putz aufgebracht.

Einbauort: EG bis OG2 in Achse A
Menge: 6,000 St

**9.8.20 BFT Brüstungen, b/h= ca. 25x 71cm, l=ca. 4,88m**
Vollbetonfertigteile wie vorhergehend beschrieben jedoch
b/h= ca. 25x 71cm, l=ca. 4,88m
Menge: 9,000 St

#### Untertitel 9.9 Treppen

*Hinweis: Tronsole Wangenseitig Zuschnitt und Randabstand!!*

*Hinweis: Kalkulationshinweis BFT*
Für Fertigteile werden von den Tragwerksplanern des Auftraggebers die statische Berechnung und die Bewehrungsangaben für die statisch erforderliche Bewehrung im Endzustand dem Auftragnehmer übergeben.  Diese Bewehrung wird gesondert über die Position „Betonstahl B500B Stabstahl in Fertigteilen“ vergütet.
Der Auftragnehmer hat die Element-, Bewehrungs- und Montagepläne inkl. aller Befestigungen zu fertigen und zur Prüfung vorzulegen.

 Für die Stahlbeton-Fertigteile / Halbfertigteile gelten die allgemeinen Vorbemerkungen sinngemäß. Darüber hinaus ist hier folgendes zu beachten:

 In die Einheitspreise für die Stahlbeton-Fertigteile, welche bereits die Herstellung, Lieferung und den Einbau von Beton und Schalung beinhalten, sind vom Bieter noch folgende Leistungen mit einzukalkulieren:

 1. Lieferung und Einbau der statisch und konstruktiv notwendigen
Bewehrung für Montagezustände oder systembedingte Bewehrung.
2. Sämtliche, eventuell erforderliche Montageunterstützungen.
3. Befestigung der Fertigteile an der übrigen Konstruktion.
4. Anfertigung der zugehörigen Schalungs-, Element- und
Bewehrungspläne und Vorlage zur Prüfung (2 x Prüfer, 1 x Tragwerksplanung, 1 x Bauleitung).
5. Die Betondeckung der Bewehrung ist nach DIN EN 1992-1-1
einzuhalten.

*Hinweis: Fertigteiltreppen Treppenhäuser*
Einbauort TRH Südost und Nordost
Stahlbeton-Fertigteil-Treppenläufe C30/37, XC1
als schallgedämmte, freitragende, monolithische
Fertigteil-Plattentreppe lt. Plan,
mit glatter Schalung (z.B Stahlschalung oder
gleichwertig), F 90,
BSt 500 S (wird separat vergütet), herstellen, liefern
und montieren. Erf. Kräne sind im Tietel Baustelleneinrichtung einzukalkulieren.
Auflagerung unten und oben auf  Konsolen mit
Elastomerlagerstreifen- vgl. sep. Position

Einschließlich aller erf. Schalungen zur Herstellung
der jeweiligen Laufgeometrie, Auflagerkonsolen,
Montagehilfen, Abstützungen, Sicherungen, Einbauteile,
Vergußarbeiten und der Erstellung prüffähiger
Planunterlagen unter Beachtung von DIN 18 203 T1.

Oberfläche: dreiseitig Sichtbeton- Untersicht mit hoher gestalterischer Anforderung, die Stufen werden bauseits belegt.

Laufbreite, Laufplattendicke und Steigungsverhältnis
lt. Positionsbeschreibung bzw. lt. Planeintrag.

Bewehrung nach statischen Erfordernissen (separate
Position).

Für alle Läufe sind Einzelelementpläne (Schal- und
Bewehrungspläne) anzufertigen, die vom Architekt und
Prüfingenieur geprüft und freigegeben werden müssen.

Folgende Vervielfältigungen sind in die Einheitspreise
einzurechnen:
2 x für den Prüfingenieur,
1 x für den Tragwerksplaner,
1 x für den Architekten.

*Hinweis: TRH SO / NO*

**9.9.10 Treppenläufe, Lauflänge l= ca. 5,40m, Laufbreite b= ca.2,00m**
Treppenläufe als Fertigteil Laufplattenstärke 22cm bzw. nach Planeintrag
Lauflänge l= ca. 5,40m (wahre Länge)
Inkl. Ausbildung des oberen Podest- Auflagers sowie unten mit angeformtem Fuss als Auflager auf der Bodenplatte- lt. Planeintrag.

Betongüte C30/37
Expositionsklasse XC1

15Stg 16,83/ 29,00cm

Laubreite ca. 2,00m, bzw. lt. Planeintrag.

Einbauort:
TRH NO/ SO (HG)
Menge: 2,000 St

**9.9.20 Treppenläufe, Lauflänge l= ca. 5,40m, Laufbreite b= ca.2,00m**
Treppenläufe als Fertigteil Laufplattenstärke 22cm bzw. nach Planeintrag
Lauflänge l= ca. 5,40m (wahre Länge)
Inkl. Ausbildung des oberen und unteren Podest- Auflagers - lt. Planeintrag.

Betongüte C30/37
Expositionsklasse XC1, WO

15Stg 16,83/ 29,00cm

Laubreite ca. 2,00m, bzw. lt. Planeintrag.

Einbauort:
TRH NO/ SO (EG + OG 1)
Menge: 4,000 St

**9.9.30 Treppenläufe, Lauflänge l= ca. 3,20m + Podestplatte 2,40m, Laufbreite b= ca.2,00m**
Treppenläufe als Fertigteil
Laufplattenstärke 22cm, Podestplattenstärke 28cm bzw. nach Planeintrag
Lauflänge l= ca. 3,20m + angeformte Podestplatte l=ca. 2,40m (wahre Länge)
Inkl. Ausbildung des oberen und unteren Podest- Auflagers - lt. Planeintrag.

Betongüte C30/37
Expositionsklasse XC1, WO

9Stg 16,83/ 29,00cm

Laubreite ca. 2,00m, bzw. lt. Planeintrag.

Einbauort:
TRH NO/ SO (HG - OG 2)
Menge: 6,000 St

*Hinweis: TRH SW / NW*

**9.9.40 Treppenläufe, Lauflänge l= ca. 5,40m, Laufbreite b= ca.1,475m**
Treppenläufe als Fertigteil Laufplattenstärke 22cm bzw. nach Planeintrag
Lauflänge l= ca. 5,40m (wahre Länge)
Inkl. Ausbildung des oberen Podest- Auflagers sowie unten mit angeformtem Fuss als Auflager auf der Bodenplatte- lt. Planeintrag.

Betongüte C30/37
Expositionsklasse XC1

15Stg 16,83/ 29,00cm

Laubreite ca. 1,475m, bzw. lt. Planeintrag.

Einbauort:
TRH NO/ SO (HG)
Menge: 2,000 St

**9.9.50 Treppenläufe, Lauflänge l= ca. 5,40m, Laufbreite b= ca.1,475m**
Treppenläufe als Fertigteil Laufplattenstärke 22cm bzw. nach Planeintrag
Lauflänge l= ca. 5,40m (wahre Länge)
Inkl. Ausbildung des oberen und unteren Podest- Auflagers - lt. Planeintrag.

Betongüte C30/37
Expositionsklasse XC1, WO

15Stg 16,83/ 29,00cm

Laubreite ca. 1,475m, bzw. lt. Planeintrag.

Einbauort:
TRH NO/ SO (EG + OG 1)
Menge: 4,000 St

**9.9.60 Treppenläufe, Lauflänge l= ca. 3,20m + Podestplatte 2,40m, Laufbreite b= ca.2,00m**
Treppenläufe als Fertigteil
Laufplattenstärke 22cm, Podestplattenstärke 28cm bzw. nach Planeintrag
Lauflänge l= ca. 3,20m + angeformte Podestplatte l=ca. 2,40m (wahre Länge)
Inkl. Ausbildung des oberen und unteren Podest- Auflagers - lt. Planeintrag.

Betongüte C30/37
Expositionsklasse XC1, WO

9Stg 16,83/ 29,00cm

Laubreite ca. 1,475m, bzw. lt. Planeintrag.

Einbauort:
TRH NO/ SO (HG - OG 2)
Menge: 6,000 St

*Hinweis: Schutzbeläge*

**9.9.70 Treppenläufe schützen, Laufbreite ca. 2,00m**
Schützen der vorbeschriebenen Betontreppenläufe über die gesamte Bauzeit.
Schutzabdeckung Treppenstufen mit z.B. Seekieferplatten,
Stärke 25mm.
Inkl. Vliesunterlage + Folie
Die Schutzabdeckung ist so gegen Verrutschen zu
sichern, dass ein sicheres begehen über die gesamte
Bauzeit gewährleistet ist.

Evtl. notwendige Ausbesserungsarbeiten nach Anweisung der örtl. Bauleitung sind einzurechnen und werden nicht gesondert vergütet, ebenso Ausbau und Entsorgung der
Holzwerkstoffplatten
Die Sichtkanten der Treppenläufe sind gleichfalls zuschützen.
Diese Leistungen sind einzuklakulieren und werden nicht gesondert vergütet.

Abrechnung je Steigung
Menge: 144,000 St

**9.9.80 Posestplatte schützen, Breite ca. 2,00m**
Schutzbelag wie vorhergehend beschrieben jedoch auf den angeformten Posestplatten, L= ca. 2,40m
Menge: 6,000 St

**9.9.90 Treppenläufe schützen, Laufbreite ca. 1,475m**
Schützen aller Betontreppenläufe über die gesamte
Bauzeit.
Schutzabdeckung Treppenstufen mit z.B. Seekieferplatten,
Stärke 25mm.
Inkl. Vliesunterlage + Folie
Die Schutzabdeckung ist so gegen Verrutschen zu
sichern, dass ein sicheres begehen über die gesamte
Bauzeit gewährleistet ist.

Evtl. notwendige Ausbesserungsarbeiten nach Anweisung
der örtl. Bauleitung sind einzurechnen und werden nicht
 gesondert vergütet, ebenso Ausbau und Entsorgung der
Holzwerkstoffplatten
Die Sichtkanten der Treppenläufe sind gleichfalls zu
schützen.
Diese Leistungen sind einzuklakulieren und werden nicht
 gesondert vergütet.
Menge: 144,000 St

**9.9.100 Posestplatte schützen, Breite ca. 1,475m**
Schutzbelag wie vorhergehend beschrieben jedoch auf den angeformten Podestplatten, L= ca. 2,40m
Menge: 6,000 St

#### Untertitel 9.10 Stufenanlage Achse 3-6/ H-G

*Hinweis: Fertigteiltreppen Stufenanlage*
Stahlbeton-Fertigteil-Treppenläufe C30/37, XC1
als schallgedämmte, freitragende, monolithische
Fertigteil-Plattentreppe lt. Plan,
mit glatter Schalung (z.B Stahlschalung oder
gleichwertig), F 90,
BSt 500 S (wird separat vergütet), herstellen, liefern
und montieren.
Auflagerung unten und oben auf  Konsolen mit
Elastomerlagerstreifen, z.B. Schöck Tronsole Typ F oder
 gleichwertig.
Die Schallentkopplung der Treppenläufe und der Podeste
ist einzukakulieren und wird nicht gesondert vergütet

angebotenes
Fabrikat:....................................(bitte
angeben)

Die unterschiedlichen Steigungsverhältnisse und
Auflagergeometrien der einzelenen Läufe, auch bei
gleicher Lauflänge, sind zu beachten. Alle hierfür
erforderlichen Aufwendungen sind in die Einheitspreise
einzukalkulieren und werden nicht gesondert
vergütet.

Einschließlich aller erf. Schalungen zur Herstellung
der jeweiligen Laufgeometrie, Auflagerkonsolen,
Montagehilfen, Abstützungen, Sicherungen, Einbauteile,
Vergußarbeiten und der Erstellung prüffähiger
Planunterlagen unter Beachtung von DIN 18 203 T1.

Oberfläche: allseitig Sichtbeton mit hoher gestalterischer Anforderung, die Stufen bleiben
ohne Belag!
Inkl. Kantenschutz aus Edelstahl, oberflächenbündig lt.
 Planeintrag.
Die Hydrophobierung der Fertigteiltreppen ist
einzukalkulieren.

angebotenes
Fabrikat:....................................(bitte
angeben)

Für die Rutschhemmung ist die Bewertungsgruppe R9
gefordert.
Dieser Wert ist vom Fertigteilhersteller zu bestätigen.
 Ist kein allgemeiner Nachweis vom Fertigteilhersteller
 vorhanden so ist dieser zu führen.
(Ermittlung Gleitreibungskoeeffizient mit mobilen
Messgeräten). Die Messung muss vor dem Einbau erfolgen.
Aufwendungen hierfür sind einzukalkulieren und werden
nicht gesondert vergütet

Laufbreite, Laufplattendicke und Steigungsverhältnis
lt. Positionsbeschreibung bzw. lt. Planeintrag.

Bewehrung nach statischen Erfordernissen (separate
Position).

Für alle Läufe sind Einzelelementpläne (Schal- und
Bewehrungspläne) anzufertigen, die vom Architekt und
Prüfingenieur geprüft und freigegeben werden müssen.

Folgende Vervielfältigungen sind in die Einheitspreise
einzurechnen:
2 x für den Prüfingenieur,
1 x für den Tragwerksplaner,
1 x für den Architekten.

*Hinweis: Erschließungstreppen*

**9.10.10 Treppenläufe, Lauflänge l= ca. 3,90m + Podestplatte 1,50m, Laufbreite b= ca.2,25m**
Treppenläufe als Fertigteil
Laufplattenstärke 22cm, Podestplattenstärke 25cm bzw. nach Planeintrag
Lauflänge l= ca. 3,90m + angeformte Podestplatte l=ca. 1,50m (wahre Länge)
Inkl. Ausbildung des oberen Podest- Auflagers, unten mit angeformtem Fuss als Auflager auf der Bodenplatte- lt. Planeintrag.

Betongüte C30/37
Expositionsklasse XC1, WO

12Stg 16,83/ 29,00cm

Laubreite ca. 2,25m, bzw. lt. Planeintrag.

Einbauort:
Sitzstufenanlage HG
Menge: 2,000 St

**9.10.20 Treppenläufe, Lauflänge l= ca. 4,10m Laufbreite b= ca.2,25m**
Treppenläufe als Fertigteil
Laufplattenstärke 22cm, Podestplattenstärke 25cm bzw. nach Planeintrag
Lauflänge l= ca. 4,10m (wahre Länge)
Inkl. Ausbildung des oberen und unteren Podest- Auflagers - lt. Planeintrag.

Betongüte C30/37
Expositionsklasse XC1, WO

12Stg 16,83/ 29,00cm

Laubreite ca. 2,25m, bzw. lt. Planeintrag.

Einbauort:
Sitzstufenanlage HG
Menge: 2,000 St

*Hinweis: Sitzstufen*

**9.10.30 Sitzstufen, Lauflänge l= ca. 3,90m + Podestplatte 1,50m, Laufbreite b= ca.2,75m**
Sitzstufen als Fertigteil
Laufplattenstärke 22cm, Podestplattenstärke 25cm bzw. nach Planeintrag
Lauflänge l= ca. 3,90m + angeformte Podestplatte l=ca. 1,50m (wahre Länge)
Inkl. Ausbildung des oberen Podest- Auflagers, unten mit angeformtem Fuss als Auflager auf der Bodenplatte- lt. Planeintrag.

Betongüte C30/37
Expositionsklasse XC1, WO

4Stg 50,49/ 87,00cm

Laubreite ca. 2,25m, bzw. lt. Planeintrag.

Einbauort:
Sitzstufenanlage HG
Menge: 4,000 St

**9.10.40 Sitzstufen, Lauflänge l= ca. 4,10m Laufbreite b= ca.2,75m**
Treppenläufe als Fertigteil
Laufplattenstärke 22cm, Podestplattenstärke 25cm bzw. nach Planeintrag
Lauflänge l= ca. 4,10m (wahre Länge)
Inkl. Ausbildung des oberen und unteren Podest- Auflagers - lt. Planeintrag.

Betongüte C30/37
Expositionsklasse XC1, WO

4Stg 50,49/ 87,00cm

Laubreite ca. 2,25m, bzw. lt. Planeintrag.

Einbauort:
Sitzstufenanlage HG
Menge: 4,000 St

**9.10.50 Fugenverschluss**
Brandschutztechnischer F-90 Verschluss von Anschlussfugen zwischen den Laufelementen
mit bauaufsichtlich zugelassenener Mineralwolledämmschicht,
Baustoffklasse A, Schmelzpunkt ≥ 1000°C, Rohdichte ≥ 30 kg/m³
Fugenbreite ca. 20mm
Anschlussbreite/ Anschlusshöhe: Laufquerschnitt

Liefern, zuschneiden, und am BFT-Lauf fixieren
Menge: 20,000 lfm

*Hinweis: Schutzbeläge*

**9.10.60 Treppenläufe schützen, Laufbreite ca. 2,25m**
Schützen der vorbeschriebenen Betontreppenläufe über die gesamte Bauzeit.
Schutzabdeckung Treppenstufen mit z.B. Seekieferplatten,
Stärke 25mm.
Inkl. Vliesunterlage + Folie
Die Schutzabdeckung ist so gegen Verrutschen zu
sichern, dass ein sicheres begehen über die gesamte
Bauzeit gewährleistet ist.

Evtl. notwendige Ausbesserungsarbeiten nach Anweisung der örtl. Bauleitung sind einzurechnen und werden nicht gesondert vergütet, ebenso Ausbau und Entsorgung der
Holzwerkstoffplatten
Die Sichtkanten der Treppenläufe sind gleichfalls zuschützen.
Diese Leistungen sind einzuklakulieren und werden nicht gesondert vergütet.

für Steigeung: 16,83/ 29,00cm

Abrechnung je Steigung
Menge: 48,000 St

**9.10.70 Podestplatte schützen, Breite ca. 2,25m**
Schutzbelag wie vorhergehend beschrieben jedoch auf den angeformten Posestplatten, L= ca. 1,50m
Menge: 2,000 St

**9.10.80 Sitzstufen schützen, Breite ca. 11m**
Schützen der vorbeschriebenen Betontreppenläufe über die gesamte Bauzeit.
Schutzabdeckung Treppenstufen mit z.B. Seekieferplatten,
Stärke 25mm.
Inkl. Vliesunterlage + Folie
Die Schutzabdeckung ist so gegen Verrutschen zu
sichern, dass ein sicheres begehen über die gesamte
Bauzeit gewährleistet ist.

Evtl. notwendige Ausbesserungsarbeiten nach Anweisung der örtl. Bauleitung sind einzurechnen und werden nicht gesondert vergütet, ebenso Ausbau und Entsorgung der
Holzwerkstoffplatten
Die Sichtkanten der Treppenläufe sind gleichfalls zuschützen.
Diese Leistungen sind einzuklakulieren und werden nicht gesondert vergütet.

für Steigeung: 50,49/ 87,00cm

Abrechnung je Steigung
Menge: 8,000 St

#### Untertitel 9.11 Wandöffnungen/ Aussparungen/Wandschlitze/ Deckendurchbrüche

*Hinweis: Hinweis*
Die Positionen beziehen sich auf sämtliche Stahlbetonpos. über alle Geschosse (HG-OG2)

*Hinweis: Tür- Fenster- und Fassadenöffnungen*
Tür- und Fensteröffnungen

**9.11.10 Fassadenöffnung HG- OG2 ca. 1,85 x 2,45m**
Aus der Fügung von Stützen, Brüstungselementen sowie Decke bzw. Sturz/ Unterzug ergeben sich die Öffnungen der Fassadenelemente
Sämtliche Aufwendungen die massgenaue Herstellung dieser Fensteröffnungen sind in dieser Pos. einzukalkulieren.
Die "Leibungsschalung" entspricht der Schalung o.g. Bauteile und wird nicht gesondert vergütet- sofern aus Sicht des AN dennoch ein  Mehraufwand für die Leibungsschalung besteht ist diese ebenso in dieser Pos. einzukalkulieren.
Abmessung Rohöffnungen: 1,85x 2,45m
Menge: 46,000 St

**9.11.20 Fassadenöffnung HG- OG2 ca. 3,25 x 2,45m**
wie vorhergehend beschrieben jedoch Abmessung Rohöffnungen: ca.3,25 x 2,45m
Menge: 6,000 St

**9.11.30 Fassadenöffnung HG- OG2 ca. 3,45 x 2,45m**
wie vorhergehend beschrieben jedoch Abmessung Rohöffnungen: ca.3,45 x 2,45m
Menge: 1,000 St

**9.11.40 Fassadenöffnung HG- OG2 ca. 3,80 x 2,45m**
wie vorhergehend beschrieben jedoch Abmessung Rohöffnungen: ca.3,80 x 2,45m
Menge: 3,000 St

**9.11.50 Fassadenöffnung HG- OG2 ca. 4,50 x 2,45m**
wie vorhergehend beschrieben jedoch Abmessung Rohöffnungen: ca. 4,50 x 2,45m
Menge: 6,000 St

**9.11.60 Fassadenöffnung HG- OG2 ca. 4,90 x 2,45m**
wie vorhergehend beschrieben jedoch Abmessung Rohöffnungen: ca. 4,90 x 2,45m
Menge: 11,000 St

**9.11.70 Fassadenöffnung HG- OG2 ca. 5,80 x 2,45m**
wie vorhergehend beschrieben jedoch Abmessung Rohöffnungen: ca. 5,80 x 2,45m
Menge: 10,000 St

**9.11.80 Fassadenöffnung HG- OG2 ca. 6,00 x 2,45m**
wie vorhergehend beschrieben jedoch Abmessung Rohöffnungen: ca. 6,00 x 2,45m
Menge: 6,000 St

**9.11.90 Fassadenöffnung HG- OG2 ca. 6,85 x 2,45m**
wie vorhergehend beschrieben jedoch Abmessung Rohöffnungen: ca. 6,85 x 2,45m
Menge: 12,000 St

**9.11.100 Fassadenöffnung HG- OG2 ca. 7,90 x 2,45m**
wie vorhergehend beschrieben jedoch Abmessung Rohöffnungen: ca. 7,90 x 2,45m
Menge: 9,000 St

**9.11.110 Fassadenöffnung HG- OG2 ca. 8,05 x 2,45m**
wie vorhergehend beschrieben jedoch Abmessung Rohöffnungen: ca. 8,05x 2,45m
Menge: 2,000 St

**9.11.120 Fassadenöffnung HG- OG2 ca. 1,85 x 3,16m**
wie vorhergehend beschrieben jedoch Abmessung Rohöffnungen: ca.3,25 x 3,16m
Menge: 13,000 St

**9.11.130 Fassadenöffnung HG- OG2 ca. 3,25 x 3,16m**
wie vorhergehend beschrieben jedoch Abmessung Rohöffnungen: ca.3,25 x 3,16m
Menge: 2,000 St

**9.11.140 Fassadenöffnung HG ca. 3,80 x 3,16m**
wie vorhergehend beschrieben jedoch Abmessung Rohöffnungen: ca.3,80 x 3,16m
Menge: 1,000 St

**9.11.150 Fassadenöffnung HG ca. 4,50 x 3,16m**
wie vorhergehend beschrieben jedoch Abmessung Rohöffnungen: ca. 4,50 x 3,16m
Menge: 1,000 St

**9.11.160 Fassadenöffnung HG ca. 4,90 x 3,16m**
wie vorhergehend beschrieben jedoch Abmessung Rohöffnungen: ca. 4,90 x 3,16m
Menge: 3,000 St

**9.11.170 Fassadenöffnung HG ca. 5,80 x 3,16m**
wie vorhergehend beschrieben jedoch Abmessung Rohöffnungen: ca. 5,80 x 3,16m
Menge: 2,000 St

**9.11.180 Fassadenöffnung HG ca. 6,00 x 3,16m**
wie vorhergehend beschrieben jedoch Abmessung Rohöffnungen: ca. 6,00 x 23,16m
Menge: 1,000 St

**9.11.190 Fassadenöffnung HG ca. 6,85 x 3,16m**
wie vorhergehend beschrieben jedoch Abmessung Rohöffnungen: ca. 6,85 x 3,16m
Menge: 4,000 St

**9.11.200 Fassadenöffnung HG ca. 7,90 x 3,16m**
wie vorhergehend beschrieben jedoch Abmessung Rohöffnungen: ca. 7,90 x 3,16m
Menge: 3,000 St

*Hinweis: Türöffnungen*

**9.11.210 Türöffnungen bis ca. 1,50x 2,70m**
Herstellung von Türöffnungen in den vorhergehend beschr. Stahlbetonwänden, alle Wandstärken.  Die Position umfasst sämtliche  Mehraufwendungen in Verbindung mit der Türöffnung wie das Einmessen, Anlegen, Anpassen der Schalung, sowie ausschalen.  Leibungschalung wird gesondert vergütet.
Öffnungsgröße bis ca. 1,50x 2,70m.
Menge: 77,000 St

**9.11.220 Türöffnungen bis ca. 3,25x 2,70m**
Herstellung von Türöffnungen in den vorhergehend beschr. Stahlbetonwänden, alle Wandstärken.  Die Position umfasst sämtliche  Mehraufwendungen in Verbindung mit der Türöffnung wie das Einmessen, Anlegen, Anpassen der Schalung, sowie ausschalen. Leibungschalung wird gesondert vergütet. Ergeben sich Türöffnungen aus der Fügung von Bauteilen für die bereits eine Schalung vergütet wird, kommt keine Laibungsschalung zur Abrechnung (Wandenden, Wandecken, Unterseite von Unterzügen).
Öffnungsgröße bis ca. 3,25 x 2,70m.
Menge: 28,000 St

*Hinweis: Durchbrüche für Gebäudetechnik, rechteckig/ quadratisch ---anpassen*
Durchbrüche für Gebäudetechnik, rechteckig/ quadratisch

*Hinweis: Zulage für die Herstellung von Durchbrüchen*
in den vorhergehend beschr. Wänden und Decken. Inkl. Randabschalung.
Inkl. lagesicherer Durchtrittsicherung bei Deckenausparungen, inkl. ausschalen.

Der Verschluss von Aussparungen nach Installation erfolgt bauseits

*Hinweis: Wanddurchbrüche*
Die Positionen Wanddurchbrüche gelten neben Wänden auch für Brüstungen, Aufkantungen, Unterzüge und Stürze

**9.11.230 Wanddurchbrüche Stb-Wände bis ca. 0,05m²**
Wanddurchbrüche in Stahlbeton im Zuge der Schalungsarbeiten herstellen
Bauteilstärke bis ca. 35 cm,  rechteckig od. quadratisch,
Durchbruch Größe bis ca. 0,05 m²
z.B. Einzelgrößen: 10x10cm, 15x15cm, 20x25cm
Menge: 46,000 St

**9.11.240 Wanddurchbrüche Stb-Wände > 0,05 bis ca. 0,1m²**
Wanddurchbrüche in Stahlbeton wie vorhergehend beschr. jedoch >0,05 bis 0,1m²
z.B. Einzelgrößen: 50x20cm, 30x30cm, 25x25cm
Menge: 49,000 St

**9.11.250 Wanddurchbrüche Stb-Wände > 0,10 bis ca. 0,20m²**
Wanddurchbrüche in Stahlbeton wie vorhergehend beschr. jedoch > 0,10 bis ca. 0,20m²
z.B Einzelgrößen: 30x60cm, 20x70cm, 15x100cm, 35x35cm
Menge: 166,000 St

**9.11.260 Wanddurchbrüche Stb-Wände > 0,20 bis ca. 0,30m²**
Wanddurchbrüche in Stahlbeton  wie vorhergehend beschr. jedoch > 0,20 bis ca. 0,30m²
z.B Einzelgrößen: 60x50cm, 100x25cm, 70x30cm
Menge: 22,000 St

**9.11.270 Wanddurchbrüche Stb-Wände > 0,30 bis ca. 0,40m²**
Wanddurchbrüche in Stahlbeton wie vorhergehend beschr. jedoch > 0,30 bis ca. 0,40m²
z.B. Einzelgrößen: 90x35cm, 100x40cm, 60x60cm
Menge: 13,000 St

**9.11.280 Wanddurchbrüche Stb-Wände > 0,4 bis ca. 0,50m²**
Wanddurchbrüche in Stahlbeton wie vorhergehend beschr. jedoch > 0,4 bis ca. 0,50m²
z.B. Einzelgrößen: 100x50cm, 140x35cm
Menge: 8,000 St

**9.11.290 Wanddurchbrüche Stb-Wände > 0,50 bis ca. 0,75m²**
Wanddurchbrüche in Stahlbeton wie vorhergehend beschr. jedoch > 0,50 bis ca. 0,75m²
Menge: 2,000 St

**9.11.300 Wanddurchbrüche Stb-Wände > 0,75 bis ca. 1,00m²**
Wanddurchbrüche in in Stahlbeton  wie vorhergehend beschr. jedoch > 0,75 bis ca. 1,00m²
z.B. Einzelgrößen: 200x50cm, 160x35cm, 230x40cm
Menge: 5,000 St

**9.11.310 Wanddurchbrüche Stb-Wände > 1,00 bis ca. 1,50m²**
Wanddurchbrüche in Stahlbeton  wie vorhergehend beschr. jedoch > 1,00 bis ca. 1,50m²
z.B. Einzelgrößen: 80x130cm, 210x55cm
Menge: 2,000 St

**9.11.320 Wanddurchbrüche Stb-Wände > 1,50 bis ca. 2,00m²**
Wanddurchbrüche in Stahlbeton  wie vorhergehend beschr. jedoch > 1,50 bis ca. 2,00m²
z.B. Einzelgrößen: 100x200cm
Menge: 2,000 St

**9.11.330 Wanddurchbrüche Stb-Wände > 2,00 bis ca. 2,50m²**
Wanddurchbrüche in in Stahlbeton  wie vorhergehend beschr. jedoch > 2,00 bis ca. 2,50m²
z.B. Einzelgrößen: 170x130cm
Menge: 2,000 St

**9.11.340 Wanddurchbrüche Stb-Wände >3,50 bis ca. 4,00m²**
Wanddurchbrüche in in Stahlbeton  wie vorhergehend beschr. jedoch Größe >3,5 bis 4,00m²
z.B. Einzelgrößen: 200x200cm
Menge: 2,000 St

**9.11.350 Einbau von Füllöffnungen, DN100, Höhe bis 1,00m**
Bei Wanddurchbrüchen, Breite >100cm sind für die Betonage Füllöffnungen herzustellen.
z.B. mittels PVC-Rohr DN100. Inkl. Rückbau des betonierten Rohrquerschnitts im Zuge der Auschalarbeiten.
Menge: 10,000 St

**9.11.360 Einbau von Füllöffnungen, DN100, Höhe >1,00mbis 2,00m**
Füllöffnungen wie vorhergehend beschrieben jedoch Höhe >1,00m bis 2,00m
Menge: 3,000 St

*Hinweis: Durchbrüche für Gebäudetechnik, rund*
-Durchbrüche für Gebäudetechnik, rund

**9.11.370 Wanddurchbrüche Stb-Wände, rund, >d=100mm bis 150mm**
Wanddurchbrüche in Stahlbeton im Zuge der Schalungsarbeiten herstellen
Bauteilstärke bis ca. 35 cm,  rund,
Durchmesser >d=100mm bis 150mm
Menge: 8,000 St

**9.11.380 Wanddurchbrüche Stb-Wände, rund, >d=150mm bis 200mm**
Wanddurchbrüche in Stahlbeton  wie vorhergehend beschr. jedoch Durchmesser >d=150mm bis 200mm
Menge: 2,000 St

**9.11.390 Wanddurchbrüche Stb-Wände, rund, >d=200mm bis 300mm**
Wanddurchbrüche in Stahlbeton  wie vorhergehend beschr. jedoch Durchmesser >d=200mm bis 300mm
Menge: 4,000 St

**9.11.400 Wanddurchbrüche Stb-Wände, rund, d= ca. 840mm**
Wanddurchbrüche in Stahlbeton  wie vorhergehend beschr. jedoch Durchmesser d= ca. 840mm
Menge: 4,000 St

*Hinweis: Deckendurchbrüche*

**9.11.410 Deckendurchbrüche Stb-Decke bis ca. 0,05m²**
Deckendurchbrüche in Stahlbeton im Zuge der Schalungsarbeiten herstellen
Bauteilstärke bis ca. 35 cm,  rechteckig od. quadratisch,
Durchbruch Größe bis ca. 0,05 m²
z.B. Einzelgrößen: 10x10cm, 15x15cm, 20x25cm
Menge: 5,000 St

**9.11.420 Deckendurchbrüche Stb-Decke > 0,05 bis ca. 0,1m²**
Deckendurchbrüche in Stahlbeton wie vorhergehend beschr. jedoch >0,05 bis 0,1m²
z.B. Einzelgrößen: 40x25cm, 35x25cm, 25x25cm
Menge: 105,000 St

**9.11.430 Deckendurchbrüche Stb-Decke > 0,10 bis ca. 0,20m²**
Deckendurchbrüche in Stahlbeton wie vorhergehend beschr. jedoch > 0,10 bis ca. 0,20m²
z.B Einzelgrößen: 55x25cm, 40x40cm, 20x100cm, 35x35cm
Menge: 55,000 St

**9.11.440 Deckendurchbrüche Stb-Decke > 0,20 bis ca. 0,30m²**
Deckendurchbrüche in Stahlbeton  wie vorhergehend beschr. jedoch > 0,20 bis ca. 0,30m²
z.B Einzelgrößen: 70x40cm, 90x30cm, 70x30cm, 50x50cm
Menge: 25,000 St

**9.11.450 Deckendurchbrüche Stb-Decke > 0,30 bis ca. 0,40m²**
Deckendurchbrüche in Stahlbeton wie vorhergehend beschr. jedoch > 0,30 bis ca. 0,40m²
z.B. Einzelgrößen: 130x30cm
Menge: 1,000 St

**9.11.460 Deckendurchbrüche Stb-Decke > 0,4 bis ca. 0,50m²**
Deckendurchbrüche in Stahlbeton wie vorhergehend beschr. jedoch > 0,4 bis ca. 0,50m²
z.B. Einzelgrößen: 60x80cm
Menge: 8,000 St

**9.11.470 Deckendurchbrüche Stb-Decke > 0,50 bis ca. 0,75m²**
Deckendurchbrüche in Stahlbeton wie vorhergehend beschr. jedoch > 0,50 bis ca. 0,75m²
z.B. Einzelgrößen: 150x40cm, 130x40cm
Menge: 8,000 St

**9.11.480 Deckendurchbrüche Stb-Decke > 0,75 bis ca. 1,00m²**
Deckendurchbrüche in in Stahlbeton  wie vorhergehend beschr. jedoch > 0,75 bis ca. 1,00m²
z.B. Einzelgrößen: 225x40cm, 325x25cm
Menge: 8,000 St

#### Untertitel 9.12 Sichtbeton

*Hinweis: Ausführungsbeschrieb*
Die Positionen im Titel Sichtbeton verstehen sich als Zulagepos. zu sämtlichen vorbeschriebenen Stahlbetonpositionen in Klasse SB2, für die Herstellung in SB 3 bzw. nach Positionsbeschrieb.

Der Schutz der als Sichbeton bezeichneten Flächen ist zu berücksichtigen (Podeste, Bodenplatte, Wände, Deckenuntersichten, Kanten, u.a.) Kantenschutz aus Holz. Sichtbetonflächen nicht beschriften, bekleben etc.

SB-Anforderung gem. Planeintrag. Das Schalungsbild und die Anordnung der Spannlöcher, sowie die Ausbildung von Betonierfugen ist mit dem Architekten abzustimmen. Hierfür sind rechtzeitig vor Ausführungsbeginn Schalungspläne mit den Wandabwicklungen und allen erforderlichen Angaben zur Freigabe vorzulegen.

Einheitliche Farbtönung aller Sichtflächen einzelner Bauwerksteile ist in den Preis der nachfolgend beschriebenen Bauteile ist die Sichtbetonschalung sowie sämtliche Aufwendungen für erforderliche Arbeitsgerüste mit einzukalkulieren.

Sichtbetonklasse 3 entsprechend dem Merkblatt Sichtbeton, Deutscher Beton- und Bautechnik-Verein e.V. und Bundesverband der Deutschen Zementindustrie e.V. in der aktuellen Fassung.

Besondere Anforderungen an geschalte Sichtbetonflächen

Textur T3, gemäß DBV sowie
- Steifer Schalungsaufbau der entsprechenden Schaltafelausbildung.
- Dichte Schalungshaut mit geordnetem Schalungsbild.
- Das Schalungsbild ist nach durch die Architekten freigegebenen Schalungsplänen zu erstellen.
- Die Schalung ist vor dem Betonieren von der Bauleitung freizugeben.
- Verwendung von Sichtbetonabstandshaltern aus Faserzement.

Porigkeit P4, gemäß DBV

Farbtongleichmäßigkeit FT3, gemäß DBV

Ebenheit E3, gemäß DBV
- Ebenheitsanforderungen nach DIN 18202, Tabelle 3, Zeile 6

Arbeits- und Schalhautfugen AF4, gemäß DBV sowie
- Planung der Detailausführung ist Sache des AN
- Erprobungsflächen sind erforderlich, Herstellung im UG in Abstimmung mit der Bauleitung.

Schalhautklasse SHK3, gemäß DBV sowie
- Bohrlöcher unzulässig
- Aufquellen der Schalhaut im Schraub- bzw. Nagelbereich nicht zulässig
- Reparaturstellen in Abstimmung mit dem AG zulässig. Das Herstellen von eckigen nicht gefasten
Kanten im Bereich von Aussenecken, Öffnungen, Leibungen, Wangen, Fugen, etc. wird nicht
gesondert vergütet. Während der Bauzeit sind diese Kanten vor Beschädigung zu schützen (Holzeckwinkel).
Schutz der Deckenschalung (Treppenpodeste) zur minimierung von Rostpfützen. Plaung der Betonage damit die Schalung mit der Bewehrung möglichst kurz "offen" liegt. Abdeckung mittels PE- Folie, 0,4mm, und Absperrung der betreffenden Bereiche.

Angebotene Schalhaut für SB 3 (glatt) z.B. Westag Betoplan Top oder gleichwertig

**9.12.10 Sichtbeton SB 3 Schalung Wand**
Mehraufwendung Wandschalung SB3 gegenüber SB 2 laut Vorbeschrieb, Abrechnung nach Sichtfläche SB3
.
Menge: 5800,000 m²

**9.12.20 Sichtbeton SB 3 Beton Wand**
Mehraufwendung Betonverarbeitung SB3 gegenüber SB2.
Abrechnung nach m3 Wandbeton
Menge: 1100,000 m³

**9.12.30 Sichtbeton SB 3 Schalung Brüstungen/ Unterzüge**
Mehraufwendung Schalung Brüstungen und Unterzüge SB3 gegenüber SB 2 laut Vorbeschrieb, Abrechnung nach Sichtfläche SB3
Menge: 1975,000 m²

**9.12.40 Sichtbeton SB 3 Beton Brüstungen/ Unterzüge**
Mehraufwendung Betonverarbeitung SB3 gegenüber SB2.
Abrechnung nach m3 Beton
Menge: 480,000 m³

**9.12.50 Sichtbeton SB 3 Schalung Stützen**
Mehraufwendung Schalung Stützen SB3 gegenüber SB 2 laut Vorbeschrieb, Abrechnung nach Sichtfläche SB3
Menge: 485,000 m²

**9.12.60 Sichtbeton SB 3 Beton Stützen**
Mehraufwendung Betonverarbeitung SB3 gegenüber SB2.
Abrechnung nach m3 Beton
Menge: 60,500 m³

**9.12.70 Sichtbeton SB 3 Schalung Treppenpodeste/ Zwischenpodeste**
Mehraufwendung Schalung Treppenpodeste und Zwischenpodeste SB3 gegenüber SB 2 laut Vorbeschrieb, Abrechnung nach Sichtfläche SB3
Menge: 285,000 m²

**9.12.80 Sichtbeton SB 3 Beton Treppenpodeste/ Zwischenpodeste**
Mehraufwendung Betonverarbeitung SB3 gegenüber SB2.
Abrechnung nach m3 Beton
Menge: 80,000 m³

**9.12.90 Laibungen SB 3**
Mehraufwendung Schalung Treppenpodeste und Zwischenpodeste SB3 gegenüber SB 2 laut Vorbeschrieb, Abrechnung nach Sichtfläche SB3
Wandstärken ca. 20-30cm
Menge: 180,000 m²

**9.12.100 Deckenstirn SB 3**
Mehraufwendung Schalung Treppenpodeste und Zwischenpodeste SB3 gegenüber SB 2 laut Vorbeschrieb, Abrechnung nach Sichtfläche SB3
Deckenstärke ca. 30-35cm
Menge: 60,000 m²

**9.12.110 Herstellung Unterzug und Decke in einem Arbeitsgang (Bereich Luftraum)**
Die zum Luftraum orientierten Brüstungsträger sind wie folgt herzustellen- Ansichtig ist nur eine horizontal umlaufende Betonierfuge auf Höhe OK Decke gewünscht :
-Einschalen und Betonage der Unterzüge h=53cm zusammen mit der Decke d=35cm. Es ist hier keine Betonierfuge zw. Unterzug und UK Decke gewünscht!!
-exakte Herstellung der Deckenoberkante für eine fluchtgerechte umlaufende Abbeitsfuge zur aufbetonierten Brüstung.
-Aufbetonieren der Brüstungen h=1,09m
Die Schalung der Deckenstirn wird über die Schalungspos. der Unterzüge abgerechnet
Abrechnung je lfm Arbeitsfuge Brüstung- Decke
Menge: 170,000 lfm

**9.12.120 "Betonkosmetik" Arbeitsfuge Brüstungen (Bereich Luftraum)**
Betonkosmetische "Kaschierung" der Arbeitsfuge zwischen Decke und aufgehender Brüstung.
Optische Erscheinung Luftraumseitig als wäre keine Fuge vorhanden- vgl. Visualisierung.

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
insgesamt sind rd. 170lfm Fuge und rd. 350m2 Brüstungsfläche zu bearbeiten.
Menge: 170,000 lfm

**9.12.130 Arbeitsfuge Wände im Bereich Luftraum und TRH**
Die zum Luftraum und zu den TRH orientierten Wände sind wie folgt herzustellen- Ansichtig (von Luftraum und TRH) ist nur eine horizontal umlaufende Betonierfuge auf Höhe OK Decke gewünscht :
-Einschalen und Betonage der Wände bis auf Höhe OK Decke. Es ist keine Fuge auf Höhe UK Decke gewünscht. Es ist keine sichtbare Deckenstirn gewünscht.
-exakte Herstellung der Deckenoberkante für eine fluchtgerechte umlaufende Abbeitsfuge zur aufbetonierten Wand des nächsten Geschoss.
-Anschluss der Decke mittels Bewehrungsanschlüssen gem. sep. Pos.
-Aufbetonieren der Wände des nächsten Geschosses
Es wird keine Randabschalung für die Decke vergütet-Betonage erfolgt gegen die Wände.
Abrechnung je lfm Arbeitsfuge Decke- Wand
Menge: 240,000 lfm

### Titel 10 Mauerwerksarbeiten

#### Untertitel 10.1 Mauerwerk Porenbeton

*Hinweis: Verschluss von Öffnungen in Stahlbetonwänden im Übergang BA1 zu optionalem BA2*

**10.1.10 Verschluss Wandöffnung ca. 1,385x 2,70m, MW d=25cn**
Verschluss Wandöffnung ca. 1,385x 2,70m, MW d=24cm,
Mauerwerk
KS-12-2,0-MG IIa bzw. Dünnbettmörtel
Festigkeitsklasse 12
Rohdichteklasse 2,0
Vorderkante Mauerwerk ist ca. 1cm von der Vorderkante Sichtbeton zurückzusetzen. Die Fläche wird bauseits verputzt.

Ankerschienen und Maueranker: werden gesondert vergütet.

Inkl. Kimmschicht, Inkl. Mauersperrbahn Inkl. sämtlicher Zuschnittarbeiten
Menge: 3,000 St

**10.1.20 Zwischenwand Lüftungsschacht, ca. 3,10x 3,70m, MW d=15cm, Schächte SW/ NW**
Herstellen der nichttragenden Zwischenwände in den Lüftungsschächten. Die Wände werden vor Installation, im Zuge der Rohbauarbeiten hergestellt.
Porenbetonmauerwerk mit Stahlbetongurten gem. Plan HEL_00_ARC_DE_015_LG_5_612_-, Ansicht 01.32 und Ansicht 01.42.
Mauerwerk: d=150mm z.B. Ytong ThermCombi Planblock PP 4 - 0,55 - 0,14 W/mK - 150 mm oder gleichwertig- Steinformat nach Wahl AN

angebotenes Fabrikat '....................................................' bitte angeben

Stahlbeton: C25/30, inkl. Schalung
Bewehrung: wird gesondert vergütet
Ankerschienen und Maueranker: werden gesondert vergütet.

Inkl. Kimmschicht, Inkl. Mauersperrbahn Inkl. sämtlicher Zuschnittarbeiten
Menge: 2,000 St

**10.1.30 Zwischenwand Lüftungsschacht, ca. 3,10x 3,70m, MW d=15cm, Schächte SO/ NO**
wie vorhergehend beschrieben jedoch Ausführung gem. Plan HEL_00_ARC_DE_015_LG_5_612_-; Ansicht 01.27 und 01.47
Menge: 2,000 St

### Titel 11 Bewehrung und Einbauteile

*Hinweis: Allgemeine Anmerkungen Beton und Bewehrung*
Das Biegen und Verlegen der Bewehrung hat genau nach Zeichnung zu erfolgen. Die Abstände von der Schalung sind genau einzuhalten, so dass die erforderliche Betondeckung gewährleistet ist.

Während des Betoniervorgangs ist ständig darauf zu achten, dass die Bewehrung nicht verschoben oder durch Betreten, Fahrbrücken, aufstege usw. aus ihrer planmäßigen Lage gebracht wird.

Für alle bewehrten Bauteile wird gerippter Betonstahl B500B mit hoher Duktilität bzw. Listenmatten B500A mit normaler Duktilität verwendet. Die Bewehrung sämtlicher Bauteile ist mit Stabstahl und Listenmatten vorgesehen. Sofern der Auftragnehmer die Bewehrung abweichend von den Bewehrungsplänen des Tragwerksplaners ausführen möchte, sind sämtliche damit verbundenen Aufwendungen (Anpassung der Statischen Berechnung, Bewehrungspläne, Prüfgebühren etc.) vom Auftragnehmer zu erbringen bzw. einzukalkulieren.

Rückbiegebewehrung und Schraubanschlüsse werden nur vergütet, wo diese in der Tragwerksplanung ausgewiesen sind. Leistungen, die sich aus dem Arbeitstakt des AN ergeben, oder eine Vereinfachung der Ausführung darstellen, werden nicht vergütet.

Bauteile dürfen erst nach Abnahme und Freigabe der Bewehrung betoniert werden. Vor dem Betonieren ist die Fachbauleitung zu informieren und der Prüfingenieur zur Überwachung der verlegten Bewehrung rechtzeitig zu bestellen.

Die Abnahme muss spätestens 2 Tage vor dem Betonieren angemeldet werden.

Um Engpässe bei der Lieferung und Verlegung der Bewehrung zu vermeiden und die von der Bauleitung und dem Prüfingenieur eventuell geforderten Zulagen vorrätig zu haben, sind alle gängigen Betonstahldurchmesser in ausreichender Anzahl vorzuhalten. Ablängen und Biegen sind in den Einheitspreisen einzukalkulieren. Die Abrechnung erfolgt nach den Stahllisten.

Das Schneiden von Matten z. B. Aussparungen an Rändern ist in die Preise der Matten einzurechnen und wird nicht gesondert vergütet.

Bei der Begrenzung der Rissbreite für sämtliche Bauteil wurde ein Beton angenommen, dessen Betonzugfestigkeit fct.eff nach 5 Tagen höchstens 75% der max. Zugfestigkeit fctm erreicht. Dies ist bei der Festlegung des Betons und der Bauausführung zu berücksichtigen.

Die Betonstahlmassen in nachfolgenden Positionen, verstehen sich einschließlich liefern, zwischenlagern, schneiden, biegen, verlegen, einschließlich:
- Montagebedarf, Verschnitt, Kofferbügel und Abstandhalter. Unterstützungskörbe werden in gesonderter Position vergütet.

Arbeitsfugen sind mit kraftschlüssiger Verzahnung gemäß DIN EN 1992-1-1/NA, Abs. 6.2.5 auszubilden. Die Anordnung von Arbeitsfugen ist mit dem Tragwerksplaner
abzustimmen. Arbeitsfugen sind vom AN zu planen.

Alternativprodukte, welche von den in den Ausführungs- und Konstruktionsplänen des Tragwerkplaners vorgegebenen Produkten abweichen, dürfen verwendet werden, sofern deren Gleichwertigkeit bzgl. statischer sowie sonstiger bauspezifischer Erfordernisse gewährleistet ist. Die Gewährleistung der Gleichwertigkeit obliegt dem Auftragnehmer. Gegebenenfalls sind vom Auftragnehmer statische Nachweise zu führen und dem Prüfingenieur zur Prüfung vorzulegen.

Wasserundurchlässiger Beton:
Wenn nicht anders beschrieben, ist folgendes zu beachten: wu-Betonbauteile sind in einem Arbeitsgang zu betonieren. Unvermeidliche
Betonfugen sind fachgerecht auszubilden.
Durchdringungen von Außenbauteilen, wie z. B. Bodenabläufe oder Wanddurchdringungen, sind druckwasserdicht auszubilden. Es sind ausschließlich Spezialspanner zu verwenden, die im Beton verbleiben und am Ansatzpunkt gedichtet werden. Die Zusammensetzung der Zuschlagstoffe muss der Sieblinie E entsprechen. Alle zusätzlich erforderlichen Maßnahmen bei der Ausführung sind vom AN eigenverantwortlich zu veranlassen.

Sprießen der Decken:
Zur Abtragung der während des Betonier- und Erhärtungsprozesses auftretenden Lasten der neu herzustellenden Stahlbetondecke ist im darunterliegenden Geschoss eine temporäre Notsprießung herzustellen. Die vorhandene Geschossdecke ist statisch nicht in der Lage, die aus dem Frischbeton, Eigengewicht und Bauzuständen resultierenden Zusatzlasten allein aufzunehmen.

*Hinweis: weitere Allgemeine Anmerkungen*
vgl. auch "Allgemeine Anmerkungen Beton und Bewehrung" gem. Titel Beton- und Stahlbetonarbeiten

#### Untertitel 11.1 Bewehrungsstahl

*Hinweis: Stabstahl Ortbeton*
Betonstahl B500B Stabstahl – hohe Duktilität
Betonstahl als Stabstahl entsprechend statischen und konstruktiven
Erfordernissen nach Zeichnung liefern und einbauen.
Stabdurchmesser bis 28 mm in verschiedenen Längen und Biegeformen.

**11.1.10 Bewehrung Betonstabstahl B500B Ø 8mm**
gem. Vorbeschrieb.
Durchmesser 8mm
Menge: 20,000 t

**11.1.20 Bewehrung Betonstabstahl B500B Ø 10mm**
gem. Vorbeschrieb.
Durchmesser 10mm
Menge: 120,000 t

**11.1.30 Bewehrung Betonstabstahl B500B Ø 12mm**
gem. Vorbeschrieb.
Durchmesser 12mm
Menge: 50,000 t

**11.1.40 Bewehrung Betonstabstahl B500B Ø 14mm**
gem. Vorbeschrieb.
Durchmesser 14mm
Menge: 30,000 t

**11.1.50 Bewehrung Betonstabstahl B500B Ø 16mm**
gem. Vorbeschrieb.
Durchmesser 16mm
Menge: 80,000 t

**11.1.60 Bewehrung Betonstabstahl B500B Ø 20mm**
gem. Vorbeschrieb.
Durchmesser 20mm
Menge: 100,000 t

**11.1.70 Bewehrung Betonstabstahl B500B Ø 25mm**
gem. Vorbeschrieb.
Durchmesser 25mm
Menge: 50,000 t

**11.1.80 Bewehrung Betonstabstahl B500B Ø 28mm**
gem. Vorbeschrieb.
Durchmesser 25mm
Menge: 20,000 t

*Hinweis: Stabstahl in Betonfertigteilen*
Betonstahl B500B Stabstahl – hohe Duktilität in Fertigteilen
Betonstahl als Stabstahl entsprechend den Bewehrungszeichnungen des
Fertigteilherstellers liefern und einbauen
Stabdurchmesser ca. 8 – 12 mm

**11.1.90 Bewehrung Betonstabstahl B500B Ø 8mm**
gem. Vorbeschrieb.
Durchmesser 8mm
Menge: 2,000 t

**11.1.100 Bewehrung Betonstabstahl B500B Ø 10mm**
gem. Vorbeschrieb.
Durchmesser 10mm
Menge: 5,000 t

**11.1.110 Bewehrung Betonstabstahl B500B Ø 12mm**
gem. Vorbeschrieb.
Durchmesser 12mm
Menge: 3,000 t

*Hinweis: Biegeformen Stabstahl*

**11.1.120 Kategorie I**
(z. B. Winkel, U-Bügel, geschlossene Bügel, S-Haken)
Menge: 150000,000 St

**11.1.130 Kategorie V**
(z. B. Stehbügel, Schubeisen)
Menge: 20000,000 St

**11.1.140 Kategorie VI**
(z. B. Schlaufen, Doppelschlaufen)
Menge: 500,000 St

*Hinweis: Mattenstahl*
Betonstahl B500A Listenmatten als Einachsmatten – normale Duktilität
Betonstahl als Listenmatten entsprechend statischen und konstruktiven
Erfordernissen nach Zeichnung liefern und einbauen mit Querschnitten
der Tragstäbe ca. 90 x 10,0 und 100 x 10,0 und unterschiedlichen
Abmessungen.

**11.1.150 Betonstahl B500A Listenmatten**
Betonstahlmatten gem. Vorbeschrieb
Menge: 390,000 t

*Hinweis: Unterstützungskörbe*
Baustahl Unterstützungskörbe gemäß DBV-Merkblatt zertifiziert in verschiedenen Ausführungen liefern, schneiden und verlegen.  Bei Sichtbeton sind die Unterstützungskörbe mit Kunststoffabstandhalter zu verwenden.

**11.1.160 Betonstahl Unterstützungskörbe**
Unterstützungskörbe gem. Vorbeschrieb
Menge: 20,000 t

#### Untertitel 11.2 Durchstanzbewehrung

*Hinweis: Durchstanzbewehrung Bodenplatte / Decken*
Liefern und einbauen von Dübelleisten als Querkraftbewehrung
im Bereich von Stützen, Wandecken und Wandenden, gemäß bauaufsichtlicher Zulassung und Herstellervorgabe, mit verschiedenen Durchmessern und Längen, für
Bauteildicken bis d=35 cm.
Ausführung als Doppelkopfanker reihenweise angeordnet. 2-er, 3-er und 5-er Leisten, einschließlich Klemmbügel für ordnungsgemäße Lagesicherung nach Herstellervorschrift.
z. B. Fabrikat Halfen HDB ober gleichwertig

**11.2.10 Dübelleiste 16/245-2/360**
gem. Vorbeschrieb.
Dübelleiste 16/25-2/360
angebotenes Fabrikat '....................................................' bitte angeben
Menge: 110,000 St

**11.2.20 Dübelleiste 16/245-2/540**
gem. Vorbeschrieb.
Dübelleiste  16/245-2/540
angebotenes Fabrikat '....................................................' bitte angeben
Menge: 55,000 St

**11.2.30 Dübelleiste 20/305-2/440**
gem. Vorbeschrieb.
Dübelleiste 20/305-2/440
angebotenes Fabrikat '....................................................' bitte angeben
Menge: 330,000 St

**11.2.40 Dübelleiste 20/305-3/660**
gem. Vorbeschrieb.
Dübelleiste 20/305-3/660
angebotenes Fabrikat '....................................................' bitte angeben
Menge: 165,000 St

#### Untertitel 11.3 Rückbiegbare Bewehrungsanschlüsse (RBA), B500B

*Hinweis: Rückbiegbare Bewehrungsanschlüsse (RBA), B500B*
Typengeprüfte Rückbiegbare Bewehrungsanschlüsse (RBA), B500B,
in vorgefertigter Standard- oder Sonderanfertigung mit perforiertem Blech in verzinkter Ausführung und Reißverschluss-Abdeckung liefern und mit Nägeln an der Schalung fachgerecht befestigen. Das Entfernen der Abdeckung und das erforderliche Ausbiegen der Anschlussbewehrung nach dem Ausschalen ist in die Einheitspreise einzukalkulieren.

Hinweise zur Abrechnung:
Vergütet wird die tatsächliche Länge der eingebauten Blechmontagekästen gemäß Aufmaß. Rückbiegebewehrung und Schraubanschlüsse werden nur vergütet, wo diese in der Tragwerksplanung ausgewiesen sind. Leistungen, die sich aus dem Arbeitstakt des AN ergeben, oder eine Vereinfachung der Ausführung darstellen, werden nicht vergütet.

Bei der Arbeitstakteinteilung ist zu beachten, dass im Bereich von wandartigen Trägern mit Zugbandbewehrung generell keine RBAs angeordnet werden dürfen.

**11.3.10 RBA einreihig, Ø12/10**
Bügeltyp 1
Kastenlänge 1,25 m
Bauteildicke D1 >= 30 cm
z. B. Fabrikat Halfen HBT 85 – 12/10 – 1 - 1250 oder gleichwertig
angebotenes Fabrikat '....................................................' bitte angeben
Menge: 270,000 St

**11.3.20 RBA einreihig, Ø12/10**
Bügeltyp 3
Kastenlänge 1,25 m
Bauteildicke D1 >= 30 cm
z. B. Fabrikat Halfen HBT 85 – 12/10 – 3 - 1250 oder gleichwertig
angebotenes Fabrikat '....................................................' bitte angeben
Menge: 320,000 St

**11.3.30 RBA zweireihig, Ø12/10**
Bügeltyp 5
Kastenlänge 1,25 m
Bauteildicke D1 >= 24 cm
z. B. Fabrikat Halfen HBT 190 – 12/10 – 5 - 1250 oder gleichwertig
angebotenes Fabrikat '....................................................' bitte angeben
Menge: 20,000 St

**11.3.40 RBA zweireihig, Ø12/10**
Bügeltyp 5
Kastenlänge 1,25 m
Bauteildicke D1 >= 25 cm
z. B. Fabrikat Halfen HBT 220 – 12/10 – 5 - 1250 oder gleichwertig
angebotenes Fabrikat '....................................................' bitte angeben
Menge: 50,000 St

#### Untertitel 11.4 Schraubmuffen mit Gewinde

*Hinweis: Schraubmuffen mit Gewinde für frei drehbares Anschlusseisen*
Betonstahlverbindungen für Stabstahl B500B mit Schraubmuffen.
Standardmuffe + Gewinde, D = 12 bis 28 mm (frei drehbares
Anschlusseisen).
Einschließlich Aufbringen der erforderlichen Gewinde am Betonstahl nach
bauaufsichtlicher Zulassung.

 z. B. Fabrikat: Lenton-Erico Standardmuffe A12 oder gleichwertig

angebotenes Fabrikat '....................................................' bitte angeben

Hinweise zur Abrechnung:
Abrechnungseinheit: 1 Stück enthält Muffe inkl. Gewinde am Betonstahl.
Schraubanschlüsse werden nur vergütet, wo diese in der
Tragwerksplanung ausgewiesen sind.
Leistungen, die sich aus dem Arbeitstakt des AN ergeben, oder eine
Vereinfachung der Ausführung darstellen, werden nicht vergütet

**11.4.10 Schraubmuffe + Gewinde, D = 12 mm**
Betonstahlverbindungen für Stabstahl B500B mit Schraubmuffen.
Standardmuffe + Gewinde, D = 12 mm (frei drehbares
Anschlusseisen).
Einschließlich Aufbringen der erforderlichen Gewinde am Betonstahl nach
bauaufsichtlicher Zulassung.

 z. B. Fabrikat: Lenton-Erico Standardmuffe A12 oder gleichwertig

angebotenes Fabrikat '....................................................' bitte angeben

Hinweise zur Abrechnung:
Abrechnungseinheit: 1 Stück enthält Muffe inkl. Gewinde am Betonstahl.
Schraubanschlüsse werden nur vergütet, wo diese in der
Tragwerksplanung ausgewiesen sind.
Leistungen, die sich aus dem Arbeitstakt des AN ergeben, oder eine
Vereinfachung der Ausführung darstellen, werden nicht vergütet
Menge: 50,000 St

**11.4.20 Schraubmuffe + Gewinde, D = 20 mm**
Schraubmuffe + Gewinde, wie vorhergehend beschrieben jedoch D=20mm
Menge: 50,000 St

**11.4.30 Schraubmuffe + Gewinde, D = 25 mm**
Schraubmuffe + Gewinde, wie vorhergehend beschrieben jedoch D=25mm
Menge: 150,000 St

**11.4.40 Schraubmuffe + Gewinde, D = 28 mm**
Schraubmuffe + Gewinde, wie vorhergehend beschrieben jedoch D=28mm
Menge: 50,000 St

*Hinweis: Schraubmuffen mit Gewinde für nicht drehbares Anschlusseisen*

**11.4.50 Schraubmuffe + Gewinde, D = 25 mm**
Betonstahlverbindungen für Stabstahl B500B mit Schraubmuffen.
Positionsmuffe + Gewinde, D = 25mm (nicht drehbares
Anschlusseisen).
Einschließlich Aufbringen der erforderlichen Gewinde am Betonstahl nach
bauaufsichtlicher Zulassung.
z. B. Fabrikat: Lenton-Erico Positionsmuffe P14

angebotenes Fabrikat '....................................................' bitte angeben

Hinweise zur Abrechnung:
Abrechnungseinheit: 1 Stück enthält Muffe inkl. Gewinde am Betonstahl.
Schraubanschlüsse werden nur vergütet, wo diese in der
Tragwerksplanung ausgewiesen sind.
Leistungen, die sich aus dem Arbeitstakt des AN ergeben, oder eine
Vereinfachung der Ausführung darstellen, werden nicht vergütet
Menge: 50,000 St

**11.4.60 Schraubmuffe + Gewinde, D = 28 mm**
Schraubmuffe + Gewinde, wie vorhergehend beschrieben jedoch D=28mm
Menge: 50,000 St

#### Untertitel 11.5 Nachträglich hergestellte Bewehrungsanschlüsse

*Hinweis: Kalkulationshinweis Nachträglicher Bewehrungsanschluss*
Die Leistung beinhaltet das Erstellen des Bohrloches, Einbringen des Injektionssystems,
Befestigen des Betonstahls entsprechend Herstellervorschrift und Zulassung.
Der Bewehrungsstahl wird über die Position Betonstabstahl abgerechnet

**11.5.10 Nachträglicher Bewehrungsanschluss Ø12mm**
Bewehrungsanschluss Stabdurchmesser d=12mm nach Zulassung
mit schnellhärtendem Injektionsmörtel und Betonstabstahl B500B in Stahlbetonbauteile,
Setztiefe/Bohrlochtiefe ca. 40cm
Richtqualität: System Hilti HIT-HY 200 oder gleichwertig

angebotenes Fabrikat '....................................................' bitte angeben
Menge: 10,000 St

**11.5.20 Nachträglicher Bewehrungsanschluss Ø14mm**
wie vor jedoch d=14mm und Setztiefe/Bohrlochtiefe ca.  50cm
Menge: 10,000 St

**11.5.30 Nachträglicher Bewehrungsanschluss Ø16mm**
wie vor jedoch d=16mm und Setztiefe/Bohrlochtiefe ca.  60cm
Menge: 10,000 St

#### Untertitel 11.6 Einbauteile / Anschweißplatten

*Hinweis: Stahl- Einbauteile*

**11.6.10 Einbauteile / Anschweißplatten Stahl S235JR**
Liefern und Einbauen von Einbauteilen in Betonbauteile
bestehend aus Blechen S235JR in verschiedenen Längen und
Blechdicken mit angeschweißten Blechankerung bzw. Kopfbolzen.,
einschl. aller Schweißungen und Nahtvorbereitungen.
Korrosionsschutz: zweifacher Korrosionsschutzanstrich gem. DIN EN ISO
12944, Korrosivitätskategorie C2
Herstellen, liefern und exakt maßgenau in Schalung einbauen.
Menge: 400,000 kg

**11.6.20 Einbauteile / Anschweißplatten Stahl S235JR. feuerverzinkt**
Einbauteile / Anschweißplatten wie vorhergehend beschrieben jedoch
Ausführung der Einbauteile / Anschweißplatten mit
Korrosionsschutz: Feuerverzinkung gem. DIN EN ISO 1461 / DIN  EN ISO
14713, Korrosivitätskategorie C2, Schutzdauer hoch gem. Din EN ISO
12944-5.
Herstellen, liefern und maßgenau in Schalung einbauen
Menge: 200,000 kg

#### Untertitel 11.7 Fugenbänder

*Hinweis: Abdichtung Arbeitsfuge Bodenplatte/ Wand*

**11.7.10 Fugenblech Bodenplatte-Außenwände**
Beschichtetes Fugenblech zur Abdichtung von horizontalen und vertikalen Arbeitsfugen gegen drückendes und nicht drückendes Wasser, sowie gegen Bodenfeuchte liefern und unter Beachtung der Herstellerangaben gemäß ETA 15/0003 und allgemeinem bauaufsichtlichem Prüfzeugnis P-5120/231/09 MPA-BS einbauen.

Blechbreite: 167mm
Mindesteinbindetiefe: 30mm
Normstrich zur visuellen Einbaukontrolle
zulässiger Wasserdruck: 2,0bar

Lieferung einschließlich aller erforderlichen Befestigungsmittel (Haltebügel, Stoßklammern).
Richtqualität: Pentaflex KB 167 oder gleichwertig

Angebotenes Produkt: '....................................................' (bitte ausfüllen)
Menge: 120,000 lfm

**11.7.20 Fugenblech Ecke**
Mehraufwendung zu vorhergehend beschr. Fugenblech für die Herstellung von 90°-Ecken.
Menge: 8,000 St

#### Untertitel 11.8 Einbauteile BFT Treppen

*Hinweis: Trittschalldämmelemente im Bereich von Treppen und -podesten*
Liefern und einbauen Trittschalldämmelementen zur schalltechnischen Entkoppelung von Treppenläufen und Treppenpodesten von der übrigen Gebäudekonstruktion, gemäß bauaufsichtlicher Zulassung und Herstellervorgabe

**11.8.10 Trittschalldämmelement für Ortbeton, Tragfähigkeit VRd = 174,8 kN/Element**
Trittschalldämmelement inklusive Montagekörper in der Langbox-
Ausführung für eine schallbrückenfreie Ausführung zwischen
Ortbetontreppenpodest und Treppenhauswand, einschließlich der
Aufnahme von positiven Querkräften. Lieferung und fachgerechter Einbau
gemäß den Vorgaben des Tragwerksplaners
Elastomerlager mit DIBt-Zulassung
Brandschutzklasse R90
Max. Tragfähigkeit VRd = 174,8 kN/Element

Fabrikat Max Frank Egcosono Typ SP L O
Menge: 24,000 St

**11.8.20 Trittschalldämmelement für Ortbeton, Tragfähigkeit VRd = 87,4/-23,8 kN/Element, HRd = +-23,8**
Trittschalldämmelement für eine schallbrückenfreie Ausführung zwischen
Ortbetontreppenpodest und Treppenhauswand, einschließlich der
Aufnahme von positiven und negativen Querkräften sowie horizontalen
Kräften. Lieferung und fachgerechter Einbau gemäß den Vorgaben des
Tragwerksplaners.
Elastomerlager mit DIBt-Zulassung
Brandschutzklasse R90
Max. Tragfähigkeit VRd = 87,4/-23,8 kN/Element, HRd = +-23,8
kN/Element
z. B. Fabrikat Max Frank Egcosono Typ SP H+- O oder gleichwertig

angebotenes Fabrikat '....................................................' bitte angeben
Menge: 24,000 St

**11.8.30 Bewehrungskorb für Trittschallelemente**
Bewehrungskorb für die Kombination mit den vorgenannten
Trittschalldämmelementen zwischen Treppenpodesten und
Treppenhauswand
Der Bewehrungskorb gewährleistet die Lastübertragung und besteht aus Bewehrungseisen nach DIN 488
Lastübertragung max Vsd = 83,0 kN
z. B. Fabrikat Max Frank Egcosono Bewehrungskorb oder gleichwertig
angebotenes Fabrikat '....................................................' bitte angeben
Menge: 72,000 St

**11.8.40 Trittschalldämmelement Konsolauflager, VRd = 61,0 kN/m, l=1,50m**
Trittschalldämmelement zwischen Fertigteiltreppenlauf und Podest als Konsolauflager. Für eine sichere schallbrückenfreie Ausführung der Fuge. Schutz der umlaufenden Lagerfugen vor Verschmutzung. Hochwertiger und widerstandsfähiger PE-Schaum ohne Flammschutzmittel, mit Klebefixierungsmöglichkeit Fugendicke 15 mm (horizontale Fuge)

Feuerwiderstandsklasse: F90

(unter Beachtung der Fugenbreiten und Betondeckung der Konsole)
Bewertete Lauf-Trittschallpegeldifferenz: ∆L*w,Lauf bis zu 27 dB
Trittschalltechnische Eigenschaften in einem akkreditierten Prüflabor
(EMPA Dübendorf, Schweiz) nach DIN 7396 geprüft
Elastomerlager mit DIBt-Zulassung
Lieferung und fachgerechter Einbau gemäß den Vorgaben des
Architekten oder Tragwerksplaners. Bitte beachten Sie die technischen
Dokumentationen des Herstellers. Bauseits in der Länge anpassbar. Elementlänge bis 1,50 m  bei aneinander gereihten Elementen einschließlich Stoßverklebung
Bemessungswert der Vertikallast maxVRd = 61,0 kN/m
z. B. Fabrikat Max Frank, Egcoscal SP S1500-61 oder gleichwertig
angebotenes Fabrikat '....................................................' bitte angeben
Menge: 34,000 St

**11.8.50 Trittschalldämmelement Konsolauflager, VRd = 61,0 kN/m, l=2,00m**
Trittschalldämmelement wie vorhergehend beschrieben, jedoch als Sonderanfertigung mit Elementlänge 2,00 m
Menge: 12,000 St

**11.8.60 Trittschalldämmelement Auflager Bodenplatte, VRd = 61,0 kN/m, l=1,50m**
Trittschalldämmelement zwischen Fertigteiltreppenlauf und Bodenplatte,
inklusive Schutz der umlaufenden Lagerfugen vor Verschmutzung.
Hochwertiger und widerstandsfähiger PE-Schaum ohne
Flammschutzmittel, mit Klebefixierungsmöglichkeit
Baustoffklasse B2 nach DIN 4102
Elementbreite 500 mm
Fugendicke 15 mm (horizontale Fuge)
Bewertete Lauf-Trittschallpegeldifferenz: ∆L*w,Lauf bis zu 27 dB
Trittschalltechnische Eigenschaften in einem akkreditierten Prüflabor
(EMPA Dübendorf, Schweiz) nach DIN 7396 geprüft
Elastomerlager mit DIBt-Zulassung
Lieferung und fachgerechter Einbau gemäß den Vorgaben des
Architekten oder Tragwerksplaners. Bitte beachten Sie die technischen
Dokumentationen des Herstellers. Bauseits in der Länge und Breite
anpassbar.
Elementlänge bis 1,50 m
Bemessungswert der Vertikallast maxVRd = 61,0 kN/m
z. B. Fabrikat Max Frank, Egcoscal SP F1500-61
Menge: 12,000 St

**11.8.70 Trittschalldämmelement Auflager Bodenplatte, VRd = 61,0 kN/m, l=2,00m**
Trittschalldämmelement wie vorhergehend beschrieben, jedoch als Sonderanfertigung mit Elementlänge 2,00 m
Menge: 12,000 St

**11.8.80 Trittschalldämmelement Auflager Bodenplatte, VRd = 85,0 kN/m, l=2,00m**
Trittschalldämmelement wie vorhergehend beschrieben jedoch als Sonderanfertigung mit Bemessungswert der Vertikallast maxVRd = 85,0 kN/m
Menge: 22,000 St

*Hinweis: Treppenauflager*

**11.8.90 Treppenauflager**
Treppenauflager für die Anwendung zwischen Fertigteiltreppenlauf und Treppenpodest. Der Einbau erfolgt gemäß der Montageanleitung des Herstellers.
Verlegung von zwei Streifen nebeneinander mit Stoßverklebung
Eigenschaften:
Bemessungswert Druckspannung ≤ 0,60 N/mm²
Abmessungen:
Länge x Breite x Dicke = 10.000 x 100 x 10 mm
z. B. Fabrikat Max Frank Egcoscal T Treppenauflager oder gleichwertig
Menge: 4,000 St

**11.8.100 Treppensicherungsdübel**
Der trittschallgedämmte Treppensicherungsdübel wird zur Lagesicherung
von Fertigteil-Treppenläufen zwischen Treppenfuß und Bodenplatte
eingebaut. Der Einbau erfolgt gemäß der Montageanleitung des
Herstellers.
Abmessungen:
Dorndurchmesser x Dornlänge = 22 x 300 mm
z. B. Fabrikat Max Frank Egcoscal TD
Menge: 20,000 St

**11.8.110 Fugendistanzplatte b = 355 mm**
Die Fugendistanzplatte wird beim Einbau von Treppenläufen und Treppenpodesten verwendet. Anordnung erfolgt zwischen Treppenlauf bzw. Treppenpodest und Treppenhauswand. Die Platten vermeiden Schallbrücken und tragen zur Körperschallentkopplung bei. Sie sichern den Fugenabstand und verhindern Verschmutzungen. Einbau entsprechend der Montageanleitung des Herstellers.
Eigenschaften:
• Effektiver Schallschutz und Minimierung von Körperschall
• Hochwertige, leicht zu bearbeitende PE-Schaumplatten
• Robustes Material, widersteht Beschädigungen im Bauprozess
• Einfache und sichere Montage durch vollflächige Klebefläche
• Schwer entflammbar (Baustoffklasse B1 nach DIN 4102-01)
• Kein brennendes Abtropfen
Abmessungen: 1.000 x 355 x 15 mm

inkl. zurückschneiden der Distanzplatte ca. 20mm hinter VK Betonlauf (der exakten Laufgeometrie folgend) für bauseitige elastische Verfugung

z. B. Fabrikat Max Frank FDPL Distanzplatte, B 355 mm, B1 oder gleichwertig
Menge: 100,000 St

**11.8.120 Fugendistanzplatte b = 420 mm**
wie vorhergehend beschrieben jedoch
Abmessungen: 1000 x 420 x 15 mm

inkl. zurückschneiden der Distanzplatte ca. 20mm hinter VK Betonlauf (der exakten Laufgeometrie folgend) für bauseitige elastische Verfugung

z. B. Fabrikat Max Frank FDPL Distanzplatte, B 420 mm, B1 oder gleichwertig
Menge: 170,000 St

#### Untertitel 11.9 Ankerschienen und sonstige Einbauteile

*Hinweis: Ankerschienen*

**11.9.10 Ankerschienen- Kurzstücke, 38/17mm**
Ankerschienen als Kurzstücke L = 0,25 m mit zwei Ankern zum
Einbetonieren, feuerverzinkt (FV) mit Vollschaumfüllung (Vf), für statische
Beanspruchungen bauaufsichtlich zugelassen, für die justierbare
Befestigung von Anschlusskonstruktionen, liefern und entsprechend der
Einbauanleitung des Herstellers an der Schalung befestigen

angebotenes Fabrikat '....................................................' bitte angeben
Menge: 80,000 St

**11.9.20 Ankerschiene- Meterware, 25/15mm**
Ankerschienen in Meterware zum Einbetonieren, feuerverzinkt (FV) mit
Vollschaumfüllung (Vf), für statische Beanspruchungen bauaufsichtlich
zugelassen, für die Justierbare Befestigung von Anschlusskonstruktionen,
liefern und entsprechend der Einbauanleitung des Herstellers ablängen
und an der Schalung befestigen.

Inkl. aller Einzellängen

angebotenes Fabrikat '....................................................' bitte angeben
Menge: 50,000 m

*Hinweis: Maueranschlussanker*

**11.9.30 Maueranschlussanker, 125x 25mm, t=1,25mm**
Lieferen und einbauen von Maueranschlußanker zur Verbindung von Mauerwerk mit den
anschließenden Stahlbetonbauteilen. Varankerung in jeder zweiten
Steinschicht bzw. im Abstand von <= 50 cm in den vorab beschriebenen,
in den Stahlbetonbauteilen einbetonierten Ankerschienen, feuerverzinkt
(FV)
Länge: ca. 125mm
Breite: ca. 25mm
Materialstärke: ca. 1,25mm

angebotenes Fabrikat '....................................................' bitte angeben
Menge: 100,000 St

*Hinweis: Wellhüllrohre*

**11.9.40 Wellhüllrohre, D=100mm**
Wellhüllrohre Durchmesser 100 mm, L = 150 mm zur Verankerung der
Brüstungsfertigteile auf der Oberseite der Geschossdecken
Liefern und lagesicher Einbauen.
Menge: 115,000 St

### Titel 12 Taglohn

#### Untertitel 12.1 Taglohn

*Hinweis: Hinweis Taglohnarbeiten*
Die Taglohnarbeiten beziehen sich auf alle im LV beschr. Gewerke- dies ist bei der Kalkulation des Mittellohn zu berücksichtigen.

**12.1.10 Arbeiten auf Nachweis - Mittellohn**
Arbeiten auf Nachweis / mittlerer Stundensatz
Für Leistungen auf Nachweis bzw. auf Rapport ist in jedem Fall vor Beginn ein schriftlicher Auftrag der Bauleitung oder des Auftraggebers erforderlich, sofern nicht Gefahr in Verzug ist, die den sofortigen Arbeitsbeginn unter mündlicher oder fernmündlicher Benachrichtigung an die Bauleitung ohne den Auftraggeber notwendig macht. Für Arbeiten ohne einen solchen Auftrag besteht kein
Anspruch auf Vergütung. Die für die Leistung aufzuwendenden Materialien werden aufgemessen. Hilfsstoffe sowie die für die Arbeiten erforderlichen Geräte mitsamt Ersatzmaterial (Bohrer, Trennscheiben etc.) werden nicht gesondert vergütet.
Die Nachweise über Stundenlohnarbeiten sind täglich in
3-facher Ausfertigung der örtlichen Bauleitung ds Architekten
einzureichen.

Später vorgelegte Rapporte werden nicht anerkannt.

Angeboten und später abgerechnet wird der nachstehende, mittlere Arbeiten auf Nachweis - Mittellohn Stundensatz für Meister, Vorarbeiter, Service-Kundendienst- oder Obermonteure, Monteure und Gesellen. Sämtliche Auslösungen wie Kilometergeld, KFZ-Pauschalen, Zuschläge für Überstunden, Fachbauleiterpauschalen, usw. sind in diesem Stundensatz enthalten.
Menge: 50,000 Std

**12.1.20 Abbauhammer**
Abbauhammer, elektrisch ohne Bedienung.
Menge: 20,000 Std

**12.1.30 Kompressor**
Kompressor mit 1 Hammer ohne Bedienung.
Menge: 5,000 Std

**12.1.40 Radlader**
Radlader mit Bedienung, Motorleistung 55 bis 88 kW.
Menge: 10,000 Std

**12.1.50 LKW, Nutzlast 8 bis 12 t.**
LKW mit Bedienung, Nutzlast 8 bis 12 t.
Menge: 10,000 Std

**12.1.60 Minibagger**
Minibagger mit Bedienung, Fahrwerk mit Ketten.
Menge: 15,000 Std

**12.1.70 Bagger 20to**
Bagger mit Bedienung, Masse im
Betriebszustand bis 20 t
Menge: 15,000 Std

**12.1.80 Rüttelplatte**
Rüttelplatte, ohne Bedienung, Wuchtkraft 12 bis 24 kN.
Menge: 20,000 Std

**12.1.90 Grabenwalze**
Grabenwalze mit Bedienung, Masse
im Betriebszustand ca. 1,5 t.
Menge: 5,000 Std

**12.1.100 Kran**
Kran (Baustellenkran), mit Bedienung.
Auch zur Mitnutzung von Fremdunternehmer (Ankündigung und Abstimmung durch die Objektüberwachung)
Menge: 40,000 Std

**12.1.110 Baufolie**
Baufolie 0,4 mm.
Menge: 200,000 m2

**12.1.120 Tauchpumpe mit Bedienung**
Betreiben einer Wasserepumpe zum abpumpen von Nioederschlagswasser aus tieferliegenden Bereichen wie z.B. Aufztugsunterfahrten o.Ä.
Inkl. ca. 100m Schlauchleitung (1/2Zoll).
Ausführung nach Aufforderung durch die Objektüberwachung
Menge: 50,000 Std
